# Messe- und Kongresszentrum Dortmund
Angebotsaufforderung (GAEB DA XML 3.3, DA83)
Projekt: 014-MKD
Währung: EUR
Erstellt mit: GXML Toolbox V3.3 R20220330, ORCA AVA 27 27.00.00, 08.09.2026

## 0.1 PROJEKTBESCHREIBUNG
PROJEKTBESCHREIBUNG

Auf dem Messegelände der Stadt Dortmund entsteht zwischen der Strobelallee im Süden und dem Rheinlanddamm im Norden ein Neubau mit zwei Messehallen und einem Konferenzzentrum, die als Eingangsbauwerk-Süd und Verbindungsbau der Bestandshallen 4, 7 und 8 dienen sollen.
Der Neubau besteht aus 5 Vollgeschossen (1. Untergeschoss, Erdgeschoss, 1. - 3. Obergeschoss),
2 Zwischengeschossen (Erdgeschoss, 1.Obergeschoss), einem Teilgeschoss als Mediengang (2. Untergeschoss), sowie einer Passage als Verbindungsbau der Messehallen 09 und 10.
Erschließung:
Das Messe- und Kongressgebäude wird ebenerdig über den Haupteingang-Süd und den Nebeneingang im Südwesten erschlossen.

Gebäudekubatur:
Die Grundform des Neubaus mit den beiden Hallen 9 und 10 ist rechteckig (EG-3.OG) und wird südwestlich dem Straßenverlauf folgend abgerundet (UG-EG).

Die maximalen Abmessungen betragen:
Länge ca. 210-284 m
Breite  ca. 77- 91 m
Höhe ca. +23,39 m über OK Gelände

Nutzungsfunktionen:
Das Konferenzzentrum befindet sich auf der Eingangsebene (EG) und im darunterliegendem Gartengeschoss (1.UG). Die Messehallen liegen ebengleich mit den bestehenden Messehallen auf +7,50m vom Erdgeschoss.
Die beiden Messehallen werden über eine Passage miteinander verbunden und über Brückenverbindungen an die Bestandshallen angebunden.
Das Außengelände samt Außenanlagen wird neugestaltet.

Der Neubau der Westfallenhallen ist eine Baumaßnahme der Westfalenhallen Unternehmensgruppe GmbH aus Dortmund.

Die Adresse des Bauvorhabens lautet:
Strobelallee
44139 Dortmund
Inhalt des Leistungsverzeichnisses "Baulogistik" sind:

- Baulogistikplanung
- Baulogistikpersonal
- Zutrittskontrolle
- Verkehrssteuerung
- Baustelleneinrichtung
- Baustellenreinigung
- Baustellencontainer
- Entsorgungslogistik
- Baustrom/ Bauwasser
- Baubeleuchtung
- Geräte

## 0.2 ATV DIN 18299 - ALLGEMEINE REGELUNGEN FÜR BAUARBEITEN
Allgemeine Technische Vertragsbedingungen für Bauleistungen (ATV)
Allgemeine Regelungen für Bauarbeiten jeder Art
DIN 18299 - Hinweise
Die laufende Nummerierung der nachfolgenden Punkte bezieht sich auf die Vorgaben der VOB/Teil C, DIN 18299.
Die nachfolgenden Hinweise, Bedingungen und Leistungsbeschreibungen gelten für alle ausgeschriebenen Leistungen.
Alle aus den nachstehend aufgeführten Randbedingungen resultierenden Leistungen sind in die Einheitspreise einzukalkulieren.
0.1 Angaben zur Baustelle
0.1.1 Lage der Baustelle, Umgebungsbedingungen, Zufahrtsmöglichkeiten und Beschaffenheit der Zufahrt sowie etwaige Einschränkungen bei Ihrer Benutzung.

Das Bauvorhaben liegt auf dem Messegelände der Stadt Dortmund, zwischen der Strobelallee im Süden und dem Rheinlanddamm im Norden.
Nördlich des Baugrundstücks grenzen die Bestandsmessehallen 4,7 und 8 sowie östlich die Halle 3 an. Auf der Westseite befinden sich auf der gegenüberliegenden Straßenseite ein großer öffentlicher Parkplatz (A8) der Westfallenhallen sowie südlich die beiden Stadien Signal- Iduna Park und Rote Erde.

Die Zufahrt zur Baustelle erfolgt westlich über die Straße "Im Rabenloh". Die Ausfahrt erfolgt östlich über die Straße "Strobelallee". Die Zu- und Ausfahrten sind befestigt und liegen außerhalb des Baufelds.

Die angrenzenden Messehallen, die Westfalenhalle, sowie
die Stadien sind während der Baumaßnahme in Betrieb.
Zur Messezeit und an Spieltagen im Signal- Iduna Park ist
mit zusätzlich erhöhtem Verkehrsaufkommen zu rechnen.
Transporte sind nach Möglichkeit außerhalb der Stoßzeiten
zu planen.
Im Vorfeld von Fußballspielen wird die Strobelallee gesperrt.
Dies geschieht vier Stunden vor Anpfiff des Spiels. Während
der Leistungserbringung des BLOG finden Heimspiele des BVB
statt. Der Spielplan ist zum Zeitpunkt der LV- Erstellung nicht
bekannt. Diese Unterbrechungen sind einzukalkulieren.
Detaillierte Angaben zu Spieltagen des BVB sind dem
Spielplan der Bundesliga- Saison 2026/ 2027
zu entnehmen.
0.1.3 Art und Lage der baulichen Anlagen, z.B. auch Anzahl und Höhe der Geschosse.
Geplant ist ein Neubau mit zwei Messehallen und einem Konferenzzentrum, bestehend aus 5 Vollgeschossen (1.UG, EG, 1.OG, 2.OG, 3.OG), 2 Zwischengeschossen (EG, 1.OG), einem Teilgeschoss als Mediengang (2.UG), sowie einer Passage als Verbindungsbau der Bestandshallen.
siehe allgemeine Projektbeschreibung
0.1.4 Verkehrsverhältnisse auf der Baustelle, insbesondere Verkehrsbeschränkungen.
Es ist sicherzustellen, dass der öffentliche Straßenbereich ständig von Verschmutzungen durch den Baustellenverkehr sauber gehalten wird. Hierfür sind die Fahrzeuge, die das Baufeld bzw. die Baustelleneinrichtungsfläche verlassen zu reinigen.
Straßen und Wege sind nach Erfordernis mindestens arbeitstäglich zu reinigen.

Der Bauzaun wird auftraggeberseitig errichtet und befindet sich in dessen Eigentum.
Durch Kontrollmaßnahmen ist sicherzustellen, dass der Bauzaun jederzeit geschlossen ist und die Tore geschlossen gehalten werden.
0.1.5 Für den Verkehr freizuhaltende Flächen.
Öffentliche Verkehrsflächen, Feuerwehrzufahrten, Gehwege sowie die Zu-/Ausfahrt der Baustelle sind ständig freizuhalten.
Der BLOG hat entsprechende Maßnahmen zu treffen und zu gewährleisten, dass während seiner Arbeiten Feuerwehrzufahrten und Verkehrswege und insbesondere Fußgängerwege nicht behindert werden und aufrechterhalten bleiben, einschl. sämtlicher Kosten für die hierzu erforderlichen Maßnahmen.

0.1.7 Lage, Art, Anschlusswert und Bedingungen für das Überlassen von Anschlüssen für Wasser, Energie und Abwasser.
Die Entnahmestellen für Baustrom- und Bauwasser sind den beigefügten Baulogistikplänen zu entnehmen.
0.1.8 Lage und Ausmaß der dem Auftragnehmer für die Ausführung seiner Leistungen zur Benutzung oder Mitbenutzung überlassenen Flächen und Räume.
Die Baustelleneinrichtungsfläche ist umlaufend durch einen massiven Holz- Bauzaun (zur Strobelallee) und mittels Stabgitter nach Norden von den benachbarten Grundstücken und Verkehrsflächen abgegrenzt. Außerhalb des Bauzauns dürfen keine Container aufgestellt und keine Maschinen oder Materialien gelagert werden.
Räume für die Zwischenlagerung von Material werden nicht zur Verfügung gestellt.
Dem BLOG wird empfohlen, sich vor Angebotsabgabe eine klare Vorstellung über die Baustellensituation vor Ort, einschließlich Anfahrtssituation, zu verschaffen.
0.1.9 Bodenverhältnisse, Baugrund und seine Tragfähigkeit. Ergebnisse von Bodenuntersuchungen.
siehe Gutachten zur Baugrundhauptuntersuchung, GeoExperts, vom 21.11.2022
0.1.10. Hydrologische Werte von Grundwasser und Gewässern. Art, Lage, Abfluss, Abflussvermögen und Hochwasserverhältnisse von Vorflutern. Ergebnisse von Wasseranalysen.
Keine Angaben.
0.1.11 Besondere umweltrechtliche Vorschriften.
Keine Angaben

0.1.12 Besondere Vorgaben für die Entsorgung, z.B. Beschränkungen für die Beseitigung von Abwasser und Abfall.
Die Erstellung einer "Entsorgungslogistik" ist Teil des Leistungsverzeichnisses. Alle gemäß VOB/C definierten Ausbaugewerke und deren
Nachunternehmer sind verpflichtet, ihre Abfälle fraktioniert und
sortenrein zu sammeln, und über die Entsorgungslogistik (als
Teil der Baulogistik) zu entsorgen.
0.1.13 Schutzgebiete oder Schutzzeiten im Bereich der Baustelle, z.B. wegen Forderungen des Gewässer-, Boden-, Natur-, Landschafts- oder Immissionsschutzes; vorliegende Fachgutachten oder dergleichen.

Im Bauablauf sind Beeinträchtigungen aus Lärm, Schmutz und Erschütterungen für den Betrieb der angrenzenden Messehallen auf das Minimum zu beschränken.
Der laufende Messebetrieb darf nicht gestört werden.
Das Immissionsschutzgesetz für Bauarbeiten (BImSchG), sowie die Baustellenverordnung (BaustellV) sind einzuhalten. Der BLOG hat die dafür geeigneten Geräte und Maschinen dem neuesten Stand der Technik entsprechend und der derzeit gültigen Lärmschutzvorschriften auszurüsten und zu betreiben.

0.1.14 Art und Umfang des Schutzes von Bäumen, Pflanzenbeständen, Vegetationsflächen, Verkehrsflächen, Bauteilen, Bauwerken, Grenzsteinen und dergleichen im Bereich der Baustelle.
Öffentliche Gehwege und Straßen, die an die Baustelle angrenzen sind vor Beschädigung zu schützen.
Es ist darauf zu achten, dass Baumkronen entlang der Straße "Im Rabenloh" und "Strobelallee" nicht durch Baustellenfahrzeuge beschädigt werden.
0.1.15 Art und Umfang der Regelung und Sicherung des öffentlichen Verkehrs.
Die Baustelle wird vom Straßenraum durch einen Bauzaun abgetrennt und entsprechend beschildert. Öffnungen werden mit abschließbaren Toren versehen. Diese sind geschlossen zu halten.
Das Ein- und Ausfahren im Bereich der Straßen "Strobelallee" und "Im Rabenloh" muss von mindestens einem Einweiser begleitet werden. Dies wird nicht gesondert vergütet. Der fließende Auto- und Fußgängerverkehr ist temporär zu unterbrechen.
0.1.16 Im Bereich der Baustelle vorhandene Anlagen, insbesondere Abwasser- und Versorgungsleitungen.
Entlang der Bestandshallen 04, 07 und 08 sowie entlang der Straßen "Im Rabenloh" und "Strobelallee" liegen Versorgungs-, Entwässerungs- und Infrastrukturleitungen im Erdreich. Darüber hinaus wurden Rückstaukanäle im Bereich der Achsen 41-60/ B-Y auf dem Baufeld eingebracht. Die Verortung sowie die Höhenlagen der Bestandsleitungen sind dem beigefügten "Lageplan Infrastruktur- Gesamtmaßnahme" zu entnehmen.

0.1.17 Bekannte oder vermutete Hindernisse im Bereich der Baustelle, z.B. Leitungen, Kabel, Dräne, Kanäle, Bauwerksreste und, soweit bekannt, deren Eigentümer.
Bestehende Leitungen und Kanäle sind dem "Lageplan Infrastruktur-
Gesamtmaßnahme" zu entnehmen. Kulturhistorische Funde
wurden im Zuge der Baufeldfreimachung durch eine archäologische
Fachbegleitung geborgen.
0.1.18 Bestätigung, dass die im jeweiligen Bundesland geltenden Anforderungen zu Erkundungs- und gegebenenfalls Räumungsmaßnahmen hinsichtlich Kampfmitteln erfüllt wurden.
Vor Ausführung der Verbau- und Erdarbeiten hat eine Kampfmittelsondierung stattgefunden. Über die gesamte Fläche des Baufeldes ist eine Flächensondierung erfolgt, sowie eine punktuelle Kampfmittelsondierung im Bereich des Verbaus sowie der Großbohrpfähle.

Die im Zuge der Baufeldfreimachung freigelegten Kampfmittel wurden durch den zuständigen Kampfmittelbeseitigungsdienst aufgenommen und entschärft.

Darüber hinaus wurden vor Beginn der Baufeldfreimachung die bekannten Verdachtsfälle untersucht und freigemeldet.
0.1.19 Gegebenenfalls gemäß der Baustellenverordnung getroffene Maßnahmen.
Hierzu wird auf die Anweisungen und Unterlagen des durch den AG beauftragen Sicherheits- und Gesundheitskoordinators verwiesen. Die Baustellenverordnung ist grundsätzlich zu beachten.
0.1.20 Besondere Anordnungen, Vorschriften und Maßnahmen der Eigentümer (oder der anderen Weisungsberechtigten) von Leitungen, Kabeln, Dränen, Kanälen, Straßen, Wegen, Gewässern, Gleisen, Zäunen und dergleichen im Bereich der Baustelle.
Sämtliche Straßen, Wege und Plätze außerhalb des Baufeldes und der Baustelleneinrichtungsfläche sind freizuhalten. Dies gilt insbesondere für Feuerwehrzufahrten und -bewegungsflächen.
Die öffentlichen Verkehrsflächen sind von Verschmutzungen freizuhalten.
Die Lage des Bauzaunes darf nicht eigenmächtig ohne Abstimmung mit der örtlichen Objektüberwachung verändert werden. Der Bauzaun muss jederzeit geschlossen sein.
Vor Beginn der Arbeiten ist eine gemeinsame Begehung mit dem Amt für Straßen- und Verkehrstechnik zur Feststellung des Zustandes der Straßen und angrenzender Gebäude erforderlich. Entstandene Schäden sind entsprechend zu dokumentieren.
Die Beweissicherung ist in einer gesonderten Position im Leistungsverzeichnis erfasst.
0.1.21 Art und Umfang von Schadstoffbelastungen, z.B. des Bodens, der Gewässer, der Luft, der Stoffe und Bauteile; vorliegende Fachgutachten oder dergleichen.
Das Baufeld liegt im Übergang zwischen
Methangaszone 1 im Süden und der Methangaszone 2 im Norden.

0.1.22 Art und Zeit der vom Auftraggeber veranlassten Vorarbeiten.
Vorab durchgeführt wurde die Rodung der Geländeoberfläche, sowie die Baufeldfreimachung. Im Anschluss erfolgte das Einbrigen des Verbaus, sowie die Erstellung der Baugrube.
Im Bereich der Achsen 40-60 wurde im "cut& fill"- Verfahren das Gelände aufgeschüttet, um eine Arbeitsebene für das Großbohrgerät zu erstellen.

Die Geländeoberfläche ist, nach Abschluss der o.a. Arbeiten, unbefestigt.
0.1.23 Arbeiten anderer Unternehmer auf der Baustelle.
Über den Vorhaltezeitraum des BLOG sind andere Gewerke auf dem Baufeld tätig. Die Baulogistik ist vor Beginn der Rohbauarbeiten einzurichten, und wird über die Leistungserbringung des Rohbaus, der Dach- und Fassadenarbeiten, sowie des Innenausbaus, vorgehalten. Die beigefügten Baulogistikpläne mit den hier eingetragenen Baulogistikphasen sind zu beachten.
0.2 Angaben zur Ausführung
0.2.1 Vorgesehene Arbeitsabschnitte, Arbeitsunterbrechungen und -beschränkungen nach Art, Ort und Zeit sowie Abhängigkeit von Leistungen anderer.
Die Baulogistik ist vor Beginn der Rohbauarbeiten einzurichten, die Arbeitsabschnitte sind den beigefügten Baulogistikplänen zu entnehmen.

0.2.2 Besondere Erschwernisse während der Ausführung, z.B. Arbeiten in Räumen, in denen der Betrieb weiterläuft, Arbeiten im Bereich von Verkehrswegen oder bei außergewöhnlichen äußeren Einflüssen.
Die umliegenden Messehallen und Stadien sind in Betrieb. Der laufende Messebetrieb darf nicht gestört werden. Baulärm, Staubentwicklung und Erschütterungen sind durch Einsatz von Geräten und Maßnahmen auf dem neuesten Stand der Technik zu minimieren.

Vor Großveranstaltungen der Messe kommt es durch Anlieferungen zu Unterbrechungen des Baustellenverkehrs. Diese Großveranstaltungen sind dem beigefügten Veranstaltungskalender der Messe Dortmund zu entnehmen.

Bei der Planung von Transporten sind das erhöhte
Verkehrsaufkommen bei Veranstaltungen sowie Straßensperrungen
bei Fußballspielen zu berücksichtigen (siehe Pkt. 0.1.2).
Im Vorfeld von Fußballspielen wird die Strobelallee gesperrt.
Dies geschieht vier Stunden vor Anpfiff des Spiels. Während
der Leistungserbringung des BLOG finden Heimspiele des BVB
statt, der Spielplan ist zum Zeitpunkt der LV- Erstellung nicht
bekannt. Diese Unterbrechungen sind einzukalkulieren.
Detaillierte Angaben zu Spieltagen des BVB sind dem
Spielplan der aktuellen Bundesliga- Saison zu entnehmen.

Da die Projektlaufzeit den derzeitigen Planungshorizont der Veranstaltungskalender und Spielpläne überschreitet sind durch den BLOG fortlaufend und proaktiv die aktuellen Stände der Unterlagen abzufragen und in die Baulogistik bzw. Baulogistikplanung einzubinden. Dies betrifft u.a. das Online Avisierungssystem und die Anfahrtsrouten zum Baufeld.

0.2.3 Vorgaben, die sich aus dem SiGe-Plan gemäß Baustellenverordnung ergeben.
Hierzu wird auf die Anweisungen und Unterlagen des durch den AG beauftragen Sicherheits- und Gesundheitskoordinators verwiesen. Die Baustellenverordnung ist grundsätzlich zu beachten. Siehe Kapitel 0.3 "Sicherheits- und Gesundheitskoordination".
0.2.4 Art und Umfang von Leistungen zur Unfallverhütung und zum Gesundheitsschutz für Mitarbeiter anderer Unternehmen,
z.B. trittsichere Abdeckungen.
Es sind die arbeitsschutz- und gesundheitsschutzrechtliche Vorgaben des Gesetzgebers und der Berufsgenossenschaften einzuhalten.

0.2.5 Besondere Anforderungen für Arbeiten in kontaminierten Bereichen, gegebenenfalls besondere Anordnungen für Schutz und Sicherheitsmaßnahmen.
Das Baufeld liegt im Übergang zwischen
Methangaszone 1 im Süden und der Methangaszone 2 im Norden. Die Leistungserbringung des BLOG Baulogistik ist davon nicht betroffen, da durch den BLOG keine Bodeneingriffe erfolgen.
0.2.6 Besondere Anforderungen an die Baustelleneinrichtung und Entsorgungseinrichtungen, z.B. Behälter für die getrennte Erfassung.
Die Anforderungen an die Baustelleneinrichtung sind dem Leistungsverzeichnis und den beigefügten Baulogistikplänen zu entnehmen. Die im Titel 08 "Entsorgungslogistik" aufgeführten Leistungen und Festlegungen sind zu beachten.
0.2.7 Besondere Anforderungen an das Auf- und Abbauen sowie Vorhalten von Gerüsten.
Gerüste sind nicht Bestandteil des Leistungsverzeichnisses.
0.2.12 Besondere Anforderungen an Art, Güte und Umweltverträglichkeit der Stoffe und Bauteile, auch z.B. an die schnelle biologische Abbaubarkeit von Hilfsstoffen.
Hydrauliköle müssen biologisch schnell abbaubar sein (RAL-UZ 79).
Baustoffe und Bauteile müssen umweltverträglich und schadstofffrei sein. Dazu hat der Auftragnehmer den Nachweis vorzulegen. Der Nachweis gilt als erbracht, wenn die Baustoffe das Gütezeichen einer anerkannten Güteschutzgemeinschaft tragen. Umweltfreundliche und unbedenkliche Stoffe sind vorzuziehen.
0.2.15 Art, Zusammensetzung und Menge der aus dem Bereich des Auftraggebers zu entsorgenden Böden, Stoffe und Bauteile; Art der Verwertung bzw. bei Abfall die Entsorgungsanlage; Anforderungen an die Nachweise über Transporte, Entsorgung und die vom Auftraggeber zu tragenden Entsorgungskosten.
Die Erstellung einer "Entsorgungslogistik" ist Teil des Leistungsverzeichnisses. Alle gemäß VOB/C definierten Ausbaugewerke und deren
Nachunternehmer sind verpflichtet, ihre Abfälle fraktioniert und
sortenrein zu sammeln, und über die Entsorgungslogistik (als
Teil der Baulogistik) zu entsorgen.
0.2.20 Benutzung von Teilen der Leistung vor der Abnahme.
Für den Fortschritt der Bauarbeiten kann es erforderlich sein, dass bereits erstellte und fertig gestellte Bauteile durch bauseits beauftragte Auftragnehmer einer weiteren Bearbeitung unterzogen werden. Überdeckte oder überbaute Leistungen werden gemeinsam mit dem Auftraggeber vorher kontrolliert und protokolliert (gemäß § 4 Abs.10 VOB/B, Zustand von Teilen der Leistung).
Diese Leistungskontrollen stellen keine rechtsgeschäftliche Abnahme dar.
Durch den BLOG geforderte Sichtkontrollen sind 2 Wochen vorab schriftlich anzukündigen und mit dem Auftraggeber abzustimmen.
0.2.22 Abrechnung nach bestimmten Zeichnungen oder Tabellen.
Die Leistung ist nach Zeichnungen und Nachweisen (z.B. Pläne, Wiegescheine etc.) abzurechnen, soweit die ausgeführte Leistung diesen Zeichnungen entspricht.
Wenn solche Zeichnungen nicht vorhanden sind, ist die Leistung über ein gemeinsames Aufmaß mit der Objektüberwachung abzurechnen. (vgl. Punkt 5, DIN 18299, VOB/C).
In dem Fall ist der Aufmaßtermin mindestens 1 Woche vorher vom Auftragnehmer anzukündigen und mit der Objektüberwachung abzustimmen.
Bei Abweichungen, durch z.B. Hindernisse im Zuge der Ausführung, muss die Bauleitung unverzüglich informiert werden.

Ergänzende Hinweise zur ATV DIN 18299

1. Baufristenplan
Der Auftragnehmer hat einen Baufristenplan über seine
vertraglichen Leistungen zu erstellen, anhand dessen die
Einhaltung der Vertragsfristen nachgewiesen und überwacht
werden kann.

Im Baufristenplan sind die geplanten Abläufe und
Schnittstellenabhängigkeiten darzustellen.

Die Festlegungen des Auftraggebers, z.B. zur baufachlichen
oder terminlichen Koordinierung mit den übrigen
Leistungsbereichen, sind zu berücksichtigen. Bei Änderungen
der Vertragsfristen oder bei erheblichen Abweichungen von
sonstigen Festlegungen ist der Plan durch den Auftragnehmer
unverzüglich fortzuschreiben.

Der Plan ist dem Auftraggeber innerhalb einer Woche nach Auftragserteilung,
bei Überarbeitungen unverzüglich, digital (PDF-Dateiformat)
zu übergeben.

Die Kosten für die Erstellung des Baufristenplans sind in die
Einheitspreise einzukalkulieren.

2. Baustellenorganisation
Bauleiter
Auf der Baustelle muss ständig eine fachlich qualifizierte
Aufsichtsperson des Auftragnehmers anwesend sein. Sie muss
über Sprachkenntnisse der Stufe C1 (gem. GER) verfügen.

Baustellenbesprechungen
Der Auftragnehmer hat zu den Baustellenbesprechungen, die der
Auftraggeber wöchentlich durchführt, einen bevollmächtigten
Vertreter zu entsenden. Der Termin wird rechtzeitig vor Beginn
der Arbeiten mitgeteilt.

Bautagesberichte
Der BLOG hat Bautagesberichte zu führen und dem
Auftraggeber wöchentlich zu übergeben. Sie müssen alle Angaben
enthalten, die für die Ausführung und Abrechnung des Auftrages
von Bedeutung sein können.

3. Herstellen von Zeichnungen und Unterlagen
Die der Ausschreibung zugrunde liegenden Zeichnungen geben nur
eine generelle Übersicht. Die endgültigen Zeichnungen und Unterlagen
sind vor der Ausführung der Arbeiten vom BLOG eigenverantwortlich
zu prüfen.
Die zur Ausführung der Leistung notwendigen Planunterlagen werden
dem BLOG digital unentgeltlich zur Verfügung gestellt.
Bei Unstimmigkeiten in den Plänen untereinander oder bei Vergleich
von Bestand mit Planunterlagen ist sofort die Objektüberwachung
zu informieren.

Die weiterführende Ausführungsplanung ist dem AG in
- zweifacher Papierausfertigung sowie
- in digitaler Form (DWG und PDF-Format)
zur Prüfung und Freigabe zur Verfügung zu stellen und bis zur
endgültigen Freigabe, wenn erforderlich, zu ändern. Diese
Freigabe entbindet den Planfertiger / Hersteller nicht von der
Verantwortung für die Richtigkeit der Maße und der Konstruktion
entsprechend der Berechnung und der für diesen Auftrag
maßgebenden Vorschriften.

Auf der Baustelle dürfen nur Ausführungsunterlagen mit
Freigabevermerk eines staatlich anerkannten Prüfers des AG
sowie seiner Fachplaner verwendet werden.

Formerfordernisse:
Der Auftragnehmer hat die Zeichnungen und Unterlagen
normgerecht herzustellen. Die Zeichnungen sind in einem
DIN A0 Format zu fertigen. Der Planstempel des Auftraggebers
ist nach dessen Anweisung anzuwenden.

4. Anordnung von Stundenlohnarbeiten
Mit der Ausführung der im Leistungsverzeichnis vorgesehenen
Stundenlohnarbeiten ist erst nach schriftlicher Anordnung des
Auftraggebers zu beginnen. Der Umfang der im Einzelfall zu
erbringenden Leistungen wird bei der Anordnung festgelegt.
Die Stundenlohnzettel sind werktäglich unaufgefordert bei der
zuständigen Objektüberwachung (heinlewischer) einzureichen
und von einem bevollmächtigten Vertreter des AG unterschreiben
zu lassen. Leistungen auf nicht unterschriebenen Stundenzetteln
werden nicht anerkannt.

5. Nachabnahmen
Sind aufgrund von unzureichenden Mängelbeseitigungen Nachabnahmen erforderlich, so werden die dabei entstehenden Kosten dem Auftragnehmer angelastet.

## 0.3 SICHERHEITS- UND GESUNDHEITSKOORDINATION
Sicherheits- und Gesundheitskoordination
Alle beizubringenden Unterlagen und die Vorgaben des SiGeKo sind durch den BLOG zu liefern/ umzusetzen und im Pauschalpreis zu berücksichtigen. Es erfolgt keine gesonderte Vergütung. Der SiGeKo wird durch den AG gestellt.

Die Baustelle wird von einem Sicherheits- und Gesundheitsschutz-Koordinator überwacht der in sicherheitsrelevanten Belangen Anweisungen erteilen kann. Diesen Anweisungen ist vom BLOG grundsätzlich Folge zu leisten. Das eingesetzte Personal ist von der Betreuung durch den SiGeKo durch den BLOG in Kenntnis zu setzen.

Vom SiGeKo wird ein SiGe-Plan zum Bauvorhaben erstellt und wenn erforderlich fortgeschrieben. Dieser Plan ähnelt einem Bauzeitenplan, verdeutlicht den am Bau beteiligten, wie die Arbeiten räumlich und zeitlich organisiert sind und zeigt, in Anlehnung an die einzelnen Gewerke, die möglichen Gefährdungen und die möglichen (Schutz-) Maßnahmen. Ebenfalls werden zeitliche Überschneidungen einzelner/ mehrerer Gewerke dargestellt um gegenseitiger Gefährdungen durch Schutzmaßnahmen oder die Anpassung der zeitlichen Abläufe zu minimieren (Prävention).Dieser SiGe-Plan wird auf der Baustelle ausgehangen und dient dazu, Sicherheitsanforderungen für die auszuführenden Arbeiten darzustellen. Er kann jedem Auftragnehmer als PDF-Datei zur Verfügung gestellt werden.

Ferner wird bei Baubeginn der BLOG und jeder seiner Nachunternehmer in die sicherheitsrelevanten Punkte allgemein und der Baustelle eingewiesen. Der BLOG und jeder seiner Nachunternehmer haben zu dieser Einweisung mind. eine verantwortliche Person (immer auf der Baustelle anwesend und Ihre Vertretung) abzustellen. Die Person muss der deutschen Sprache mächtig sein. Eine gesonderte Vergütung hierfür gibt es nicht.

Weiterhin werden während der Bauausführung Begehungen durch den SiGeKo durchgeführt. Die dabei festgestellten Mängel werden protokolliert. Der BLOGhat die genannten Mängel innerhalb der geforderten Zeit zu beseitigen und die Fertigstellung an den SiGeKo zu melden. Ansonsten kann vom SiGeKo die Fortführung der Arbeiten untersagt werden.

Für im Rahmen der Begehung außer Betrieb genommene Betriebsmittel, weil diese den Sicherheitsvorgaben gemäß technischer und arbeitsrechtlicher Vorschriften nicht entsprechen, kann kein Schadenersatz oder Zeitaufwand für den Austausch / die Neubeschaffung / Leerlauf in Ansatz gebracht werden.

Die Einhaltung der aufgeführten Schutzmaßnahmen ist Grundlage der Auftragserteilung und zwingend zu beachten.

Die ausführenden Firmen sind für die notwendigen Sicherheitsmaßnahmen für die auszuführenden Arbeiten auf der Baustelle in Bezug auf die Arbeitssicherheit und Arbeitsgeräte selbst verantwortlich.

## 0.4 GEWERKE
GEWERKE

Die Leistungsbeschreibung umfasst Leistungen folgender Gewerke:

Grundlage für die Ausführung der Leistungen ist die VOB, Teil C, DIN 18299.

## 0.5 ANLAGENVERZEICHNIS
ANLAGENVERZEICHNIS

PLÄNE

- Lageplan
 WNS-4-FAR-LP-LP-x-000-x-1
 WNS-5-FIS-LP-00-x-000-G-F_260814
- Grundrisse
 WNS-5-FAR-GR-00-X-050-0-V-X
 WNS-5-FAR-GR-0Z-X-050-0-V-X
 WNS-5-FAR-GR-01-X-050-0-V-X
 WNS-5-FAR-GR-1Z-X-050-0-V-X
 WNS-5-FAR-GR-02-X-050-0-V-X
 WNS-5-FAR-GR-DA-X-050-0-V-PV
 WNS-5-FAR-GR-U1-X-050-0-V-X
 WNS-5-FAR-GR-U2-X-050-0-V-X
- Schnitte
 WNS-4-FAR-SC-1f-x-xxx-x-1
 WNS-4-FAR-SC-Af-x-xxx-x-1
- Baulogistikpläne,
 Baulogistikphasen 1-7
  WNS-5-FPB-BK-LA-X-001-C-F
  WNS-5-FPB-BK-LA-X-002-C-F
  WNS-5-FPB-BK-LA-X-003-C-F
  WNS-5-FPB-BK-LA-X-004-C-F
  WNS-5-FPB-BK-LA-X-005-C-F
  WNS-5-FPB-BK-LA-X-006-C-F
  WNS-5-FPB-BK-LA-X-007-C-F
 Baustelleneinrichtungsfläche Parkplatz A8
  WNS-5-FPB-BK-LA-X-008-C-F
 Baulogistik "Baustrom"
  WNS-5-FPB-BK-LA-X-010-C-F
  WNS-5-FPB-BK-LA-X-011-C-F

- Bauzeitenplan

- Baulogistikhandbuch (Entwurf zur Fortschreibung durch BLOG)

## 0.6 PLANAUSTAUSCH
PLANAUSTAUSCH

Der AG wickelt das Gesamtprojekt über den Projektraum Conclude als elektronischen Datenraum ab. Der BLOG verpflichtet sich, an diesem Datenraum teilzunehmen.
Die Nutzung wird dem BLOG kostenfrei vom Bauherrn zur Verfügung gestellt. Zusätzliche Kosten, die auf Wunsch des BLOG für Leistungen die über die Standard-Nutzung hinausgehen, wie z.B. Schulungen, Nutzung durch mehr als einen Teilnehmer (Zugänge zum Projektraum) und Nutzung von Zusatzmodulen, oder die durch Verzug des BLOGentstehen, sind vom BLOG zu tragen.

Alle Nachunternehmer haben die Projektplattform für die Kommunikation untereinander und für Planversände etc. zu verwenden.

Alle Unterlagen sind elektronisch zu erfassen und in den Datenraum einzustellen, sowie nach Bedarf des AG diesem auch in Papierform bereitzustellen, in diesem Falle sind die Pläne 1-fach an den AG und 3-fach an den Generalplaner zu übergeben.

Softwareseitig muss der Nutzer die datentechnischen Formate doc, dwf, dwg, jpg, pdf, tif und xls sowie GAEB D 81/83 und 86 in seiner firmeninternen EDV verarbeiten können.

Anzahl und Form der vom AG zur Verfügung gestellten Ausführungsunterlagen

Der Übergabe von Planzeichnungen und Ausführungsunterlagen an den BLOG erfolgt 1-fach in Papierformat. Die Unterlagen werden zusätzlich digital (.pdf) zur Verfügung gestellt.

Als Grundlage zur Ausführung dürfen nur Unterlagen mit Freigabevermerk des AG verwendet werden.

Die erforderlichen Planunterlagen welche im Baufortschritt erforderlich werden, werden wie weiter vor beschrieben dem Unternehmer zur Verfügung gestellt. Alle über diese Planung hinaus vom BLOG benötigten Ausfertigungen von Plänen sind vom BLOG eigenverantwortlich zu erstellen.

Die Werkplanung ist gemäß VOB zu erstellen und zur Prüfung/Anerkennung gemäß HOAI durch den AG vom BLOG ebenfalls in den Projektraum einzustellen.

Die Planunterlagen werden als *.dwg bzw. *.pdf Dateien zur Verfügung gestellt.
Die Revisionsunterlagen sind auf dem gleichen Standard zu erstellen. Die Layerstruktur der Planunterlagen ist dabei im weiteren Planverlauf zwingend einzuhalten.

Der BLOG verpflichtet sich bei Beauftragung sämtliche Arbeitsergebnisse digital im Projektraum abzulegen. Der BLOG verpflichtet sich, die vom Auftraggeber vorgegebenen Konventionen hinsichtlich der Benennung von Dokumenten und Planunterlagen einzuhalten. Mit der Ablage der Daten im Projektraum erhält der AG das Recht, diese Daten dauerhaft zu nutzen.

## 0.7 DIGITALES MÄNGELMANAGEMENT
DIGITALES MÄNGELMANAGEMENT

Der Generalplaner verwendet PlanRadar für ein digitales Mängelmanagement. Der BLOG verpflichtet sich, an diesem Datenraum teilzunehmen. Die Nutzung wird dem BLOG kostenfrei vom Bauherrn zur Verfügung gestellt. Zusätzliche Kosten, die auf Wunsch des BLOG für Leistungen die über die Standard-Nutzung hinausgehen, wie z.B. Schulungen, Nutzung durch mehr als einen Teilnehmer (Zugänge zum Datenraum) und Nutzung von Zusatzmodulen, oder die durch Verzug des BLOG entstehen, sind vom BLOG zu tragen.

Alle Nachunternehmer haben den Datenraum ebenfalls für das digitale Mängelmanagement zu verwenden.

## ZUSÄTZLICHE TECHNISCHE VERTRAGSBEDINGUNGEN (ZTV)
ZUSÄTZLICHE TECHNISCHE VERTRAGSBEDINGUNGEN (ZTV)

0. Abruf von Einzelleistungen
Einzellestungen dieses LV werden mit 12 Werktagen Vorlauf analog zu VOB A §5 (2) abgerufen.

1. Terminplan

Der BLOG entwickelt auf der Vorgabe der Rahmentermine einen eigenen Terminplan. Strukturiert in Bauteile und Geschosse als Einzeltermine bis zum Erreichen des abnahmereifen Zustands.
Bei einer evtl. Terminverschiebung führt dies zur Verschiebung der Einzeltermine. Dauern bleiben von Verschiebungen unberührt.

2. Bautagesberichte

Der BLOG erstellt Bautagesberichte verpflichtend und hat diese wöchentlich der Objektüberwachung vorzulegen.

3. Baubesprechungen

Der BLOG hat zu den Baustellenbesprechungen, die der Auftraggeber wöchentlich durchführt, einen bevollmächtigten Vertreter zu entsenden. Der Vertreter hat deutsche Sprachkenntnisse vorzuweisen, die dem C1- Niveau entsprechen. Gleiches gilt für die Stellvertretung. Der Termin wird rechtzeitig vor Beginn der Arbeiten mitgeteilt.

4. Sicherheit, Ordnung, Umwelt

Für die Baumaßnahme wird eine Baustellenordnung zu Grunde gelegt. Der Sicherheits- und Gesundheitskoordinator (SiGeKo) wird durch den AG separat gebunden. Dessen Anweisungen sind von allen Gewerken Folge zu leisten. Siehe gesonderter Abschnitt.

5. Rechnungsprüfung

5.1 Einreichen von Rechnungen

Gemäß Projekthandbuch WSP

5.2 Stundenlohnarbeiten

Stundenlohnarbeiten sind grundsätzlich vor deren Ausführung durch die verursachende Firma anzumelden und von der OÜ schriftlich anzuordnen.
Die OÜ ist vom Auftraggeber ermächtigt Stundenlohnarbeiten anzuordnen und frei zugeben. Die ausführende Firma muss spätestens einen Arbeitstag nach der Leistungserbringung den Stundenlohnnachweis zur Anerkennung durch die OÜ vorlegen. Dem Stundenlohnnachweis/ Stundenlohnzettel ist in jedem Falle das Anordnungsformular der OÜ beizufügen. Gegebenenfalls vorhandene Abweichungen von der Anordnung sind auf dem Stundenlohnnachweis zu begründen.

## Vorbemerkungen Leistungsverzeichnis
Leistungsverzeichnis übergeordnete Baulogistik:

Allgemeine Vorbemerkungen:

1. Prüfung der Unterlagen:

Der BLOG muss die ihm für die Erbringung seiner Leistungen überlassenen Zeichnungen, das Baulogistikhandbuch sowie sonstige Unterlagen auf Richtigkeit, Vollständigkeit und Vertragskonformität prüfen. Sofern in den zur Verfügung gestellten Unterlagen Widersprüche oder Unstimmigkeiten auftreten sollten, ist der BLOG aufgefordert, den AG unverzüglich schriftlich über diese zu benachrichtigen. Nachträgliche Ansprüche des BLOG gegenüber dem AG aufgrund von Fehlern oder Unstimmigkeiten in den zur Verfügung gestellten Unterlagen sind ausgeschlossen.

Sind Risiken vorherzusehen, die in den Unterlagen nicht berücksichtig worden sind, so ist der BLOG aufgefordert, den AG darüber in Kenntnis zu setzen. Der BLOG hat diese Risiken in seinem Angebot zu berücksichtigen. Des Weiteren hat sich der BLOG rechtzeitig über die tatsächlichen Verhältnisse vor Ort hinreichend zu informieren. Unterlässt er dies, kann der BLOG hieraus keinen Mehraufwand geltend machen.

2. Qualität und Qualifikation:

Der AG und seine Erfüllungsgehilfen haben das Recht, die vertragsgemäße Durchführung der Leistungen zu überwachen. Darunter zählen das Betreten der Arbeitsräume des BLOG und eventuell im Untervertrag stehenden Unternehmer auf der Baustelle. Des Weiteren hat der AG das Recht, alle Planentwürfe und Pläne, die die Baumaßnahmen betreffen, einzusehen.

Der BLOG bestätigt, dass die auf der Baustelle eingesetzten Aufsichtspersonen die fachlichen Qualifikationen für die auszuführenden Arbeiten besitzen und mit dem Auftragsumfang vertraut sind.

Den Aufsichtspersonen sind ferner die Unfallverhütungsvorschriften, bezogen auf den eigenen Arbeitsplatz, sowie die entsprechenden Schriften der Berufsgenossenschaften bekannt. Der BLOG hat dafür Sorge zu tragen, dass während der Arbeiten auf der Baustelle zu jeder Zeit eine deutschsprachige Person anwesend ist, die die Kommunikation sicherstellt.

Der BLOG benennt rechtzeitig vor Ausführungsbeginn den verantwortlichen Projektleiter. Ebenso benennt er die zur Erstellung von Aufmaßen ermächtigte Person. Bei einem Personalwechsel hat der BLOG den AG rechtzeitig zu informieren. Der AG kann der Bereitstellung ihm aus triftigen Gründen ungeeignet erscheinende Personen widersprechen bzw. deren Ersetzung durch andere verlangen.

Angaben zur Kalkulation:

Um Kalkulationsfehler aus Unkenntnis der örtlichen Gegebenheiten zu vermeiden und um sich bereits bei der Angebotsbearbeitung über die zu erbringende Leistung Klarheit zu verschaffen, wird empfohlen, einen Ortstermin für die Besichtigung des Baufeldes mit dem AG bzw. der OÜ zu vereinbaren.

Angaben zum Baustellenverkehr:

Anlieferungen werden ausschließlich über ein Onlineportal angemeldet. Bei den Zu- und Abfahrten sind Behinderungen und Einschränkungen nicht auszuschließen. Dieser Verkehr hat Vorrang und darf durch die Baustelle und den Baustellenverkehr nicht behindert werden.

Angaben zu den Flächen/ Lagerflächen:

Die vorhandenen Verkehrs-, Lager- und Montageflächen sind weitestgehend für LKW-Tieflader und Mobilkräne belastbar. Bei Unklarheiten ist der AG zu konsultieren.

Abkürzungsverzeichnis:

AG: Auftraggeber
AN: Auftragnehmer
BLOG: AN Baulogistik
OÜ: Objektüberwachung
SiGeKo: Sicherheits- und Gesundheitsschutzkoordination
SiGe-Plan: Sicherheits- und Gesundheitsschutzplan
GU: Generalunternehmer
NU: Nachunternehmer
OAS: Online-Avisierungssystem
MA: Mitarbeiter
UVV: Unfallverhütungsvorschriften
BE: Baustelleneinrichtung
StVO: Straßenverkehrsordnung
DGUV: Deutsche Gesetzliche Unfallversicherung
VOB: Vergabe- und Vertragsordnung für Bauleistungen
ASR: technische Regeln für Arbeitsstätten
VDE: Verband der Elektrotechnik Elektronik und Informationstechnik e.V.
BGF: Brutto-Grundfläche
BRI: Brutto-Rauminhalt
LEED: Leadership in Energy and Environmental Design
KrWG: Kreislaufwirtschaftsgesetz
EVU: Energieversorgungsunternehmen
DIN: Deutsches Institut für Normung
EN: Europäische Norm

Alle abgefragten Leistungen verstehen sich inklusive aller erforderlichen Nebenleistungen.

Alle abgefragten Leistungen verstehen sich in Einheit mit dem geltenden Baulogistikhandbuch.

## 04 V04 Baulogistik

### Bereich 1 Titel: Baulogistikplanung

#### Abschnitt 1.1 Baulogistikplanung

**1.1.10 Baulogistikhandbuch - Fortschreiben**
Das den Vergabeunterlagen beiliegende Handbuch ist der aktuelle Planungsstand und dient der Erläuterung. Bei Abweichungen zum LV zählt das Leistungsverzeichnis.

Die Inhalte des Baulogistikhandbuches werden auf Anordnung des AG im Zuge des Baufortschrittes ergänzt/aktualisiert. Nach Prüfung und Freigabe durch den AG ersetzt das überarbeitete Logistikhandbuch das vorherige vertragsrelevante Logistikhandbuch auf der Baustelle.

Hierdurch werden weiterhin die aktuellen baulogistischen Abläufe dargestellt.

Das aktualisierte Baulogistikhandbuch wird dem AG im Dateiformat PDF und Word übergeben.
Menge: 5,000 ST

**1.1.20 Baulogistikphasenpläne - Fortschreiben**
Fortschreiben der zuvor beschriebenen Baulogistikphasenpläne je Stück.

Die Inhalte des Planes werden auf Anordnung des AG im Zuge des Baufortschrittes ergänzt/aktualisiert. Nach Prüfung und Freigabe durch den AG ersetzt der bearbeitete Plan das vorherige Planwerk der Baustelle.

Der Baulogistikphasenplan beinhaltet z.B.:

- Zufahrtssituation / Verkehrswege
- Lagerflächen
- Wertstoffhof
- Baustromverteiler
- Bauwasseranschlüsse

Der AG übergibt die Bauvorhaben bezogenen Unterlagen wie z. B. Lageplan, Grundrisszeichnungen, etc. im Vorfeld im DWG und PDF Format.
Menge: 24,000 ST

**1.1.30 Konzeptentwicklung - Schnittstellen Veranstaltungen und Baustellenbetrieb**
Entwicklung, Erarbeitung und Abstimmung von Konzepten und Zwischenphasen die sich aus den Schnittstellen laufenden Messe - und Veranstaltungsbetrieb ergeben.

Die Konzeptentwicklung ist in Form eines Tagesworkshops vor Ort und der erforderlichen Nachbereitung bzw. Ausarbeitung des Konzeptes vorgesehen und soll dazu dienen den Bauablauf in logistischer Sicht, frühzeitig, auf den parallel stattfindenden Messe- und Veranstaltungsbetrieb abzustimmen und damit Schnittstellen zu lokalisieren und Lösungen für den störungsfreien Betrieb zu erarbeiten.

Während der Ausführungszeit werden Workshops im Hause des AG mit ausgewählten Fachplanern, dem Bauherrn, der Projektsteuerung und weiterer Beteiligter, nach Erfordernis, durchgeführt.

Kalkulationsgrundlage:
Der Tagesworkshop berücksichtigt eine maximale Dauer von 8,0 Std. zzgl. aller Nebenkosten und erforderlicher Nachbereitung.
Menge: 6,000 ST

### Bereich 2 Titel: Baulogistikpersonal

#### Abschnitt 2.1 Baustellenpersonal

*Hinweis: Vorbemerkung - Personal*
Allgemeine Hinweise:
Bei diesem Bauvorhaben kommen verschiedene Systeme zum Einsatz, mit welchem die Ziele der koordinierten, kostengünstigen und termingerechten Fertigstellung unterstützt werden sollen. Hierzu zählen u.a.:

- Zutrittskontrolle
- Online-Avisierungssystem (OAS)
- Flächenmanagement
- Entsorgungslogistik
- Containerbetreibermodell

Mindestanforderungen:
Die in den nachfolgenden Positionen beschriebenen Mitarbeiter (MA) des Baulogistikpersonals erfüllen u.a. folgende Mindestanforderungen:
- Die Mitarbeiter sind der deutschen Sprache in Wort und Schrift mächtig.
- Die Mitarbeiter sind gesundheitlich geeignet.
- Eine gültige Arbeitserlaubnis der MA liegt vor.
- Die Mitarbeiter sind für Ihre jeweilige Einsatzposition geschult.

Belehrung:
Das Baulogistikpersonal und alle Projektmitarbeiter werden vor Ihrem ersten Einsatz über folgende Themen belehrt:

- Geheimhaltungsverpflichtung
- Unfallverhütungsvorschriften (UVV), bezogen auf den jeweiligen Arbeitsplatz/Einsatzposition
- Einhaltung der gesetzlichen Regelung in Bezug auf Arbeitszeit und Arbeitssicherheit
- Prinzip der Eigensicherung
- Verhalten in Notfällen (z.B. Feuer, verletzte Person, Bombendrohung)
- Diese Belehrungen und Schulungen werden durch den BLOG vorgenommen und dokumentiert. Bei - - Bedarf wird diese Dokumentation an den AG übergeben.

Ausrüstung/Dienstkleidung:
Die Mitarbeiter des BLOG werden einheitlich mit zweckmäßiger, den Jahreszeiten entsprechender wetterfester Dienstkleidung ausgestattet. Diese entspricht den UVV auf Baustellen.

Die erforderliche persönliche Schutzausrüstung umfasst mindestens:
- Schutzhelm
- Warnjacke / Warnweste
- S3-Sicherheitsschuhe

Bei Bedarf muss diese Ausrüstung um folgende Gegenstände erweitert werden:
- Funkgerät
- Taschenlampe
- Mobiltelefon inkl. aktivierter SIM-Karte
- erweiterte Schutzausrüstung

Personalplanung:
Der BLOG hat einen übersichtlichen, detaillierten Personaleinsatzplan bei Angebotsabgabe einzureichen. Der Personaleinsatzplan muss Angaben zur täglichen, wöchentlichen kalkulierten Arbeitszeit je Mitarbeiter der jeweiligen Personal-Pos. enthalten.

Mängelmanagement Vermüllung
Der BLOG ist verantwortlich für die Erfassung von Vermüllung auf der Baustelle und führt ein entsprechendes Mängelmanagement durch. Dazu ist die Software-Planradar zu nutzen. Die Abrechnung des Müll-Mängelmangements erfolgt gemäß nach Positionen im Titel 2.

**2.1.10 Projektleiter (m/w/d)**
Einsatzzeit:
i.M. 8 h/Wo während der Baustellenöffnungszeit:
Montag - Freitag: 06:00 - 18:00 Uhr

Kalkulationsgrundlage:
1 MA x 45 Mt

Aufgaben Allgemein:
- Ansprechpartner für den AG in allen baulogistischen Belangen
- Teilnahme an den operativen Baubesprechung sowie die Organisation, Vorbereitung und Durchführung von Baulogistikbesprechungen auf Anforderung des AG
- Einteilung des Baulogistikpersonals
- Betrieb der ZuKo inklusive Beachtung aller im Vorfeld festgelegten Prüfregeln
- Betrieb des OAS unter Beachtung der festgelegten Prozesse
- Umsetzung des Flächenmanagements auf dem Baufeld
- Betreuung der Containeranlage im Betreibermodell
- Koordination der Entsorgungslogistik

Qualifikation:
Bauingenieur bzw. nachweisbare Baulogistikerfahrung bei vergleichbaren Baumaßnahmen.
Führerschein Klasse B, Schulungsnachweis Zutrittskontroll- und Avisierungssystem, MS Office Computerkenntnisse.
Menge: 45,000 MaMt

**2.1.20 Operativer Logistiker (m/w/d) - Rohbau**
Einsatzzeit:
10,00 h/Wo während der Baustellenöffnungszeit:
Montag - Freitag: 06:00 - 18:00 Uhr
Samstag: 06:00 - 15:00 Uhr

Kalkulationsgrundlage:
1 MA x 11 Mt

Aufgaben Allgemein:
- Ansprechpartner für den AG in allen baulogistischen Belangen
- Teilnahme an den operativen Baubesprechung sowie die Organisation, Vorbereitung und Durchführung von  Baulogistikbesprechungen auf Anforderung des AG
- Führung eines Baustellentagebuches
- Überprüfung der persönlichen Schutzausrüstung des Baustellenpersonals im Zuge der Zutrittskontrolle
- Schließgewalt an den Baustellentoren
- Unterstützung der Feuerwehr/Rettungskräfte im Alarmfall
- Einteilung des Baulogistikpersonals

Aufgaben Zutrittskontrolle (ZuKo):
Betrieb der ZuKo inklusive Beachtung aller im Vorfeld festgelegten Prüfregeln u.a.:
- Prüfung der gültigen Originalpapiere
- Speicherung der Daten sowie geordnete Ablage aller eingereichten Dokumente
- Prüfen und dokumentieren der gültigen Mindestlohnbescheinigungen/-erklärungen
- Erstellung, Ausgabe und Dokumentation der Baustellenausweise der Baustellenmitarbeiter
 sowie temporärer Ausweise in Abstimmung mit dem AG
- Dokumentation der Anwesenheit anhand von automatisch generierten Anwesenheitslisten als Regelauswertung

Aufgaben Online-Avisierungssystem (OAS):
Betrieb des OAS u.a.:
- Annahme, nachhalten und verwalten von Avisierungen
- Werktägliche Erstellung der Avisierungslisten zur Prüfung auf dem Baufeld
- Disposition von Wartebereichen, Ladezonen und Lagerflächen in Absprache mit dem AG

Aufgaben - Flächenmanagement:
Umsetzung des Flächenmanagements auf dem Baufeld u.a.:
- Disposition der nur begrenzt zur Verfügung stehenden Lagerflächen in Absprache mit dem AG
- Zuweisung, Protokollierung und Dokumentation der Lagerflächen/ Einsatzzeit

Aufgaben - Containerbetreibermodell:
Betreuung der Containeranlage im Betreibermodell u.a.:
- Zuweisung, Protokollierung und Dokumentation der Vermietung
- Schlüsselverwaltung
- Übergabe- und Rücknahme der Miet-Container

Aufgaben - Bauaufzug:
- Werktägliche Sichtkontrolle der Bauaufzüge und im Bedarfsfall einleiten von Reparaturmaßnahmen o.ä.

Aufgaben Entsorgungslogistik Rohbau:
- Koordination der Entsorgungslogistik während der Rohbauphase in Bezug auf die frühzeitige Veranlassung des Tausches der Abfallmulden.

Aufgaben - Entsorgungslogistik:
-  Ansprechpartner für die Entsorgungslogistik
- Veranlassung Muldentausch
- Einrichten und Betreiben des Wertstoffhofes/der Wertstoffhöfe
- Protokollierung und Dokumentation der Abfallmengen gemäß gesetzlicher Vorgaben
- Schriftverkehr mit den Nachunternehmern im Rahmen der Entsorgungslogistik

Qualifikation:
Techniker, Polier oder vergleichbarer Abschluss bzw. nachweisbare Baulogistikerfahrung bei vergleichbaren Baumaßnahmen.
Führerschein Klasse B, Schulungsnachweis Zutrittskontroll- und Avisierungssystem, MS Office Computerkenntnisse
Menge: 11,000 MaMt

**2.1.30 Operativer Logistiker (m/w/d)**
Einsatzzeit:
während der Baustellenöffnungszeit:
Montag - Freitag: 06:00 - 18:00 Uhr
Samstag: 06:00 - 15:00 Uhr

Kalkulationsgrundlage:
1 MA x 34 Mt

Aufgaben Allgemein:
- Ansprechpartner für den AG in allen baulogistischen Belangen
- Teilnahme an den operativen Baubesprechung sowie die Organisation, Vorbereitung und Durchführung von  Baulogistikbesprechungen auf Anforderung des AG
- Führung eines Baustellentagebuches
- Überprüfung der persönlichen Schutzausrüstung des Baustellenpersonals im Zuge der Zutrittskontrolle
- Schließgewalt an den Baustellentoren
- Unterstützung der Feuerwehr/Rettungskräfte im Alarmfall
- Einteilung des Baulogistikpersonals

Aufgaben Zutrittskontrolle (ZuKo):
Betrieb der ZuKo inklusive Beachtung aller im Vorfeld festgelegten Prüfregeln u.a.:
- Prüfung der gültigen Originalpapiere
- Speicherung der Daten sowie geordnete Ablage aller eingereichten Dokumente
- Prüfen und dokumentieren der gültigen Mindestlohnbescheinigungen/-erklärungen
- Erstellung, Ausgabe und Dokumentation der Baustellenausweise der Baustellenmitarbeiter
 sowie temporärer Ausweise in Abstimmung mit dem AG
- Dokumentation der Anwesenheit anhand von automatisch generierten Anwesenheitslisten als Regelauswertung

Aufgaben Online-Avisierungssystem (OAS):
Betrieb des OAS u.a.:
- Annahme, nachhalten und verwalten von Avisierungen
- Werktägliche Erstellung der Avisierungslisten zur Prüfung auf dem Baufeld
- Disposition von Wartebereichen, Ladezonen und Lagerflächen in Absprache mit dem AG

Aufgaben - Flächenmanagement:
Umsetzung des Flächenmanagements auf dem Baufeld u.a.:
- Disposition der nur begrenzt zur Verfügung stehenden Lagerflächen in Absprache mit dem AG
- Zuweisung, Protokollierung und Dokumentation der Lagerflächen/ Einsatzzeit

Aufgaben - Containerbetreibermodell:
Betreuung der Containeranlage im Betreibermodell u.a.:
- Zuweisung, Protokollierung und Dokumentation der Vermietung
- Schlüsselverwaltung
- Übergabe- und Rücknahme der Miet-Container

Aufgaben - Bauaufzug:
- Werktägliche Sichtkontrolle der Bauaufzüge und im Bedarfsfall einleiten von Reparaturmaßnahmen o.ä.

Aufgaben Entsorgungslogistik Rohbau:
- Koordination der Entsorgungslogistik während der Rohbauphase in Bezug auf die frühzeitige Veranlassung des Tausches der Abfallmulden.

Aufgaben - Entsorgungslogistik:
-  Ansprechpartner für die Entsorgungslogistik
- Veranlassung Muldentausch
- Einrichten und Betreiben des Wertstoffhofes/der Wertstoffhöfe
- Protokollierung und Dokumentation der Abfallmengen gemäß gesetzlicher Vorgaben
- Schriftverkehr mit den Nachunternehmern im Rahmen der Entsorgungslogistik

Qualifikation:
Techniker, Polier oder vergleichbarer Abschluss bzw. nachweisbare Baulogistikerfahrung bei vergleichbaren Baumaßnahmen.
Führerschein Klasse B, Schulungsnachweis Zutrittskontroll- und Avisierungssystem, MS Office Computerkenntnisse
Menge: 34,000 MaMt

**2.1.40 Logistiker (m/w/d) - Zugangskontrolle und OAS - Ausbauphase**
Einsatzzeit:
während der Baustellenöffnungszeit:
Montag - Freitag: 06:00 - 18:00 Uhr
Samstag: 06:00 - 15:00 Uhr

Kalkulationsgrundlage:
1 MA x 38 Mt

Aufgaben - Allgemein:
- Unterstützung des operativen Baulogistikers
- Einweisung von Rettungskräften im Alarmfall
- Schließgewalt an den Baustellentoren
- Einsatz als Torposten oder Einweiser für die Baustelleneinfahrt

Aufgaben - Zutrittskontrolle:
Unterstützung des operativen Logistikers in der Zutrittskontrolle u.a.:
- Erstellung, Ausgabe und Dokumentation der Baustellenausweise der Baustellenmitarbeiter sowie temporärer Ausweise in Abstimmung mit dem AG
- Stichprobenhafte Überprüfung der Baustellenausweise sowie der persönlichen Schutzausrüstung des Baustellenpersonals auf dem Baufeld

Aufgaben - Online-Avisierungssystem:
Umsetzung der vorgegebenen Abläufe des OAS u.a.:
- Kontrolle, Dokumentation und Koordinierung der angemeldeten  Transporte der Avisierungsliste
- Einweisung der Lieferanten/Transporteure innerhalb des Baufeldes auf die ihnen zugewiesenen Ladezonen

Aufgaben Bauschließanlage:
- Umsetzung der Schlüsselverwaltung gemäß Titel Bauschließanlage.

Qualifikation:
Nachweisbare Baulogistikerfahrung bei vergleichbaren Baumaßnahmen.
Schulungsnachweis Zutrittskontroll- und Avisierungssystem, MS Office Computerkenntnisse.
Menge: 38,000 MaMt

**2.1.50 Logistiker (m/w/d)**
Einsatzzeit:
während der Baustellenöffnungszeit:
Montag - Freitag: 06:00 - 18:00 Uhr
Samstag: 06:00 - 15:00 Uhr

Kalkulationsgrundlage:
1 MA x 34 Mt

Aufgaben - Allgemein:
- Unterstützung des operativen Baulogistikers
- Einweisung von Rettungskräften im Alarmfall
- Schließgewalt an den Baustellentoren
- Unterstützung beim Anlegen und Ausweisen von Lagerflächen
- Unterstützung bei der Betreuung der Containeranlage
-  Durchführung des Mängelmanagements Vermüllung der Baustelle gemäß Vortexte Titel 8

Aufgaben - Online-Avisierungssystem:
- Einweisung der Lieferanten/Transporteure innerhalb des Baufeldes auf die ihnen zugewiesenen Ladezonen

Aufgaben - Baufeld:
- Werktägliche Sichtkontrolle des Bauzaunes auf Verschluss und Beschädigung sowie im Bedarfsfall verschließen / reparieren
- Werktägliche, dokumentierte Kontrolle der zugewiesenen Lagerflächen auf Ordnung und platzsparende Lagerung
- Einsatz als Schranken- bzw. Torposten
- Einsatz als Einweiser im Bereich der Baustellenzufahrten und  Ladezonen

Aufgaben - Entsorgungslogistik:
- Einrichten und Betreiben des Wertstoffhofes/der Wertstoffhöfe
- Kontrolle der ordnungsgemäßen Befüllung der Abfallmulden und frühzeitige Veranlassung zum Wechseln der Abfallmulden
- Protokollierung und Dokumentation der Abfallmengen gemäß gesetzlicher Vorgaben
- Auf Anordnung des AG Ersatzvornahmen durchführen und dokumentieren

Qualifikation:
Befähigung zur Bedienung des Teleskopstaplers
Logistikerfahrung in vergleichbaren Projekten
Menge: 34,000 MaMt

**2.1.60 Zulage Betriebssanitäter (m/w/d)**
Einsatzzeit:
während der Baustellenöffnungszeit:
Montag - Freitag: 06:00 - 18:00 Uhr
Samstag: 06:00 - 15:00 Uhr

Aufgaben:
Ab 101 auf der Baustelle tätigen Mitarbeitern ist ein Betriebssanitäter seitens des BLOG zu stellen.
Dieser übernimmt die Versorgung von erkrankten und verletzten Personen und führt bis zum Eintreffen der Rettungskräfte auch erweiterte Erste-Hilfe-Maßnahmen durch.

Qualifikation:
Betriebssanitäter inkl. aller erforderlichen Fortbildungen
Menge: 34,000 MaMt

**2.1.70 Torposten - Einweiser (m/w/d)**
Einsatzzeit:
während der Baustellenöffnungszeit:
Montag - Freitag: 06:00 - 18:00 Uhr
Samstag: 06:00 - 15:00 Uhr

Kalkulationsgrundlage:
1 MA x 34 Mt

Aufgaben - Allgemein:
- Ergänzung / Aufstockung des vorh. Logistikpersonals in Hochphasen oder bei
parallel stattfindenden Veranstaltungen
- Schließgewalt an den Baustellentoren
- Einsatz als Torposten oder Einweiser für die Baustelleneinfahrt sowie an der
übergeordneten BE-Fläche (Parkplatz A8)

Aufgaben - Online-Avisierungssystem:
- Einweisung der Lieferanten/Transporteure innerhalb des Baufeldes auf die ihnen
zugewiesenen Ladezonen

Qualifikation:
Nachweisbare Baulogistikerfahrung bei vergleichbaren Baumaßnahmen.
Schulungsnachweis Zutrittskontroll- und Avisierungssystem, MS Office
Computerkenntnisse.
Menge: 34,000 MaMt

### Bereich 3 Titel: Zutrittskontrolle

*Hinweis: Vorbemerkung - Zutrittskontrolle*
Zur Sicherstellung der Überwachungs-, Sicherungs- und Organisationsaufgaben wird ein Zugangskontrollsystem für das Bauvorhaben vom BLOG eingerichtet. Ziel ist es ein einheitliches Verfahren zur Erlangung eines Baustellenausweises zu installieren. Hierzu sind die definierten Dokumente wie Versicherungsnachweis, Arbeitserlaubnis, Aufenthaltsgenehmigung, Mindestlohnbescheinigung, Einweisungs- und Unterweisungsprotokolle digital in der Zugangskontrollsoftware zu speichern und jederzeit verfügbar zu halten.

Allgemeine Hinweise:
Die nachfolgenden Beschreibungen sind nur im Zusammengang mit dem, in seiner jeweils gültigen Fassung, beigefügten Baulogistikhandbuch zu verstehen.

Funktionen des Zugangskontrollsystems:
- Kontrollierter Zugang aufs Baufeld, durch Abfrage und Abgleich der zutrittsrelevanten Dokumente bei Zutritt
- Zugriff auf die baustellenrelevanten Daten für jeden berechtigten User von jedem Ort über das Internet verschiedene Zugriffsberechtigungen gemäß Abstimmung
- Professionelle Strukturen zur Prüfung der Mindestlohnvorgaben durch regelmäßige Hinweise des Baustellenpersonals auf die fehlenden Mindestlohnbescheinigungen
- Reporting über alle Anwesenden auf der Baustelle
- Ausgabe und Verwaltung von Kurzzeit- und Besucherausweisen
- Anpassung des Ausweislayout nach Wunsch des AG
- Leichte Kapazitätsprüfungen durch Zuordnung der anfallenden Stunden zu Gewerken Transparenz bezüglich der Qualifikationen der Anwesenden
- Schneller Zugriff auf Ersthelfer im Notfall
- Hohe Verfügbarkeit des Systems durch Servicenummern und Online-Helpdesk
- Anwender-Support über eine Servicehotline des BLOG (Telefon/E-Mail) von Montag bis Freitag 7:00 -16:00 Uhr
- Sicherstellung einer rechtskonformen Speicherung der Daten in einem betriebsgesicherten Rechenzentrum
- Webbasierte Anwendung bietet Zugriff auf die Daten zu jeder Zeit und von jedem Ort

- Übergabepunkt und Bereitstellung von Baustrom erfolgt über den Titel Baustrom durch den BLOG selbst

Nachweise:
Mit der Angebotsabgabe sind Nachweise über die Leistungsfähigkeit des Systems als Screenshot o.ä. einzureichen

#### Abschnitt 3.1 Zutrittskontrolle mit Büro - Container

*Hinweis: Vorbemerkung - Zutrittskontrolle mit Büro - Container*
Zutrittskontrolle in Form von Büro-Container mit den Abmessungen ca. 6,00m x 2,50m
- 1 Fenster stirnseitig
- Möbelpaket für einen Arbeitsplatz
- Hardware für einen Arbeitsplatz bestehend aus Desktoprechner, Monitor, Drucker, Tastatur und Maus, Kamera, Kartenleser, (inkl. Betriebssystem, Virenschutz, Browser, Supportsoftware)

**3.1.10 Büro - Container - Antransport und Montage**
Antransport und Montage des Systems gemäß Vorbemerkung auf bauseits vorbereitetem, ebenem und ausreichend tragfähigem Untergrund.
Der genaue Aufstellort ist den Baulogistikphasenplänen zu entnehmen.

Einzukalkulieren sind die Vorbereitungen der Anlage, die notwendigen Systemanpassungen nach Endabstimmungen an das Bauvorhaben, die Endmontage vor Ort sowie der Probelauf und die Einweisung in die Software durch einen Techniker vor Ort auf der Baustelle.

Der Übergabepunkt für Strom ist im separaten Titel Baustrom enthalten.
Menge: 1,000 ST

**3.1.20 Büro - Container - Vorhaltung**
Vorhaltung gemäß Vorbemerkung.

Kalkulationsgrundlage:
1 Stück für 38 Monate
Menge: 38,000 StMt

**3.1.30 Büro - Container - Demontage und Abtransport**
Demontage und Abtransport gemäß Vorbemerkung.
Menge: 1,000 ST

#### Abschnitt 3.2 Zutrittskontrolle mit Wach - Container - Parkplatz A8

*Hinweis: Vorbemerkung - Zutrittskontrolle mit Wach - Container*
Zutrittskontrolle in Form von Büro-Container mit den Abmessungen ca. 3,00m x 2,50m
- 1 Fenster stirnseitig
- Möbelpaket für einen Arbeitsplatz
- Hardware für einen Arbeitsplatz bestehend aus Desktoprechner, Monitor, Drucker, Tastatur und Maus, Kamera, Kartenleser, (inkl. Betriebssystem, Virenschutz, Browser, Supportsoftware)

**3.2.10 Wach - Container - Antransport und Montage**
Antransport und Montage des Systems gemäß Vorbemerkung auf bauseits vorbereiteten, ebenen und ausreichend tragfähigem Untergrund.
Der genaue Aufstellort ist den Baulogistikphasenplänen zu entnehmen.

Einzukalkulieren sind die Vorbereitungen der Anlage, die notwendigen Systemanpassungen nach Endabstimmungen an das Bauvorhaben, die Endmontage vor Ort sowie der Probelauf und die Einweisung in die Software durch einen Techniker vor Ort auf der Baustelle.

Der Übergabepunkt für Strom ist im separaten Titel Baustrom enthalten.
Menge: 1,000 ST

**3.2.20 Wach - Container - Vorhaltung**
Vorhaltung gemäß Vorbemerkung.

Kalkulationsgrundlage:
1 Stück für 38 Monate
Menge: 38,000 StMt

**3.2.30 Wach-Container - Demontage und Abtransport**
Demontage und Abtransport gemäß Vorbemerkung.
Menge: 1,000 ST

#### Abschnitt 3.3 Zutrittskontrolle Einzeldrehkreuzanlage

*Hinweis: Vorbemerkung - Zutrittskontrolle - Einzeldrehkreuzanlage*
Übersprungsichere Einzeldrehkreuzanlage:
- Kartenleser mit 8,4 Zoll Display zur Anzeige der Zutrittsereignisse mit optischer und akustischer Signalisierung
- ca. 2,10m Durchgangshöhe und ca. 0,60m Durchgangsbreite wechselseitig steuerbar in beide Richtungen
- Durchgang mittels Kammrechen
- Anschluss an Stromversorgung über 230 V
- Standard: stromlos einseitig frei montiert auf mobilem Fundament ca. 1,50m x 1,60m mit Staplerlaschen
- Drahtlose Vernetzung zur Software mittels WLAN / UMTS / 4G
- Offlinebetrieb bei temporärem Ausfall der Internetverbindung

**3.3.10 Einzeldrehkreuzanlage - Antransport und Montage**
Antransport und Montage des Systems gemäß Vorbemerkung auf bauseits vorbereiteten, ebenen und ausreichend tragfähigem Untergrund.
Der genaue Aufstellort ist den Baulogistikphasenplänen zu entnehmen.

Der Übergabepunkt für Strom ist im separaten Titel Baustrom enthalten.
Menge: 4,000 ST

**3.3.20 Einzeldrehkreuzanlage - Vorhaltung**
Vorhaltung gemäß Vorbemerkung.

Kalkulationsgrundlage:
4 Stück für 38 Monate
Menge: 152,000 StMt

**3.3.30 Einzeldrehkreuzanlage - Umsetzen**
Umsetzung gemäß Vorbemerkung nach Aufforderung des AG.
Menge: 2,000 ST

**3.3.40 Einzeldrehkreuzanlage - Demontage und Abtransport**
Demontage und Abtransport gemäß Vorbemerkung.
Menge: 4,000 ST

#### Abschnitt 3.4 Zutrittskontroll Software

*Hinweis: Vorbemerkung - Zutrittskontrolle - Software*
Das Zutrittskontrollsystem hat folgende Anwendungen:

- Webbasierte Anwendung bietet Zugriff auf die Daten zu jeder Zeit und von jedem Ort
- Datenspeicherung erfolgt in einem betriebsgesicherten Rechenzentrum
- Alle Anwesenden können individuell mit einem Farbausweis erfasst werden
- Die Anwesenheitszuordnung kann nach Gewerken erfolgen
- Reporting über alle Anwesenden auf der Baustelle
- Verwaltung von Zugängen
- Zeitliche Einschränkung der Zutrittsrechte
- Anwesenheitszeiterfassung (wenn gewünscht)
- Baubetriebliches Berichtswesen

**3.4.10 Zutrittskontrolle - Vorhaltung Software**
Vorhaltung der Zutrittskontroll-Software gemäß Vorbemerkung.
Menge: 38,000 Mt

#### Abschnitt 3.5 Zutrittskontrollsystem - Inbetriebnahme

**3.5.10 Zutrittskontrollsystem - Inbetriebnahme**
*** Pauschalposition
Die Pauschale beinhaltet die Vorbereitung der Anlage, Systemanpassungen an das Bauvorhaben nach Endabstimmung, Endmontage vor Ort, Probelauf und Einweisung in die Software durch einen Techniker vor Ort.
Menge: 1,000 psch

**3.5.20 Zutrittskontrollsystem - Deinstallation**
*** Pauschalposition
Aus datenschutzrechtlichen Gründen werden alle baustellenrelevanten Daten, sofern vertraglich nicht anders vereinbart, am Ende der Leistung Baustellenzutrittskontrolle an den AG übergeben. Sollte die Übergabe nicht gewünscht sein, werden die Daten gelöscht.
Menge: 1,000 psch

#### Abschnitt 3.6 Baustellenausweise

**3.6.10 Baustellenausweis - Ausführung RFID Papier**
Material für die Erstellung eines Baustellenausweises bestehend aus:
- Spezial-DIN A4 Papierbogen mit integriertem RFID-Transponder
- Folientasche inkl. Befestigungsmaterial.
Menge: 1200,000 ST

### Bereich 4 Titel: Verkehrssteuerung

#### Abschnitt 4.1 Online-Avisierungssystem

*Hinweis: Vormerkung - Online - Avisierungssystem (OAS)*
Zur Erzielung der gleichmäßigen Verteilung der Baustellentransporte sowie der koordinierten Nutzung der möglichen Lieferzeiten wird ein Online-Avisierungssystem (OAS) für das Bauvorhaben vom BLOG eingerichtet.

Durch das OAS werden die Zu- und Abfahrt aller Baustellenfahrzeuge koordiniert sowie weitere Ressourcen disponiert. Hierzu zählen u.a.:

- Zuweisung und Nutzung der Entladezonen
- Entladehilfen
- Staplernutzung
- Lagerflächennutzung

Jede Lieferung oder Ressourcennutzung muss im Vorfeld angemeldet werden. Die Avisierung erfolgt grundsätzlich über eine vom BLOG zur Verfügung gestellte Website, welche für alle ausführenden Baufirmen erreichbar ist.

Allgemeine Hinweise:
Die nachfolgenden Beschreibungen sind nur im Zusammenhang mit dem aktuellen Baulogistikhandbuch zu verstehen.

Ablauf der Transportavisierung:
Nach einmaliger Registrierung kann der Nutzer rechtzeitig, spätestens 2 Arbeitstage vorher, seinen Transportwunsch über das OAS buchen. Hierfür erhält der Nutzer auf der Internetseite einen Überblick aller noch freien Lieferzeiten und kann sich aus diesen seinen Wunschtermin aussuchen. Das Personal des BLOG prüft die Anfrage unter Berücksichtigung der Liefermenge, Lieferort und der allgemeinen Baustellensituation. Der Nutzer kann jederzeit den Status seiner Transportanmeldung über die Internetseite des OAS einsehen.
Der BLOG  versendet über das OAS eine Bestätigung, je nach vor Ort Situation ist auch eine Ablehnung oder Änderung möglich. Diese Information erhält der Nutzer an die hinterlegte E-Mail-Adresse.
Die Bestätigung muss der Lieferant gut sichtbar hinter der Windschutzscheibe fixieren.

Funktionen des Online-Avisierungssystem (OAS):
- Individuell angepasster Transportanmeldeprozess
- Automatische E-Mail-Benachrichtigung über genehmigte/geänderte/abgelehnte Transportanmeldungen
- Ausgabe eines Barcodes auf der Transportanmeldung
- Erfassung tatsächlicher Ankunftszeiten und Aufenthaltsdauern mittels Anmelde Barcodes
- integrierte transportbezogene Kommunikationsmöglichkeit zur Klärung von Unklarheiten
- Möglichkeit zur weiteren Ressourcenverwaltung (z.B. Stapler, Bauaufzüge etc.)
- Verschiedene Zugriffsrechte für unterschiedliche Benutzergruppen
- Auswertung und Dokumentation der gebuchten Ressourcen pro Zeiteinheit (Export der Berichte als PDF bzw. Excel)
- Ausgabe von Tages-Avisierungslisten im PDF-Format
- Tages-Avisierungslisten nach verschiedenen Kriterien sortierbar
- Einbindung einer Anfahrtsskizze
- Infoseite mit neuesten Baustellenmeldungen (z.B. Sperrung von Straßenabschnitten/Ladezonen etc.)
- Anzeige des aktuellen und kommenden Baustellenwetters
- Integration des Bauherrenlogos
- Verwaltung von Parkflächen
- Alle Funktionen sind jederzeit dem Baufortschritt entsprechend anpassbar
- Mehrsprachigkeit des OAS (Mindestanforderung: Englisch, Französisch, Deutsch)
- Die Reaktionszeit für einen Support bei Softwareproblemen soll 3 Stunden, während der Baustellenöffnungszeiten, nicht überschreiten

Nachweise:
Mit der Angebotsabgabe sind Nachweise über die Leistungsfähigkeit des Systems als Screenshot o.ä. einzureichen.

HINWEIS:
Im OAS sind die Veranstaltungskalender der Messe und des BVB zu integrieren und die aus dem parallel stattfindenden Messe- und Spielbetrieb resultierenden Einschränkungen in der Verkehrssteuerung jederzeit in der aktuellen Fassung zu hinterlegen und zu berücksichtigen.

Durch eine effiziente Verkehrssteuerung soll sowohl der Baustellenbetrieb, als auch der Messe- und Spielbetrieb möglichst einschränkungsfrei koordiniert und aufeinander abgestimmt werden.

Da die Projektlaufzeit den derzeitigen Horizont der Veranstaltungskalender und Spielpläne überschreitet sind durch den BLOG fortlaufend und proaktiv die aktuellen Stände der Unterlagen abzufragen und einzubinden.

**4.1.10 Online - Avisierungssystem (OAS) - Einrichtung**
*** Pauschalposition
Einmaliges Einrichten eines Online-Avisierungssystems gemäß Vorbemerkung mit Hilfe des digital zur Verfügung gestellten BE-Plan bzw. Unterlagen. Das Einrichten geschieht unter der Berücksichtigung der jeweils geltenden Gesetze und Richtlinien ins Besondere zum Thema Datenschutz.

Folgende Arbeitsschritte sind hier ins Besondere zu beachten:

- Zugriff auf den in Deutschland befindlichen Server einrichten
- Einrichten der Baustelle mit allen zur Verfügung stehenden Ressourcen, u.a.:
- Ein-/Ausfahrten
- Ladezonen
- Entladehilfen
- Konfiguration des zuvor abgestimmten Transportanmeldeprozesses
- Bauvorhabenspezifische Dateien einbinden u.a.:
- BE-Plan
- Baulogistikhandbuch
- Formulare
- Einpflegen der Baustellenöffnungszeiten sowie der Anlieferzeiten
- Anfahrt Skizze und -beschreibung integrieren
- Einpflegen der projektbezogenen Wetterdaten inklusive selbstständiger Aktualisierung
- Bauherrenlogo integrieren
- Übergabe des Nutzerhandbuches zur selbstständigen Bedienung
Menge: 1,000 psch

**4.1.20 Online-Avisierungssystem (OAS) - Vorhaltung**
Vorhaltung gemäß Vorbemerkung inkl. kleinerer Anpassungen des Systems z.B. für:

- Baustellenöffnungszeiten/Lieferzeiten
- Ein-/Ausfahrten (und Nutzbarkeit während des Messebetriebes)
- Ladezonen
- Entladehilfen
- BE-Plan
- Einbindung weiterer Ressourcen
Menge: 32,000 Mt

#### Abschnitt 4.2 Schrankenanlagen

*Hinweis: Vormerkung - Schranke 6,00 m*
Technische Ausstattung:

- Schrankengehäuse
- Holm mit einer Länge von 6,00 m
- weiß/rotem Holm
- Pendelstütze
- 2 Handsender für Funkbetrieb
- Elektromechanisch 230V
- Steuerspannung 24V DC
- Laufzeit ca. 5,5 sek.
- Inkl. Unterkriechschutz

**4.2.10 Schranke 6,00 m - Antransport und Montage**
Antransport und Montage gemäß Vorbemerkung auf einen bauseits befestigten Untergrund mit einer Aufstellfläche von ca. 1200 x 650 mm.

Die Schranke wird zur Regelung der Zu-/Abfahrt der Baustelle genutzt und im Einfahrtsbereich aufgestellt.

Der Übergabepunkt für Strom ist im separaten Titel Baustrom enthalten.
Menge: 4,000 ST

**4.2.20 Schranke 6,00 m - Vorhaltung**
Vorhaltung gemäß Vorbemerkung.

Kalkulationsgrundlage:
4 Stück für 38 Monate
Menge: 152,000 StMt

**4.2.30 Schranke 6,00 m - Umsetzen**
Umsetzung gemäß Vorbemerkung nach Aufforderung des AG.

Sobald die Schrankenanlage größer gleich 2,00 m versetzt wird oder eine Demontage mit anschließender Neumontage notwendig wird, gilt der Vorgang als umsetzen.
Menge: 2,000 ST

**4.2.40 Schranke 6,00 m - Demontage und Abtransport**
Demontage und Abtransport gemäß Vorbemerkung.
Menge: 4,000 ST

**4.2.50 Zusatz Lichtschranke - Antransport und Montage**
Lichtschranke zur automatisierten Ausfahrt von der Baustelle an vorgenannter Schranke montieren.

Antransport und betriebsbereite Montage der Lichtschranke an vorgenannter Schranke.
Menge: 2,000 ST

**4.2.60 Zusatz Lichtschranke - Abtransport und Demontage**
Demontage und Abtransport Lichtschranke zur automatisierten Ausfahrt von der Baustelle.
Menge: 2,000 ST

**4.2.70 Schranke 6,00 m - Schrankensteuerung**
Montage, Vorhaltung, Demontage der Schrankensteuerung
Funktionsweise der Schrankensteuerung:
- Ein- und Ausfahrt mittels Barcode / QR Code - Lesefunktion oder Pin- Pad an der vorgenannten Schrankenanlage.
- Die Einfahrt in das jeweilige Baufeld wird dann gewährt, wenn der Transport im OAS genehmigt und die zugewiesene Ladezone frei ist.
-  Die Ausfahrt vom Baufeld erfolgt über Barcode / QR Code oder Pin- Pad Eingabe.
- Im Anschluss wird die entsprechende Ladezone wieder freigegeben.

Kalkulationsgrundlage:
2 Stück für 38 Monate
Menge: 76,000 StMt

#### Abschnitt 4.3 Verkehrssicherung

**4.3.10 Verkehrszeichen - Antransport und Abtransport**
Verkehrszeichen, inkl. Unterkonstruktion (Stahlrohr/Fuß) antransportieren, aufstellen und nach der Mietzeit abbauen und abtransportieren.

Die Verkehrszeichen müssen mindestens der Reflexionsklasse RA2 entsprechen nach DIN 67520:2025‑06 und müssen die Größe 2 (VwV-StVO zu den §§ 39 bis 43) für innerorts aufweisen.
Menge: 20,000 ST

**4.3.20 Verkehrszeichen - Vorhaltung**
Vorhaltung der zuvor beschriebenen Position.

Kalkulationsgrundlage:
20 Stück für 45 Monate
Menge: 900,000 StMt

**4.3.30 Verkehrszeichen - Umsetzung**
Umsetzen der zuvor beschriebenen Position auf Anordnung des AG.
Menge: 20,000 ST

**4.3.40 Zusatzzeichen - Antransport und Abtransport**
Zusatzzeichen antransportieren, montieren und nach der Mietzeit abbauen und abtransportieren.

Das Zusatzzeichen muss mindestens der Reflexionsklasse RA2 entsprechen nach DIN 67520:2025‑06 und muss die Größe 2 (VwV-StVO zu den §§ 39 bis 43) aufweisen.
Menge: 10,000 ST

**4.3.50 Zusatzzeichen - Vorhaltung**
Vorhaltung  der zuvor beschriebenen Position.

Kalkulationsgrundlage:
10 Stück für 45 Monate
Menge: 450,000 StMt

**4.3.60 Zusatzzeichen - Umsetzung**
Umsetzen der zuvor beschriebenen Position auf Anordnung des AG.
Menge: 10,000 ST

**4.3.70 Verkehrslenkungstafel - Antransport und Abtransport**
Verkehrslenkungstafel, inkl. Unterkonstruktion (Stahlrohr/Fuß) antransportieren, aufstellen und nach der Mietzeit abbauen und abtransportieren.

Verkehrslenkungstafel bestehend aus:
- Material: Aluminium
- Maße (HxB): 1600 x 1250 mm
- Farbe: Weiß
- Reflexionsklasse: RA2
- nach StVO §42 Abs.2

antransportieren und funktionsfertig montieren sowie nach der Mietzeit abbauen und abtransportieren.
Menge: 10,000 ST

**4.3.80 Verkehrslenkungstafel - Vorhaltung**
Vorhaltung der zuvor beschriebenen Position.

Kalkulationsgrundlage:
10 Stück für 45 Monate
Menge: 450,000 StMt

**4.3.90 Verkehrslenkungstafel - Umsetzung**
Umsetzen der zuvor beschriebenen Position auf Anordnung des AG.
Menge: 20,000 ST

**4.3.100 Leitbake - Antransport und Abtransport**
Leitbake, inkl. Unterkonstruktion (Fuß) antransportieren, aufstellen und nach der Mietzeit abbauen und abtransportieren.

- RA2
- Farbe rot/weiß
- Fuß
- Material: Kunststoff
- Maße Bake (HxB): 1225 x 300 mm
- Einseitig
Menge: 50,000 ST

**4.3.110 Leitbake - Vorhaltung**
Vorhaltung der zuvor beschriebenen Position.

Kalkulationsgrundlage:
50 Stück für 45 Monate
Menge: 2250,000 StMt

**4.3.120 Leitbake - Umsetzung**
Umsetzen der zuvor beschriebenen Position auf Anordnung des AG.
Menge: 50,000 ST

**4.3.130 Warnbake selbstleuchtend - Antransport und Abtransport**
Leitbake mit Warnleuchte, inkl. Unterkonstruktion (Fuß) antransportieren, aufstellen und nach der Mietzeit abbauen und abtransportieren.

- RA2
- Farbe rot/weiß
- Fuß
- Material: Kunststoff
- Maße Bake (HxB): 1225 x 300 mm
- Warnleuchte Gelb
- Batterien
- Einseitig
Menge: 25,000 ST

**4.3.140 Warnbake selbstleuchtend - Vorhaltung**
Vorhaltung der zuvor beschriebenen Position.

Kalkulationsgrundlage:
25 Stück für 45 Monate
Menge: 1125,000 StMt

**4.3.150 Warnbake selbstleuchtend - Umsetzung**
Umsetzen der zuvor beschriebenen Position auf Anordnung des AG.
Menge: 25,000 ST

**4.3.160 Schrankenschutzgitter - Antransport und Abtransport**
Schrankenschutzgitter bestehend aus:

- Kunststoff
- Abmaße 2.000 x 1.000 mm
- Farbe rot/weiß
- Fußplatte
- Reflexionsklasse RA2

antransportieren und funktionsfertig montieren sowie nach der Mietzeit abbauen und abtransportieren.

Die Schrankenschutzgitter sind untereinander zu verbinden.
Menge: 20,000 ST

**4.3.170 Schrankenschutzgitter - Vorhaltung**
Vorhaltung der zuvor beschriebenen Position.

Kalkulationsgrundlage:
20 Stück für 45 Monate
Menge: 900,000 StMt

**4.3.180 Schrankenschutzgitter - Umsetzung**
Umsetzen der zuvor beschriebenen Position auf Anordnung des AG.
Menge: 20,000 ST

**4.3.190 Schrankenschutzgitter - Antransport und Abtransport**
Schrankenschutzgitter mit Warnleuchten bestehend aus:

- Kunststoff
- Abmaße 2.000 x 1.000 mm
- Farbe rot/weiß
- Fußplatte
- Leuchten 3 x gelb
- Reflexionsklasse RA2
- Batterien

antransportieren und funktionsfertig montieren sowie nach der Mietzeit abbauen und abtransportieren.
Die Schrankenschutzgitter mit Warnleuchten sind miteinander zu verbinden.
Menge: 10,000 ST

**4.3.200 Schrankenschutzgitter - Vorhaltung**
Vorhaltung der zuvor beschriebenen Position.

Kalkulationsgrundlage:
10 Stück für 45 Monate
Menge: 450,000 StMt

**4.3.210 Schrankenschutzgitter - Umsetzung**
Umsetzen der zuvor beschriebenen Position auf Anordnung des AG.
Menge: 10,000 ST

**4.3.220 Anfahrschutz Beton - Antransport und Abtransport**
Anfahrschutz aus Beton mit Reflektoren bestehend aus:

- Beton
- Abmaße LxBxH 1.090 x 390 x 465 mm
- Gewicht: ca. 250 kg
- integrierte Gabelzinken- Aufnahme

antransportieren und funktionsfertig montieren sowie nach der Mietzeit abbauen und abtransportieren.
Menge: 24,000 ST

**4.3.230 Anfahrschutz Beton - Vorhaltung**
Vorhaltung der zuvor beschriebenen Position.

Kalkulationsgrundlage:
24 Stück für 42 Monate
Menge: 1008,000 StMt

**4.3.240 Anfahrschutz Beton - Umsetzen**
Umsetzen der zuvor beschriebenen Position auf Anordnung des AG.
Menge: 16,000 ST

### Bereich 5 Titel: Baustelleneinrichtung

#### Abschnitt 5.1 Bauzaun - Service

*Hinweis: Vorbemerkung - Bauzaun*
Der Bauzaun wird Aufgrund einer langen Standzeit und einer erwarteten starken Beanspruchung durch die örtlichen Gegebenheiten vom AG gestellt.

Der BLOG soll regelmäßige Kontrollgänge durchführen um Beschädigungen zu erkennen und mögliche Beschädigungen instandsetzen.

Der geplante Bauzaunverlauf kann den Baulogistikphasenplänen entnommen werden.
Die Zaunfelder sind mittels Schellen und Verschraubungen untereinander zu sichern sowie mittels Abstrebungen gegen umstürzen zu sichern.
Die Bauzäune sind betriebssicher zu erstellen.

**5.1.10 Holzbauzaun - Umsetzung**
Umsetzung nach Aufforderung des AG.
Menge: 150,000 m

**5.1.20 Holzbauzauntor - Umsetzung**
Umsetzung gemäß nach Aufforderung des AG.
Menge: 2,000 ST

**5.1.30 Metallbauzaun - Umsetzung**
Umsetzung gemäß nach Aufforderung des AG.
Menge: 150,000 m

**5.1.40 Metallbauzauntor - Umsetzung**
Umsetzung nach Aufforderung des AG.
Menge: 2,000 ST

**5.1.50 Metallbauzaun - Fluchttür - Umsetzung**
Umsetzung nach Aufforderung des AG.
Menge: 1,000 ST

**5.1.60 Reparatur- und Instandsetzungsmaßnahmen**
Reparatur- und Instandsetzungsmaßnahmen gemäß der vorstehenden Positionen nach Aufforderung des AG.

Erforderliche Ersatzteile und Materialien sind im Bedarfsfall gesondert anzubieten.
Die An- und Abfahrten sind über die nachfolgende Position abzurechnen.
Menge: 160,000 h

#### Abschnitt 5.2 Bauzaun - BE-Fläche Parkplatz A8

**5.2.10 Metallbauzaun - BE - Fläche Parkplatz A8 - Liefern**
Metallbauzaun als Stabgitterzaun auf befestigtem Untergrund liefern und standsicher aufstellen, abbauen und abtransportieren.
Elementgröße des mobilen Bauzauns (offene Bauweise) ca. 2,00 x 3,50 m, inkl. geeignetem Bauzaunfuß.
Kalkulationsgrundlage:
250 Meter
Menge: 250,000 m

**5.2.20 Metallbauzaun - BE - Fläche Parkplatz A8 - Vorhalten**
Metallbauzaun als Stabgitterzaun auf befestigtem Untergrund  vorhalten.
Elementgröße des mobilen Bauzauns (offene Bauweise) ca. 2,00 x 3,50 m, inkl. geeignetem Bauzaunfuß.

Kalkulationsgrundlage:
250 Meter für 40 Monate
Menge: 10000,000 mMt

**5.2.30 Metallbauzauntor - BE - Fläche Parkplatz A8 - Liefern**
Mobile 2-flüglige Bauzauntore inklusive An- und Abtransport, sowie Montage und Demontage. Die Toranlage besteht aus zwei offenen Metallbauzaunelementen mit einer Breite von jeweils 3,50 m und einer Höhe von 2,00 m, inkl. Drehgelenken, Torrollen und einer Kette mit Schloss zum Verschließen des Bauzauntores.

Kalkulationsgrundlage:
2 Stück
Menge: 2,000 St

**5.2.40 Metallbauzauntor - BE - Fläche Parkplatz A8 - vorhalten**
Mobile 2-flüglige Bauzauntore vorhalten. Die Toranlage besteht aus zwei offenen Metallbauzaunelementen mit einer Breite von jeweils 3,50 m und einer Höhe von 2,00 m, inkl. Drehgelenken, Torrollen und einer Kette mit Schloss zum Verschließen des Bauzauntores.

Kalkulationsgrundlage:
2 Stück für 40 Monate
Menge: 80,000 StMt

#### Abschnitt 5.3 Notfalleinrichtungen

**5.3.10 Fluchtwegebeschilderung - Montage inkl. Demontage**
Fluchtwegebeschilderung aus lang nachleuchtendem Material mit piktographischer Darstellung gemäß DGUV 9, DIN 4844-2 und DIN 67510 auf Grundlage der Flucht- und Rettungswegepläne zur Zielorientierung und Wegweisung der baubeteiligten Personen und Besucher in den Gebäuden zu den Sammelplätzen und Notausgängen liefern und in Abstimmung mit dem SiGeKo montieren und auf Anweisung des AG wieder demontieren.
Menge: 80,000 ST

**5.3.20 Erste-Hilfe Koffer - Beschaffung, Vorhaltung und Prüfung**
Erste-Hilfe Koffer liefern, bereitstellen (Montage), vorhalten inkl. Wartung und entsorgen

Gemäß geltender Normen und Gesetze - ASR A4.3, DIN 13157

Ausstattung:
- 90° Stopp-Arretierung, Gummidichtung, transparente Abdeckplatten, variable Unterteilung der Innenfächer
- Material: ABS-Kunststoff plombierbar, schlagfest, spritzwassergeschützt, staubgeschützt
- Farbe: leuchtorange
- Haltbarkeit: (sterile Verbandstoffe) 5 Jahre ab Herstelldatum
- inkl. Befestigungsmaterial und Wandhalterung

Kalklualtionsgrundlage:
Vorhaltung für 42 Monate
Abrechnung erfolgt pro Stück
Menge: 20,000 ST

**5.3.30 Feuerlöscher - Beschaffung, Vorhaltung und Prüfung**
Feuerlöscher liefern, bereitstellen, vorhalten inkl. Wartung und entsorgen

Technische Anforderungen:
- 6 ltr. Schaumlöscher (frostsicher) S 6 JX F 27 - Aufladelöscher
- Löschmitteleinheiten: 9 LE
- Löschleistung: mind. 27 A 144 B
- Löschmittelmenge: 6 Liter
- Unterbrechbarer Löschmitteleinsatzspezial-Sprühnebeldüse mit hoher
Flächenabdeckung für optimale Ausbringung des Löschmittels
- Drehbarer, witterungsbeständiger Löschschlauch mit Pistole
- Geeignet für elektrische Anlagen bis 1000 Volt
- S6FJ ist frostsicher
- Funktionsbereich: -30°C bis +60°C
- Wiederbefüllbar
- mit Fußring aus stabilem Kunststoff
- inklusive witterungsbeständigem Wandhalter

Kalklualtionsgrundlage:
Vorhaltung für 42 Monate
Abrechnung erfolgt pro Stück
Menge: 40,000 ST

#### Abschnitt 5.4 Kamerabewachung

*Hinweis: Vormerkung Kamerabewachung*
Videoüberwachungsturm (stromgebunden) mit speziellem Grünlicht-LED-Scheinwerfer

Technische Daten:
- integrierte 4G/LTE-Datenverbindung
- 230V mit 48h-Reserve inklusive 25 Meter 230V Anschlusskabel
- Alarmverfolgung rund um die Uhr in Verbindung mit Leitstelle
- LED-Scheinwerfer, Standard grün, optional weiß oder IR
- Platzbedarf 2,5 m x 2,5 m
- Stromversorgung 230 V
- 24/7 Detektion von Personen und Fahrzeugen
- 24/7 Einbindung in Einsatzzentrale zur Vermeidung von Fehlalarmen
- Detektionsbereich 100 m
- Masthöhe teleskopierbar 6,0 m
- 2 x Ultra-Low-Light HD Kamera
- 2 x LED - Leuchten
- Sichtwinkel Horizontal: 2 x 60°
- Sichtwinkel vertikal: 15°/20°/25°
- 1 Lautsprecher zur Täteransprache

Serviceleistungen:
- Erstellung eines individuellen Sicherheitskonzeptes
- Festlegung des Überwachungsbereichs
- Erstellung eines Alarmplanes zur Intervention
- Sekundenschnelle Täteransprache durch eigene Leitstelle
- Abonnement Meldezentrale 24/7
- Überwachung zu vorgegebenen Zeiten
- Banner zur Täterabschreckung
- Gesicherte Datenübertragung
- Speicherzeit gemäß der aktuellen DSGVO
- Datensicherung in Deutschland
- Wartung und Instandhaltung vor Ort

Hinweis zum Datenschutz:

Der AG ist verpflichtet alle baubeteiligten Firmen über den Einsatz der Überwachungskamera zu informieren und ggf. schriftliche Bestätigungen einzuholen.

Die ausgelagerte BE-Fläche auf dem Parkplatz A8 ist hinsichtlich der Überwachung mit zu betrachten.

**5.4.10 Kamerabewachung - Montage und Demontage**
Anliefern, montieren, Installation und Demontage eines Überwachungssystems gemäß Vorbemerkung.
Menge: 8,000 ST

**5.4.20 Kamerabewachung - Vorhaltung**
Vorhaltung gemäß der zuvor beschriebenen Position.

Kalkulationsgrundlage:
8 Stück x  48 Monate
Menge: 384,000 StMt

**5.4.30 Kamerabewachung Ausbauphase - Umsetzen**
Umsetzen gemäß der zuvor beschriebenen Position nach Aufforderung durch den AG. Die Kamera wird nach dem Umsetzen wieder betriebsbereit in das Gesamtsystem aufgenommen und verbunden.
Menge: 4,000 ST

#### Abschnitt 5.5 Schutz- und Verschlussmaßnahmen

**5.5.10 Fahrbahnplatten Kunststoff - Antransport und Montage**
Antransport und Montage gemäß nachfolgender Beschreibung.
Technische Spezifikationen:

- Abmessungen je Platte ca. 1,00 x 3,00 m
- Mindestdicke 15 mm
- aus Kunststoff
- für den Außenbereich
- Traglast: 45 to.
- Einseitig Anti-Rutsch-Struktur
- Lose Verlegung auf Untergrund (Wiese, unbefestigter Boden)
- Befestigung untereinander mittels geeigneter Verbinder
Menge: 600,000 m2

**5.5.20 Fahrbahnplatten Kunststoff - Vorhalten**
Vorhaltung gemäß der zuvor beschriebenen Position.

Kalkulationsgrundlage:
600 m² x  42 Monate
Menge: 25200,000 m2MT

**5.5.30 Fahrbahnplatten Kunststoff - Umsetzen**
Umsetzung gemäß der zuvor beschriebenen Position nach Aufforderung des AG umsetzen.
Menge: 150,000 m2

**5.5.40 Fahrbahnplatten Kunststoff - Demontage und Abtransport**
Menge: 600,000 m2

**5.5.50 Bodenschutzmatten Gummi - Antransport und Montage**
Antransport und Montage gemäß nachfolgender Beschreibung.
Technische Spezifikationen:

- Abmessungen je Platte ca. 1,00 x 2,00 m
- Mindestdicke 10 mm
- aus Gummigranulat - Brandschutzklasse Cfl-s1 (B1)
- für den Innenbereich
- Lose Verlegung auf allen festen Untergründen wie Beton, Asphalt, Estrich, Holz, Fliesen, Laminat, kurzen und festen Teppich- und Kunststoffbelägen
Menge: 300,000 m2

**5.5.60 Bodenschutzmatten Gummi - Vorhaltung**
Vorhaltung gemäß der zuvor beschriebenen Position.

Kalkulationsgrundlage:
300 m² x  42 Monate
Menge: 12600,000 m2MT

**5.5.70 Bodenschutzmatten Gummi - Umsetzung**
Umsetzung gemäß der zuvor beschriebenen Position nach Aufforderung des AG umsetzen.
Menge: 150,000 m2

**5.5.80 Bodenschutzmatten Gummi - Demontage und Abtransport**
Demontage und Abtransport gemäß der zuvor beschriebenen Position.
Menge: 300,000 m2

**5.5.90 Bauverschlüsse Holz Tür- oder Fensteröffnungen bis 5 m², errichten und rückbauen**
Montage und Demontage gemäß nachfolgender Beschreibung.
Tür- oder Fensteröffnung bis ca. 5 m² Einzelgröße provisorisch verschließen.

Technische Spezifikationen:
- Rahmen aus Holzleisten umlaufend in der Leibung der Rohbauöffnung befestigen
- Öffnung mit Holzwerkstoffplatten provisorisch verschließen
- verschraubt an der Unterkonstruktion
- mit Zusatzbohlen als Absturzsicherung,
- Entsorgung nach Nutzungsende

Die Ausführung erfolgt abschnittsweise und auf Anordnung der
Objektüberwachung des AG.
Menge: 40,000 ST

**5.5.100 Bauverschlüsse Holz Tür- oder Fensteröffnungen bis 5 m², vorhalten**
Zuvor beschriebene provisorische Bauverschlüsse bis ca. 5 m² vor- und instandhalten.

Kalkulationsgrundlage:
40 Stück x  42 Monate
Menge: 1680,000 StMt

**5.5.110 Abdeckung Durchtrittschutz 0,5 m² bis 1,0 m² - Herstellen, Vorhalten und Rückbauen**
Abdeckung von 0,5 m² bis 1,0 m², durchtrittsicher und wasserfest, einschließlich bituminöser Abklebung über bauseitigen Bodenöffnungen auf Anweisung der Objektüberwachung lagesicher montieren, instandhalten, rückstandslos beseitigen und fachgerecht entsorgen.
Menge: 50,000 ST

**5.5.120 Provisorische Schutzgeländer - Herstellen, Vorhalten und Rückbauen**
Provisorische Schutzgeländer gem. DGUV

Technische Spezifikationen:
- aus Brettern oder Kanthölzern
- Inklusive Geländerholm, Zwischenholm und Bordbrett
- Höhe 1,00m bzw. 1,10m
- Befestigung an Betonkonstruktion

Auf Anweisung der Objektüberwachung lagesicher montieren, instandhalten, rückstandslos beseitigen und fachgerecht entsorgen.

Nach Wahl des BLOG kann auch ein Schutzsystem mit Kurbel- oder Klemmpfosten verwendet werden.
Menge: 200,000 m

**5.5.130 Provisorische Schutzgeländer - Instandhaltung und Rückbau**
Provisorische Schutzgeländer gem. DGUV vom Gewerk Rohbau übernehmen und instandhalten und nach Nutzungsende rückstandslos beseitigen und fachgerecht entsorgen.

Technische Spezifikationen:
- aus Brettern oder Kanthölzern
- Inklusive Geländerholm, Zwischenholm und Bordbrett
- Höhe 1,00m bzw. 1,10m
- Befestigung an Betonkonstruktion
Menge: 800,000 m

**5.5.140 Provisorische Fußabstreifer - Gitterroste - Herstellen und Rückbauen**
Provisorische Fußabstreifer - Gitterroste - mit Auffangwanne liefern und ebenerdig montieren und nach Nutzungsende demontieren.

Die Gitterroste sollen den Schmutzeintrag im Bereich der Gebäudeeingänge reduzieren.
Die Verortung ist mit dem AG bzw. der OÜ abzustimmen

Technische Spezifikationen:
- Pressroste mit U-Profileinfassung, MW 30x10mm
- Feuerverzinkt
- begehbar
- Auffangwanne
- Abmessungen 1000 x 600 mm
Menge: 16,000 ST

**5.5.150 Provisorische Fußabstreifer - Gitterroste - Instandhalten**
Instandhaltung der Gitterroste und wöchentliche Entleerung / Reinigung der Auffangwannen

Kalkulationsgrundlage:
16 Stück x  42 Monate
Menge: 672,000 StMt

#### Abschnitt 5.6 Wasserbeseitigung / Pumpen

*Hinweis: Vorbemerkung - Schmutzwassertauchpumpe - 720 l/min*
Schmutzwassertauchpumpe für den Baustellenbetrieb.

Technische Daten:
- Pumpengehäuse - Edelstahl
- Motorwelle - Edelstahl AISI 304
- Sockel, Anschlussflansch und innenliegende Teile - Grauguss
- Tauchtiefe - max. 10 m
- Dichte der Flüssigkeit - max. 1100 kg/m³
- Fördermenge - max. 723 l/min
- Förderdruck - max.1,7 bar
- Ausgang - 3 Zoll NW 75 (Anschluss für B-STORZ-Kupplungen)
- Festkörpergröße - max. 10 mm
- Flüssigkeitstemperatur - max. +40 °C
- Nennspannung (AC) - 230 V
- Nennfrequenz - 50 Hz
- Nennleistung - 1,5 kW
- Nennstrom (AC) - 10 A
- Drehzahl - max. 2850 U/min
- Schutzart - IP68
- Baugröße - 511 x 235 mm
- Gewicht - 38 kg

**5.6.10 Schmutzwassertauchpumpe - 720 l/min - Antransport und Montage**
Schmutzwassertauchpumpe gemäß Vorbemerkung liefern und montieren.
Montage betriebsbereit in vorhandenen Pumpensumpf.
Menge: 1,000 ST

**5.6.20 Schmutzwassertauchpumpe - 720 l/min - Vorhaltung**
Schmutzwassertauchpumpe gemäß Vorbemerkung vorhalten und betreiben.

Die Position beinhaltet die Kontrolle, Wartung, Betrieb und Fehlerbehebung.

Ein durchgehender Kontrollmechanismus ist zu installieren, so dass bei einem Ausfall der Pumpe eine umgehende Reparatur durchgeführt werden kann.
Menge: 16,000 StWo

**5.6.30 Schmutzwassertauchpumpe - 720 l/min - Umsetzen**
Schmutzwassertauchpumpe gemäß Vorbemerkung umsetzen.

Ausbau aus vorh. Pumpensumpf und Einbau in weiteren vorh. Pumpensumpf
Menge: 2,000 ST

**5.6.40 Schmutzwassertauchpumpe - 720 l/min - Demontage und Abtransport**
Schmutzwassertauchpumpe gemäß Vorbemerkung demontieren und abtransportieren.
Menge: 1,000 ST

*Hinweis: Vorbemerkung - 3 Zoll Bauschlauch*
3 Zoll Bauschlauch inkl. 2 Stück B-STORZ-Kupplungen

Technische Ausstattung:
- Material: Polyestergewebe mit PVC-Innenschicht
- max. Betriebsdruck: 10 bar
- Länge: 20 m

**5.6.50 3 Zoll Bauschlauch - Antransport und Montage**
Bauschlauch gemäß Vorbemerkung liefern und montieren.

Anschluss an zuvor installierte Pumpe. Bauschlauch ist vom Pumpensumpf bis zum Entwässerungsschacht zu verlegen.
Menge: 1,000 ST

**5.6.60 3 Zoll Bauschlauch - Vorhaltung**
Bauschlauch gemäß Vorbemerkung vorhalten und betreiben.

Die Position beinhaltet die Kontrolle, Wartung, Betrieb und Fehlerbehebung.
Menge: 16,000 StWo

**5.6.70 3 Zoll Bauschlauch - Umsetzen**
Bauschlauch gemäß Vorbemerkung umsetzen.
Menge: 2,000 ST

**5.6.80 3 Zoll Bauschlauch - Demontage und Abtransport**
Bauschlauch gemäß Vorbemerkung demontieren und abtransportieren.
Menge: 1,000 ST

*Hinweis: Vorbemerkung - Flachsaugpumpe - 60 l/min*
Flachsaugpumpe für den Baustellenbetrieb.

Technische Daten:
- Fördermenge: 60 l/min
- Fördermenge: 3.600 L/h
- Inklusive 20 lfm Spiralschlauch 1"
- Inklusive Flachsaugmatte

**5.6.90 Flachsaugpumpe - 60 l/min - Antransport und Montage**
Flachsaugpumpe gemäß Vorbemerkung liefern und montieren.
Montage betriebsbereit in vorhandenen Pumpensumpf.
Menge: 1,000 ST

**5.6.100 Flachsaugpumpe - 60 l/min - Vorhaltung**
Flachsaugpumpe gemäß Vorbemerkung vorhalten und betreiben.

Die Position beinhaltet die Kontrolle, Wartung, Betrieb und Fehlerbehebung.

Ein durchgehender Kontrollmechanismus ist zu installieren, so dass bei einem Ausfall der Pumpe eine umgehende Reparatur durchgeführt werden kann.
Menge: 16,000 StWo

**5.6.110 Flachsaugpumpe - 60 l/min - Umsetzen**
Flachsaugpumpe gemäß Vorbemerkung umsetzen.

Ausbau aus vorh. Pumpensumpf und Einbau in weiteren vorh. Pumpensumpf
Menge: 2,000 ST

**5.6.120 Flachsaugpumpe - 60 l/min - Demontage und Abtransport**
Flachsaugpumpe gemäß Vorbemerkung demontieren und abtransportieren.
Menge: 1,000 ST

#### Abschnitt 5.7 Winterbaubeheizung

*Hinweis: Vorbemerkung Winterbauheizung*
Auf Anweisung des Auftraggebers hat der BLOG mobile Heizzentralen als provisorische Baubeheizung, bestehend aus Warmlufterzeugern und zugehörigen Warmluftschläuchen zu installieren.

Der BLOG hat für die notwendigen Betriebsmittel der Winter Bauheizanlage Sorge zu tragen.

Benötigte Betriebsmittel und Kraftstoffe sind bei Bedarf durch den BLOG inklusive Koordinationstätigkeiten anzubieten. Es muss ein unterbrechungsfreier Betrieb der Winterbauheizung gewährleistet sein.

Alle notwendigen Genehmigungen sind einzuholen.

Die Winter Baubeheizung ist regelmäßig sicherheitstechnisch gemäß Vorschriften zu überprüfen.

Die Betriebsverantwortung aller temporären Einrichtungen inkl. der Zuleitungen über die gesamte Vorhaltungszeit liegt bei dem BLOG.

**5.7.10 Warmlufterzeuger 227,4 kW - Lieferung und Montage**
Warmlufterzeuger auf Anweisung des AG unter Berücksichtigung der Vorbemerkung liefern und standsicher sowie betriebsbereit aufstellen:

- Nennleistung 227,5 kW
- zweifacher Abgang
- mobiles Gerät im Ölbetrieb
- Fahrwerk auf Rädern
- externer (separat ausgeschriebener) Öltankbehälter
- Elektroanschluss (V/Hz) 400/50
- Luftvolumenstrom: 20.000 m³/h
- Temperaturerhöhung Delta T: 43°C
- Thermostatsteuerung
- Überhitzungsschutz
- Aufstellung im Freien
- Hochleistungsradialgebläse zum Anschluss separat ausgeschriebener Wärmeluftschläuche
- Die zu erzielende Mindesttemperatur auf den Etagen soll bei 5°C liegen.
Menge: 5,000 ST

**5.7.20 Warmlufterzeuger 227,4 kW - Vorhaltung**
Warmlufterzeuger 227,4 kW gemäß Vorbemerkung inklusive der Kontroll-, Unterhalts-, Betriebs- und benötigten Materialkosten betriebsbereit vorhalten und betreiben.

Betankungsdurchführung im Auftrag des BLOG.

Kalkulationsgrundlage:
5 Stück für 5 Monate (Okt. bis Febr.)
Menge: 25,000 StMt

**5.7.30 Warmlufterzeuger 227,4 kW - Demontage und Abtransport**
Warmlufterzeuger 227,4 kW gemäß Vorbemerkung räumen und abtransportieren.
Menge: 5,000 ST

**5.7.40 Warmlufterzeuger 227,4 kW - Verlängerungsmonat**
Vorhaltung gemäß Vorbemerkung je Verlängerungsmonat bis maximal 6 Monate.
Menge: 1,000 StMt

**5.7.50 Warmluftschlauch - Lieferung und Montage**
Warmluftschlauch passend zum Warmlufterzeuger auf Anweisung des AG unter Berücksichtigung der Vorbemerkung liefern und betriebsbereit an den Warmlufterzeuger anschließen und in die Etagen des Gebäudes verlegen. Erforderliche Spannbänder / sonstige Verbindungsstücke sind einzukalkulieren. Benötigte Öffnungen in provisorisch verschlossene Öffnungen sind zu erstellen und Luftdicht abzudichten.
Y-Verteiler Schläuche sind entsprechend der Geschosse zu liefern und in das System einzubinden.

Entsprechend der in der Folgeposition definierten Vorhaltezeit ist der Warmluftschlauch gegebenenfalls mehrfach an- und abzuliefern.
Die hieraus resultierenden Mehrkosten hat der BLOG zu berücksichtigen / einzukalkulieren.

Kalkulationsgrundlage:
18 Stück mit je ca. 7,60 m Länge
Menge: 136,800 m

**5.7.60 Warmluftschlauch - Vorhaltung**
Warmluftschlauch gemäß Vorbemerkung betriebsbereit vorhalten und betreiben. Von nachfolgend aufgezeigten Ansätzen ist bei der Kalkulation auszugehen:

angenommener Einsatzzeitraum pro Wintermonat = 10 Tage

An nicht benötigten Tagen in den Wintermonaten ist der Warmluftschlauch vor Beschädigung zu schützen oder separat einzulagern.

Kalkulationsgrundlage:
136,8 Meter für  5 Monate
Menge: 684,000 mMt

**5.7.70 Warmluftschlauch - Demontage und Abtransport**
Warmluftschlauch gemäß Vorbemerkung räumen und abtransportieren.
Menge: 136,800 m

**5.7.80 Warmluftschlauch - Verlängerungsmonat**
Vorhaltung der zuvor beschriebenen Position je Verlängerungsmonat bis maximal 6 Monate.
Menge: 7,600 mMt

**5.7.90 Lieferung externer Öltankbehälter 2.000 L**
Externen Öltankbehälter unter Berücksichtigung der Vorbemerkung liefern und standsicher sowie betriebsbereit aufstellen:

- Tankvolumen 2.000 Liter
- Integration eines Füllstandsanzeigers
- Tankheizung
- Aufnahmemittel für Stapler / Kran
- Bereitstellung Auffangwanne für den Betankungsvorgang
Menge: 5,000 ST

**5.7.100 Vorhaltung externer Öltankbehälter 2.000 L**
Externen Öltankbehälter 2.000 Liter gemäß Vorbemerkung inklusive der Kontrolle / Wartung gemäß den gesetzlichen Vorgaben betriebsbereit vorhalten und betreiben.

Der Bestellvorgang für benötigtes Öl erfolgt im Ermessen des BLOG. Der BLOG hat die resultierenden Ölkosten tagesaktuell nachzuweisen und den Bestellvorgang im Namen des AG durchzuführen. Abrechnung nach dokumentierter Mengenaufstellung entsprechend Füllstandsbericht bzw. Lieferschein.

Von nachfolgend aufgezeigten Ansätzen ist bei der Kalkulation auszugehen:
angenommener Einsatzzeitraum pro Wintermonat = 10 Tage

Kalkulationsgrundlage:
5 Stück für 5 Monate
Menge: 25,000 StMt

**5.7.110 Abtransport externer Öltankbehälter 2.000 L**
Externen Öltankbehälter 2.000 Liter gemäß Vorbemerkung räumen und abtransportieren.
Menge: 5,000 ST

**5.7.120 Vorhaltung externer Öltankbehälter 2.000 L - Verlängerungsmonat**
Vorhaltung der zuvor beschriebenen Position je Verlängerungsmonat bis maximal 6 Monate.
Menge: 1,000 StMt

#### Abschnitt 5.8 Bautrocknung

*Hinweis: Vorbemerkung - Bautrockner 150 m²*
Bautrockner zur Neubautrocknung inkl. Zuleitung und geeignetem Auffangbehälter

- Raumgröße: ca. 150m² / 450m³
- Entfeuchtungsleistung ca. 75L / 24h
- Füllstand-Warnleuchte und Abschaltautomatik
- inkl. Zuleitung
- inkl. geeignetem oder integriertem Auffangbehälter

**5.8.10 Bautrockner - 150 m² - Antransport und Montage**
Bautrockner gemäß Vorbemerkung liefern, betriebsbereit montieren und in Betrieb nehmen.
Menge: 5,000 ST

**5.8.20 Bautrockner - 150 m² - Vorhaltung**
Bautrockner gemäß Vorbemerkung vorhalten. Inklusive mindestens täglicher Entleerung der Auffangbehälter.

Kalkulationsgrundlage:
5 Stück für 10 Wochen
Menge: 50,000 StWo

**5.8.30 Bautrockner - 150 m² - Umsetzen**
Bautrockner gemäß Vorbemerkung umsetzen und wieder in Betrieb nehmen.
Menge: 5,000 ST

**5.8.40 Bautrockner - 150 m² - Demontage und Abtransport**
Bautrockner gemäß Vorbemerkung demontieren und abtransportieren.
Menge: 5,000 ST

#### Abschnitt 5.9 Baustraßen

**5.9.10 Einrichten, vorhalten und räumen**
Antransport, Vorhaltung und Abtransport der zur Flächenherstellung erforderlichen Einrichtungen, Maschinen und Geräte.

Kalkulationsansatz:

Es ist davon auszugehen, dass die Herstellung der Flächen in einem Arbeitsgang erfolgen kann. Mehrfacher An- und Abtransport der Einrichtung ist in dieser Position nicht zu berücksichtigen.
Menge: 1,000 ST

**5.9.20 Aushubsohle planieren und nachverdichten**
Menge: 800,000 m2

**5.9.30 Geotextil als Trennlage liefern und einbauen**
Menge: 800,000 m2

**5.9.40 Schottertragschicht aus Mineralgem. 0/45 liefern und einbauen**
Schichtdicke: 30 cm

Kalkulationsansatz:
800 m² Flächengröße x 0,30 m Schichtdicke
Menge: 240,000 m3

**5.9.50 An-/ Abtransport Asphalt - Geräte**
Antransport, Vorhaltung und Abtransport der zur Flächenherstellung, erforderlichen Einrichtungen, Maschinen und Geräte.

Kalkulationsansatz:

Es ist davon auszugehen, dass die Herstellung der Flächen in einem Arbeitsgang erfolgen kann. Mehrfacher An- und Abtransport der Einrichtung ist in dieser Position nicht zu berücksichtigen.
Menge: 1,000 ST

**5.9.60 Herstellung Asphalttragschicht**
Asphalttragschicht in 16 cm Schichtdicke liefern und einbauen.

In Bereichen, in denen der Baumschutz beachtet werden muss ist, in Abstimmung mit der baumschutzfachlichen Begleitung, die Asphaltschicht mit Gefälle zum Baum auszuführen, um Oberflächenwasser gezielt zum Baum zu leiten.
Menge: 800,000 m2

*Hinweis: Vorbemerkung - Herstellung temporäre Baustraßen - Zulage für Baumschutzmaßnahmen*
In den Bereichen in denen die Herstellung der Baustraßen in die Anforderungen des Baumschutzes eingreifen ist ein gesonderter Unterbau erforderlich.

Die Verwendete Schottertragschicht darf kein Nullkorn aufweisen.
Im Abstand von ca. 50 cm sind geeignete Drainagerohre einzubauen.
Dies dient zur Vermeidung von Staunässe und für eine ausreichende Sauerstoffzufuhr (Gasaustausch)

In Bereichen, in denen der Baumschutz beachtet werden muss ist, in Abstimmung mit der baumschutzfachlichen Begleitung, die Asphaltschicht mit Gefälle zum Baum auszuführen, um Oberflächenwasser gezielt zum Baum zu leiten. Die Asphalttragschicht ist in der vorstehenden Position berücksichtigt.

**5.9.70 Schottertragschicht und Drainage - Zulage für Baumschutzmaßnahmen**
Herstellung der Schottertragschicht gemäß Vorbemerkung.
Menge: 150,000 m2

#### Abschnitt 5.10 Baumschutzmaßnahmen

*Hinweis: Vorbemerkung - Baumschutz durch Zaun*
Baumschutz durch Stellung eines Metallbauzaunes als Stabgitterzaun auf befestigtem Untergrund liefern und standsicher aufstellen.
Elementgröße des Stabgitterzaunes ca. 2,00 x 3,50 m, inkl. geeigneten Bauzaunfüßen. Zum Schutz des Stammes und des Wurzelbereichs.

Definition zum Wurzelschutz: Umfang Baumkrone zzgl. 1,50 m umlaufend, gemäß DIN 18920.

**5.10.10 Baumschutz durch Zaun - Antransport und Montage**
Antransport und Montage gemäß Vorbemerkung.
Menge: 70,000 m

**5.10.20 Baumschutz durch Zaun - Vorhaltung**
Vorhaltung gemäß Vorbemerkung.

Kalkulationsgrundlage:
70 Meter x 30 Monate
Menge: 2100,000 mMt

**5.10.30 Baumschutz durch Zaun - Umsetzung**
Umsetzung gemäß Vorbemerkung nach Aufforderung des AG.
Menge: 20,000 m

**5.10.40 Baumschutz durch Zaun - Demontage und Abtransport**
Demontage und Abtransport gemäß Vorbemerkung.
Menge: 70,000 m

*Hinweis: Vorbemerkung - Wurzelschutz durch Lastverteilung*
Wurzelschutz für Bäume durch Lastverteilung.
Definition zum Wurzelschutz:
Umfang Baumkrone zzgl. 1,50 m umlaufend.
Aufbau lastverteilende Schicht:
- Geotextil auf Erdreich
- Kies- oder Schotterschicht, Stärke in Abhängigkeit der Belastung, auf Geotextil
- Schotterschicht ohne Nullkorn-Anteile
- Lastverteilende Platten oder Matten auf Schotterschicht

Ausführung gemäß DIN 18920.

**5.10.50 Wurzelschutz durch Lastverteilung - Antransport und Montage**
Antransport und Montage gemäß Vorbemerkung.
Menge: 400,000 m2

**5.10.60 Wurzelschutz durch Lastverteilung - Vorhaltung**
Vorhaltung gemäß Vorbemerkung.

Kalkulationsgrundlage:
400 m² x 45 Monate
Menge: 18000,000 m2MT

**5.10.70 Wurzelschutz durch Lastverteilung - Demontage und Abtransport**
Demontage und Abtransport gemäß Vorbemerkung.
Menge: 400,000 m2

### Bereich 6 Titel: Baustellenreinigung

#### Abschnitt 6.1 Straßenreinigung

**6.1.10 Straßenreinigung - maschinell**
Maschinelle Reinigung der Allgemeinflächen, außerhalb des Gebäudes, nach Abruf durch den AG.
Der BLOG hat eine Reinigung der Entladezonen und Transportwege außerhalb des Gebäudes vorzunehmen.
Die Entsorgung erfolgt über den Wertstoffhof des BLOG.

Mindestabruf 500m²
Menge: 15000,000 m2

**6.1.20 Straßenreinigung per Hand**
Händische Reinigung der Allgemeinflächen, außerhalb des Gebäudes, die maschinell nicht gereinigt werden können, nach Abruf des AG.
Der BLOG hat eine Reinigung der Entladezonen und Transportwege außerhalb des Gebäudes vorzunehmen.
Die Entsorgung erfolgt über den Wertstoffhof des BLOG.
Menge: 1000,000 m2

#### Abschnitt 6.2 Winterdienst

**6.2.10 Einsatz - Winterdienst**
Auf Anweisung des AG hat der BLOG in den Wintermonaten den Winterdienst zu koordinieren und durchzuführen. Neben der maschinellen Schnee- und Eisbeseitigung wird in den Zugangsbereichen ein Beräumen per Hand von Nöten sein. Die Verkehrswege sollen in nachfolgender Breite beräumt werden und rutschhemmendes Streugut, gemäß den Vorgaben der Stadt Dortmund ausgestreut werden.

Kalkulationsgrundlage:
Die Reinigung nachfolgender Flächen sind zu kalkulieren.

- Temporäre Baustraßen 1500 m²
- Containeranlagen Parkplätze / Straße übergeordnete BE-Fläche 650m²

Kehrbreite Straßenbereich: ca. 3,50 m
Kehrbreite Gehwegbereich: ca. 1,00 m
Menge: 4,000 ST

**6.2.20 Bereitstellung Streugut**
Bereitstellung des Streugutes, welches als rutschhemmendes Material, gemäß den Vorgaben der Stadt, nach dem Beräumen ausgestreut wird.
Menge: 250,000 kg

#### Abschnitt 6.3 Baureinigung

**6.3.10 Flucht- & Verkehrswegereinigung**
Die Reinigung der Flucht- & Verkehrswege einschließlich der Treppenhäuser auf Anweisung des AG.

Die Reinigung hat besenrein in baustellenüblicher Qualität zu erfolgen.
Staubentwicklungen gilt es zu minimieren. Die Aufnahme und
Entsorgung des Kehrgutes ist in den Einheitspreis einzukalkulieren.
Anhaftende Verschmutzungen aus beispielsweise Putz- oder
Mörtelresten sind durch die Verursacher zu entfernen und sind dem AG seitens des BLOG aufzuzeigen.

Eine Vorlaufzeit von einem Arbeitstag ist zu berücksichtigen.
Menge: 20000,000 m2

### Bereich 7 Titel: Baustellencontainer

#### Abschnitt 7.01 Sanitäts-Container

*Hinweis: Vorbemerkung - Sanitäts - Container*
Sanitäts-Container (Erste-Hilfe-Container) ab 51 Mitarbeiter.

Die Technische Regeln für Arbeitsstätten (kurz ASR) in Form der ASR A4.3 sowie die Vorschriften der Deutschen Gesetzlichen Unfallversicherung (kurz DGUV) in Form der Vorschrift 1- DGUV Regel 100-001 sind einzuhalten.

Kalkulationsgrundlagen:
Die Gründung obliegt dem BLOG
Die Aufstellfläche ist durch den AG ausreichend standfest und eben ausgeführt. Ein max. Höhenausgleich von 20 cm ist in der Montage-Pos. einzukalkulieren.
Ebenerdige Aufstellung des Containers
Eine Umsetzung der Container während der Bauzeit ist planmäßig nicht vorgesehen. Die Aufstellung soll innerhalb der zentralen Containerburg erfolgen.

Übergabepunkt Elektro = Containerverteiler direkt neben der Containeranlage
Übergabepunkt Zuwasser = max. 5,0 m von der Containeranlage entfernt
Übergabepunkt Abwasser = max. 5,0 m zum Mischwasserkanal als oberirdischer Anschluss/Einleitung

Die Erstellung der Zu- und Wasser- sowie der Stromleitung ab den Übergabepunkten auf dem Baufeld erfolgt durch den BLOG.
Sämtliche Leitungen sind im Bereich von Lauf- und Fahrwegen vor Verschiebungen und Beschädigungen zu schützen.

Technische Ausstattung:
- Außenabmessungen ca. 2,45 x 6,04 x 2,86 m
- Raumhöhe 2,50 m

Möblierung:
- 1 Anbauschrank für Erste-Hilfe-Krankentrage
- 1 Anbauschrank für Pflegegeräte
- 1 Anbauschrank für Notfallmedizin
- 1 Fahrgestell für Tragen
- 1 Untersuchungsliege mit verstellbaren Kopf- und Fußteilen
- 1 Ärztekrepp
- 1 Schleifkorbtrage
- 1 Vakuumtrage mit 10 Wechselgriffen und Doppelhubkolben-Luftpumpe
- 1 Untersuchungs-Drehsessel mit Laufrollen, Kopfstütze und Armauflagen
- 1 Arm- und Beinstütze
- 1 Waschschalenständer mit Schale
- 1 Drehhocker mit Laufrollen
- 1 Infusionsfahrstativ mit Laufrollen
- 1 Instrumententisch mit Schublade
- 1 Tretabfalleimer, Inhalt 25 l
- 1 Erste-Hilfe-Koffer, gefüllt nach DIN 13169, mit Wandhalterung
- 1 Bereitschaftstasche, gefüllt nach DIN 13157
- 1 Augen-Sofortspülung mit 250 ml Sterilwasser, mit Flaschenhalterung
- 1 Erste-Hilfe-Anleitung, Kunststoffplakat
- 1 Verbandtuch, DIN A5
- 2 Kunststoff-Klappsitze, 450/448 mm, Farbe weiß
- 1 Tisch mit Stahlrohrgestell und Tischplatte
- 1 Rollcontainer, drei Schubladen, Stahlblech

**7.01.10 Sanitäts - Container - Antransport und Montage**
Antransport und Montage gemäß Vorbemerkung.
Menge: 1,000 ST

**7.01.20 Sanitäts - Container - Vorhaltung**
Vorhaltung gemäß Vorbemerkung.

Kalkulationsgrundlage:
1 Stück für 38 Monate
Menge: 38,000 StMt

**7.01.30 Sanitäts - Container - Demontage und Abtransport**
Demontage und Abtransport gemäß Vorbemerkung.
Menge: 1,000 ST

**7.01.40 Sanitäts - Container - Reinigung**
Reinigung des Sanitäts-Containers auf Anweisung des AG.
Menge: 1,000 ST

#### Abschnitt 7.02 Containeranlage - AG/OÜ

*Hinweis: Vorbemerkung - Containeranlage AG/OÜ*
Containeranlage für die Auftraggeber gemäß der geltenden Vorschriften.

Die einzelnen Baustellencontainer sind als genormte, stapelbare Systemcontainer in einheitlichen Abmessungen von
ca. 2,45 x 6,04 x 2,86 m (Flure) und 3,00 x 6,04 x 2,86 m (Büro, Besprechung, Sanitär) zu verwenden und als Containeranlage entsprechend in 3 - geschossiger Bauweise (1,5-reihig) aufzustellen.

Die in Bauphase Rohbau errichtete Containeranlage wird im Zuge der Bauphase Ausbau umgesetzt und erweitert (ca. 10 Monate).

Der Aufstellort der Containeranlage für den Rohbau befindet sich auf der Volkswiese und ist den Baulogistikphasenplänen zu entnehmen. Der Aufstellort der Containeranlage für den Ausbau befindet sich auf dem Parkplatz A8 und ist den Baulogistikphasenplänen zu entnehmen (ca. 40 Monate).

Die Container für die Objektüberwachung und deren Einrichtungen sind fabrikneu zu liefern.
Kalkulationsgrundlagen:
Die Aufstellfläche ist durch den AG ausreichend standfest und eben ausgeführt. Eine Fundamentierung für die 3-geschossige Containeranlage ist einzukalkulieren.

Die Montage sowie die Demontage der Containeranlage ist unterbrechungsfrei geplant.

Die Erstellung der Zu- und Abwasserleitungen ab den Übergabepunkten auf dem Baufeld erfolgt durch den BLOG. Sämtliche Leitungen sind im Bereich von Lauf- und Fahrwegen vor Verschiebungen und Beschädigungen zu schützen. Evtl. notwendige Kabelbrücken sind einzukalkulieren. Zudem sind alle Leitungen frostsicher auszuführen und die Verlegung muss den Richtlinien einer Trinkwasserversorgung entsprechen.
Kosten für Medien wie Baustrom und Bauwasser sowie damit einhergehende Genehmigungskosten trägt der AG und sind nicht mit einzukalkulieren.
Die Unterhaltsreinigung Container werden durch den BLOG erbracht und sind in der nachfolgenden Position zu kalkulieren.

Die Gesamtabmessungen der Containeranlage beträgt:
ca. 18,00 x 8,55 x 8,58 m bestehend aus folgenden Containern je Geschoss:

EG (Phase Rohbau):
1 x WC Damen / Herren inkl. Küche
1 x 3-fach Besprechungs - Container
1 x Doppelbüro (1x2 Arbeitsplätze)- Container
1 x Treppenturm-Container

1.OG (Phase Rohbau und Ausbau):
3 x Doppelbüro (3x2 Arbeitsplätze) - Container
1 x Treppenturm-Container
Podest vor jeder Containereinheit, eigener Flurbereich vom Treppenhaus

2.OG (Phase Rohbau und Ausbau):
2 x Doppelbüro (2x2 Arbeitsplätze) - Container
1 x Einzelbüro (1x1 Arbeitsplätze)- Container
1 x WC Damen / Herren inkl. Küche
1 x Treppenturm-Container
Podest vor jeder Containereinheit, eigener Flurbereich vom Treppenhaus

Technische Ausstattung der Containeranlage(n):
Einheitliche Container-Außenfarbe
Die Beheizung je Container erfolgt mittels Elektro-Konvektionswandofens 2.000 Watt mit Thermostat
Fenster mit Kunststoffrollraden mit Aufschiebesicherung
Elektroinstallation nach VDE 0100, 380/220 V, Verteilung mit FI-Schutzschalter und Automaten
Die Türen sind mit einer Schließanlage mit Schloss und PZ-Zylinder inkl. je 3 Schlüsseln auszustatten:
- Räume EG  = gleichschließend
- Räume OG1 = gleichschließend
- Räume OG2 = gleichschließend
Einzelbeschreibung Büro-Container, Ausstattung je Arbeitsplatz:
Außenabmessungen ca. 2,45 x 6,04 x 2,86 m
Raumhöhe 2,50 m
- 1 Schreibtische 1,6 x 0,8 m mit 3 Rollcontainern
- 1 Drehstühle gepolstert mit Armlehne
- 1 Papierkörbe
- je 1 Aktenschrank 0,8 x 0,4 x 2,0 m, absperrbar mit
  Einlegeböden
- je 2 offene Aktenregale 0,8 x 0,4 x 2,0 m mit Einlegeböden
- Bodenbelag mit Nadelfilzboden für starke Beanspruchung,
antistatisch und geeignet für Drehstuhlrollen,
Teppichsockelleisten, Farbe nach Wahl des AG.
- Wände und Decken mit hellem (weiß) Anstrich oder
Beschichtung.
- Fenster Dreh- Kippflügel mit Rollläden mit
Hochschiebesicherung und Gurtwickler.
- 1 Klimasplittgerate je AP
- Magnetleisten an je einer Wand
- Aufbauleuchten Langfeld 2 x 58 Watt, Lichtstärke mind.
300Lux. Schaltung der Leuchten dezentral mit 1 Schalter
pro Eingang

Einzelbeschreibung Dreifach-Besprechungs-Container:
Außenabmessungen ca. 7,35 x 6,04 x 2,86 m
Raumhöhe 2,50 m
inklusive Elektro Heizung
6 Tische 600 x 1200 mm
16 Stühle mit Holzschale
1 Garderobenständer
1 Metall-Aktenschrank 920 x 1950 x 420 mm
6 Metallschienen 1445 mm
2 Metall-Aktenregale 920x1000x420 mm
3 Klimasplittgerate
- Aufbauleuchten Langfeld 2 x 58 Watt, Lichtstärke mind.
300Lux. Schaltung der Leuchten dezentral mit 1 Schalter
pro Eingang
- Bodenbelag mit PVC oder gleichwertig (rutschfeste
Ausführung), ca. 1,5 mm, Standardfarbe.

Einzelbeschreibung Flur
- Bodenbelag mit PVC oder gleichwertig (rutschfeste
Ausführung), ca. 1,5 mm, Standardfarbe.
- Schuhputzmaschine
- Aufbauleuchten Langfeld 2 x 58 Watt, Lichtstärke mind.
300Lux. Schaltung der Leuchten dezentral mit 1 Schalter
pro Eingang
Einzelbeschreibung Sanitär und Küchencontainer (die Ausstattung ist neuwertig zu liefern):
Außenabmessungen ca. 2,45 x 6,04 x 2,86 m
Raumhöhe 2,50 m
- inklusive Elektro Heizung
- Bodenbelag mit PVC oder gleichwertig (rutschfeste
Ausführung), ca. 1,5 mm, Standardfarbe.

in der Küchenzeile muss enthalten sein:
Küchenzeile:
- 1 Kleinküche, Größe: 120/90/60 cm,Markenfabrikat,
Chromnickelstahl-Abdeckung mit 2 Kochplatten,
- großes Spülbecken, Edelstahlarbeitsfläche
- Spülmaschine 60 x 60 x 80
- 130 ltr. Kompressionskühlschrank mit Gefrierteil,
- Spültischunterbau, 45 cm breit, weiß,
einschl. Wasseranschluß und Abfluß
- 1 Untertisch-Warmwassergerät, 5 Ltr., fertig
installiert
1- Hängeschrank, zweitürig, mit 1 Einlegeboden, weiß,
Größe:  80/52/36 cm,
- Arbeitsplatte 38 mm stark, Vorderseite abgerundet,
mit umlaufender Wandabschlußleiste
Mikrowelle
Einbauspüle
Halogen-Leuchtenset
2-fach, Besteckeinsatz
Wandabschlussprofil in APL-Farbe
1 Mülleimer
Zusätzlich ist ein vollständiger Geschirr- und Bestecksatz für 30 Personen mitzuliefern

im WC_Bereich muss enthalten sein:
Technische Ausstattung:
Sanitäreinrichtung:
- 1 Kabine Damen mit Tiefspülklosett aus weißem Porzellan
mit tiefhängendem Spülkasten, Kunststoff-WC Sitz mit
Deckel
 - 1 Garderobenhaken
 - 1 Rollenhalter für Toilettenpapier

- 2 Kabinen Herren mit Tiefspülklosett und Urinal aus weißem
Porzellan mit tiefhängendem Spülkasten, Kunststoff-WC Sitz mit Deckel,
 - 1 Garderobenhaken
 - 1 Rollenhalter für Toilettenpapier

-1 Kabine mit Dusche
 - 1 Garderobenhaken

Vorraum:
- 1 Handwaschbecken aus weißem Porzellan inkl.
Mischarmatur
für Kalt- und Warmwasser
- 1 Untertisch-Warmwassergerät, 5 Liter, fertig
installiert.
- 1 Seifen- und Papierhandtuchspender
- 1 Papierkorb, Spiegel und WC Bürste mit Halter
- 1 Garderobenhaken
- 1 Rollenhalter für Toilettenpapier
- 1 Hygienebehälter inkl. Hygienebeutel

- Entlüftung mittels Einzelraumentlüfter über die Fassade
mit Wetterschutzgitter, Schaltung des Ventilaltors über
Lichtschalter der WC` s

Einzelbeschreibung Treppenturm-Container 3,00 m:
Außenabmessungen ca. 3,00 x 5,00 x 2,86 m

**7.02.10 Containeranlage AG/OÜ - Antransport und Montage**
Antransport, Fundamentierung und Montage der Containeranlage AG gemäß Vorbemerkung.

inkl. Umsetzen und Erweitern zwischen Rohbau- und Ausbauphase
Menge: 1,000 ST

**7.02.20 Containeranlage AG/OÜ Rohbau - Vorhaltung**
Vorhaltung der Containeranlage AG Rohbau gemäß Vorbemerkung.
Menge: 10,000 Mt

**7.02.30 Containeranlage AG/OÜ Ausbau - Vorhaltung**
Gemäß Ausführungsbeschreibung
Vorhaltung der Containeranlage AG Ausbau gemäß Vorbemerkung.
Menge: 40,000 Mt

**7.02.40 Containeranlage AG/OÜ - Demontage und Abtransport**
Demontage und Abtransport der Containeranlage AG gemäß Vorbemerkung.
Menge: 1,000 ST

**7.02.50 Containeranlage AG/OÜ - Unterhaltsreinigung**
5x wöchentliche Unterhaltsreinigung des WC - und Küchen - Containers sowie 2x wöchentliche Unterhaltsreinigung der Büros und Besprechungs - Container.

Leistungsumfang:
- Fußboden nasswischen bzw. Teppiche saugen
- Sanitär-Einrichtung reinigen und desinfizieren
- Auffüllen der Seifenspender, Handtuchspender, Handdesinfektion und des Toilettenpapiers
- Entleeren aller Mülleimer inkl. Entsorgung der Abfälle
Menge: 50,000 StMt

#### Abschnitt 7.03 Containeranlage (Betreibermodell)

*Hinweis: Vorbemerkung - Containeranlage Betreibermodell*
Baustellencontainer für die Firmen der ausführenden Gewerke werden bedarfsgerecht und gemäß der geltenden Vorschriften zur Verfügung gestellt.
Die Baustellencontainer werden nach Erfordernis geliefert und sind abschnitts- bzw. lagenweise aufzustellen.
Die einzelnen Baustellencontainer sind als genormte, stapelbare Systemcontainer in einheitlichen Abmessungen zu verwenden und als Containeranlage(n) in  3- geschossiger Bauweise mit Laufpodesten aufzustellen.
Der vorgesehene Standort ist den Baulogistikphasenplänen zu entnehmen (Parkplatz 8).

Der grundsätzliche Bereitstellungszeitraum ist voraussichtlich Mitte 2027 bis Ende 2030.

Nachfolgende Ziele sollen erreicht werden:
- Stellung einer ausreichenden Anzahl an TU- und Büro-Container
- Die erforderliche Anzahl und Erschließung der Sanitäranlagen ist gemäß Arbeitsstättenrichtlinie auszuführen und soll anteilig auf die Büro- und Mannschaftscontainer umgelegt werden
- Die erforderlichen Treppenanlagen und Laufpodeste sind anteilig auf die Büro- und Mannschaftscontainer umzulegen
- Einheitliches Erscheinungsbild der Containeranlage(n)
- Effiziente Flächennutzung
- Optimierte Montage und geringer Leerstand durch vorausschauend Planung und Berücksichtigung von Reserven
- Wirtschaftlicher Betrieb der Anlage

Aufgaben des BLOG :
- Dimensionierung und Gestaltung der Containeranlage im Rahmen der Werk- und Montageplanung
- Durchführung der Montagen / Demontagen
- Betrieb der Containeranlage hinsichtlich Vorhaltung, Unterhaltung und Unterhaltsreinigung
- Erstellung der erforderlichen Dokumentationen wie Mietverträge, Übergabe- sowie Rücknahmeprotokoll
- Finanzierung der Containeranlage durch direkte Verrechnung zwischen dem BLOG  und den ausführenden Gewerken zu pauschalen, monatlichen Mietsätzen

Kalkulationsgrundlagen:
Die Aufstellfläche ist durch den AG ausreichend standfest und eben ausgeführt.
Ein max. Höhenausgleich von 20 cm ist in der Montage-Pos. einzukalkulieren.
Die Anlage ist durch den BLOG anzuliefern und schlüssel- / betriebsfertig aufzustellen inklusive der Ver- und Entsorgungsleitungen, Fundamentierung, Außenbeleuchtung, Hilfskonstruktionen, Treppen und Laufstege, Erstellung und Anfertigung eines Schließkonzeptes und der dazugehörigen Schlüsselverwaltung.
Eine Umsetzung der Container während der Bauzeit ist planmäßig nicht vorgesehen.

Übergabepunkt Elektro = max. 10,0 m von der Containeranlage entfernt
Übergabepunkt Zuwasser = max. 10,0 m von der Containeranlage entfernt
Übergabepunkt Abwasser = max. 10,0 m zum Mischwasserkanal als oberirdischer Anschluss/Einleitung

Die Erstellung der Zu- und Wasser- sowie der Stromleitung ab den Übergabepunkten auf dem Baufeld erfolgt durch den BLOG.
Sämtliche Leitungen sind im Bereich von Lauf- und Fahrwegen vor Verschiebungen und Beschädigungen zu schützen.
Zudem sind alle Leitungen frostsicher auszuführen.
Kosten für Medien wie Baustrom und Bauwasser sowie damit einhergehende Genehmigungskosten trägt der AG und sind nicht mit einzukalkulieren.
Die 5 x- wöchentliche Unterhaltsreinigung der Dusch/WC-Container wird durch BLOG erbracht.
Leistungsumfang: Fußböden nasswischen, Sanitär-Einrichtung reinigen und desinfizieren, Auffüllen der Seifenspender, Handtuchspender, Handdesinfektion und des Toilettenpapiers, Entleeren der Mülleimer und Entsorgung der Abfälle.
Die Reinigung der TU-bzw. Büro-Container erfolgt optional auf Anforderung durch die Mieter gemäß Anlage Gebührenliste.

Abrechnung Betreibermodell:
Die Vorhaltung und Abrechnung der TU- und Büro-Container erfolgt in Form eines Betreibermodells.
Der BLOG verpflichtet sich, die zu beauftragende Preiskondition der Pos. "Containeranlage Betreibermodell" an alle Firmen der ausführenden Gewerke mit Containerbedarf weiterzugeben.

Der AG sichert dem BLOG das alleinige und exklusive Vermietungsrecht für die Baustellencontainer für die Baumaßnahme zu und erlässt für alle Mitarbeiter das Verbot, Räumlichkeiten auf der Baustelle oder im Gebäude zu Pausenzwecken zu nutzen.
Es besteht für die Mieter kein Anspruch auf Wahl eines TU- bzw. Büro-Containers, da diese durch den BLOG an die Mieter zugewiesen werden.
Des Weiteren hat die Stellung von TU-Container Priorität.
Zur Auslastung der Containeranlage kann der BLOG von den Mietern verlangen einen Containerwechsel durchzuführen. Seitens des Mieters besteht kein Anspruch auf Kostenerstattung gegenüber dem BLOG bzw. dem AG.
Die TU-Container werden durch den BLOG direkt an die Firmen der ausführenden Gewerke vermietet. Die Vermietung setzt jeweils das Einverständnis des AG voraus. Eine Untervermietung der Container ist zur Sicherstellung der Auslastung zuzulassen. Der BLOG ist über die geplante Untervermietung zu informieren. Der BLOG übernimmt die Erstellung von Mietverträgen, die Übergabe der Container, die Schadensdokumentation und Behebung, die Reinigungsleistungen, alle weiteren Tätigkeiten, die im Rahmen des Facilitymanagements bzw. des Betriebes der Containeranlage anfallen sowie die Rücknahme der Container.

Technische Ausstattung der Containeranlage(n):
- Einheitliche Container-Außenfarbe
- Beheizung mittels Elektro Heizung mit Thermostat
- Fenster mit Kunststoffrolladen und Aufschiebesicherung
- Elektroinstallation nach VDE 0100, 380/220 V, Verteilung mit FI-Schutzschalter und Automaten
- Innentüren verschließbar mit Schloss und PZ-Zylinder inkl. je 3 Schlüsseln

Einzelbeschreibung TU-Container:
- Außenabmessungen ca. 2,45 x 6,04 x 2,86 m
- Raumhöhe 2,50 m
- Elektro Heizung
- 2 Stahlrohr-Tische
- 8 Stahlrohr Stapelstühle
- 8 Stahlblech Doppelspinde Höhe ca. 1,80 m

Einzelbeschreibung Büro-Container:
- Außenabmessungen ca. 2,45 x 6,04 x 2,86 m
- Raumhöhe 2,50 m
- Elektro Heizung
-  Klimatisierung mittels Splitgerät
- 2 Stahlrohrtische
- 2 Büro Drehstuhl ohne Armlehnen
- 2 Metall Akten-/ Garderobenschrank Höhe ca. 1,95 m
- 2 Metall Aktenschrank Höhe ca. 1,00 m
- 2 Metall Rollcontainer

*Hinweis: HINWEIS zur Angebotsauswertung*
Die nachfolgenden Bedarfspositionen werden in die Angebotsauswertung einbezogen, werden aber nicht Teil der Auftragssumme mit dem AG, da die Abrechnung wie vor beschrieben direkt mit den ausführenden Unternehmen erfolgt.

Der abgefragte Preis für die Baustellencontainer ist ein massen-/mengenunabhängiger Festpreis. Eine Preisanpassung gem. § 2 Abs. 3 VOB/B findet insoweit nicht statt, auch wenn die Mengen sich ändern.

**7.03.10 Mietpreis TU - Container**
*** Bedarfsposition ohne GB
TU-Container zur Miete pro Monat einschließlich der in der Leitbeschreibung beschriebenen Ausstattung, anteilig erforderlichen Sanitäranlagen, Treppenanlagen und Laufpodesten inklusive Unterhaltsreinigung der Sanitärcontainer liefern, aufstellen, vorhalten, räumen.

Technische Ausstattung:
- Außenabmessungen ca. 2,45 x 6,04 x 2,86 m
- Raumhöhe 2,50 m
- inklusive Elektro Heizung

Möbellierung:
- 2 Stahlrohr-Tische 0,60 m x 1,20 m
- 8 Stahlrohr Stapelstühle
- 8 Stahlblech Doppelspinde ca. 0,50 x 0,50 x 1,80 m
Menge: 800,000 StMt

**7.03.20 Mietpreis Büro - Container**
*** Bedarfsposition ohne GB
Büro-Container zur Miete pro Monat einschließlich der in der Leitbeschreibung beschriebenen Ausstattung, anteilig erforderlichen Sanitäranlagen, Treppenanlagen und Laufpodesten inklusive Unterhaltsreinigung der Sanitärcontainer liefern, aufstellen, vorhalten, räumen.

Technische Ausstattung:
- Außenabmessungen ca. 2,45 x 6,04 x 2,86 m
- Raumhöhe 2,50 m
- inklusive Elektro Heizung

Möblierung:
- 2 Schreibtische 1,60 x 0,80 m
- 2 Drehstuhle
- 2 Rollcontainer
- 2 Aktenschrank 4OH
- 2 Papierkorb
Menge: 600,000 StMt

#### Abschnitt 7.04 Mobile Toiletten

*Hinweis: Vorbemerkung - Mobile Toiletten*
Vorbemerkung Mobile Toiletten:

Die Toilettenkabine besitzt eine TÜV-geprüfte Kran-Aufhängung und kann deshalb wunschgemäß platziert werden (Baustelle, Veranstaltungsort, etc.).

Technische Ausstattung:
- Länge: 1,20 m
- Breite: 1,20 m
- Höhe: 2,32 m
- Gewicht: 106 kg
- Tank: geschlossener 250-l-Abwassertank mit integrierter Doppelentlüftung

Ausstattung:
- Urinal
- Toilettenpapierhalter
- Integriertes Schloss
- Rutschfester Bodenbelag
- Damen-/Herren-Kennzeichnung
- Besetzt-Zeichen
- Spiegel
- Kleiderhaken

**7.04.10 Mobile Toiletten - Antransport**
Mobile Toilette liefern und aufstellen.
Aufstellflächen: Außenbereich und Dachflächen
Menge: 10,000 ST

**7.04.20 Mobile Toiletten - Vorhaltung**
Vorhaltung, inkl. wöchentlicher Reinigung gemäß Vorbemerkung.
Aufstellflächen: Außenbereich und Dachflächen

Kalkulationsgrundlage: 10 Stück für 42 Monate
Menge: 420,000 StMt

**7.04.30 Mobile Toiletten - Abtransport**
Abtransport gemäß Vorbemerkung.
Aufstellflächen: Außenbereich und Dachflächen
Menge: 10,000 ST

### Bereich 8 Titel: Entsorgungslogistik

*Hinweis: Vorbemerkung - Entsorgungslogistik*
Die nachfolgenden Beschreibungen sind nur im Zusammenhang mit dem aktuellen beigefügten Baulogistikhandbuch zu verstehen.

Alle gemäß VOB/C definierten Ausbaugewerke und deren Nachunternehmer sind verpflichtet, ihre Abfälle fraktioniert und sortenrein zu sammeln und über die Entsorgungslogistik (als Teil der Baulogistik) zu entsorgen.

Ebenso müssen Verunreinigungen, die von Ihrer Arbeit herrühren, durch die Ausbaugewerke und deren Nachunternehmer beseitigt werden. Diese werkvertragliche Nebenleistung wird jedes Ausbaugewerk in seinem Arbeitsbereich und auf den ihnen zugewiesenen Flächen spätestens werktäglich durchführen.

Nachfolgende Fraktionen werden angenommen:
AVV-Nr. 150101- Verpackungen aus Papier und Pappe
AVV-Nr. 150102- Verpackungen aus Kunststoff (Folie 80/20)
AVV-Nr. 170203- Kunststoff
AVV-Nr. 170107- Gemische aus Beton, Ziegel, Fliesen und Keramik (Bauschutt)
AVV-Nr. 170201- Holz, behandelt (Klasse A II und A III)
AVV-Nr. 170302- Bitumengemische
AVV-Nr. 170407- Gemischte Metalle
AVV-Nr. 170604- Dämmmaterial (Glas-, Steinwolle, künstliche Mineralwolle)
AVV-Nr. 170604- Styropor (EPS/XPS)
AVV-Nr. 170802- Baustoffe auf Gipsbasis
AVV-Nr. 170904- Gemischte Bau- und Abbruchabfälle (Baumischabfall)

Andere Abfallfraktionen sind mit dem BLOG abzustimmen und können zu einem zusätzlichen Vergütungsanspruch führen.

Wichtige Hinweise:
Das Auswaschen von Materialeimern (z.B. Farbe) ist generell auf den Baustellen nicht gestattet. Die Vorgehensweise ist mit dem BLOG abzustimmen
Zum effektiven Entsorgen der Abfälle dürfen diese höchstens ein Maß von 0,5 m x 0,5 m besitzen. Konstruktionen sind in die Bestandteile zu zerlegen, Kartons müssen ausgeleert und zerkleinert sein und Mineralwolle in verschlossene KMF-Säcke verpackt werden (Säcke werden vom Entsorgungslogistiker beigestellt).

Ab Beginn der Ausbauarbeiten soll auf dem Baufeld ein geschlossener Wertstoffhof mit Abfallcontainern bis 40 m³ eingerichtet und durch den BLOG betrieben werden. Dieser dient den Ausbaugewerken und deren Nachunternehmern als Rückgabepunkt der gesammelten Abfälle. Für diesen Wertstoffhof kann von einer befestigten und für Stapler befahrbaren Fläche ausgegangen werden. Die Zuwegbarkeit des Wertstoffhofes ist gewährleistet, die erforderliche Umzäunung und Ausleuchtung des Wertstoffhofes ist seitens des BLOG zu gewährleisten.

Der BLOG überwacht den Füllstand der Abfallcontainer und leitet einen notwendigen Tausch frühzeitig ein. Die Größe und Stückzahl der Abfallcontainer wird durch den BLOG ermittelt und an den Bauablauf angepasst.

#### Abschnitt 8.1 Entsorgungssystem Ausbauphase - Bring - System ohne Abfallsammelbehälter (Nicht verursachergerechte Abrechnung

*Hinweis: Vorbemerkung - Entsorgungssystem Rohbauphase*
Das Gewerk Rohbau verantwortet die erforderliche Stellung kranbarer Abfallcontainer, den rechtzeitigen Abfallcontainerwechsel sowie die Kontrolle von Ordnung und Sauberkeit auf der Baustelle. Das fraktionierte Befüllen der Abfallcontainer sowie das Zerkleinern der Abfälle obliegt dem Rohbauunternehmen.

Zum Zeitpunkt der Überschneidung von Rohbau- und Ausbaugewerken ist das Rohbauunternehmen in der Pflicht die Abfallcontainer seines Gewerkes zu schützen und die Muldenstellflächen mit dem BLOG abzustimmen.

*Hinweis: Vorbemerkung - Bring - System ohne Abfallsammelbehältern (NvA)*
Der BLOG kontrolliert die sortenreine Befüllung der Abfallcontainer und behebt ggf. Fehlbefüllungen gemäß Preis- und Gebührenliste, nach Aufforderung des AG.
Der BLOG behält sich vor Öffnungszeiten für den Wertstoffhof zu definieren bzw. auf den Baustellenbetrieb abzustimmen.
Windflüchtige Materialien sind grundsätzliche in geschlossenen Abfallcontainern zu sammeln und so gegen wegwehen zu sichern. Weiter werden die Abfallcontainer fraktionsweise gekennzeichnet, um Fehlbefüllungen zu verhindern.

Abrechnung:
Der BLOG rechnet über den Wiegeschein des Entsorgers mit dem AG ab.

Mängelmanagement Vermüllung
Der BLOG ist verantwortlich für die Erfassung von Vermüllung auf der Baustelle und führt ein entsprechendes Mängelmanagement durch. Dazu ist die Software-Planradar zu nutzen. Die Abrechnung des Müll-Mängelmangements erfolgt gemäß nach Positionen im Titel 2.

**8.1.10 Wertstoffhof - Vorhaltung**
Ab Beginn der Ausbauarbeiten sollen auf dem Baufeld geschlossene Wertstoffhöfe mit Abfallcontainern bis 40 m³ eingerichtet und durch den BLOG  betrieben werden. Diese dienen den Ausbaugewerken und deren Nachunternehmern als Rückgabepunkte der gesammelten Abfälle. Für diese Wertstoffhöfe kann von einer befestigten und für Stapler befahrbaren Fläche ausgegangen werden. Die Zuwegbarkeit der Wertstoffhöfe ist gewährleistet, die erforderliche Umzäunung und Ausleuchtung des Wertstoffhofes ist seitens des BLOG zu gewährleisten.
Die Wertstoffhöfe sind nach Ende der Bauzeit zu räumen.

Kalkulationsgrundlage:
2 Stück x  40 Monate
Menge: 80,000 StMt

*Hinweis: Die nachfolgenden Abfallfraktionen können am Wertstoffhof*
Die nachfolgenden Abfallfraktionen können am Wertstoffhof abgegeben werden und werden unter Vorlage des Wiegescheines des Entsorgers mit dem AG angerechnet.

**8.1.20 AVV-Nr. 150101 Verpackungen aus Papier und Pappe**
Menge: 34,000 t

**8.1.30 AVV-Nr. 150102 Verpackungen aus Kunststoff (Folie 80/20)**
Menge: 10,000 t

**8.1.40 AVV-Nr. 170203 Kunststoff**
Menge: 10,000 t

**8.1.50 AVV-Nr. 170107 Gemische aus Beton, Ziegel, Fliesen und Keramik (Bauschutt)**
Menge: 272,000 t

**8.1.60 AVV-Nr. 170101 Beton (Kantenlänge >= 50 cm)**
Menge: 235,000 t

**8.1.70 AVV-Nr. 170201 Holz**
Menge: 235,000 t

**8.1.80 AVV-Nr. 170302 Bitumengemische**
Menge: 112,000 t

**8.1.90 AVV-Nr. 170407 Gemischte Metalle**
Menge: 180,000 t

**8.1.100 AVV-Nr. 170604 Dämmmaterial (Glas, Steinwolle, künstliche Mineralwolle)**
Menge: 3,000 t

**8.1.110 AVV-Nr. 170604 Styropor (EPS / XPS)**
Menge: 3,000 t

**8.1.120 AVV-Nr. 170802 Baustoffe auf Gipsbasis**
Menge: 234,000 t

**8.1.130 AVV-Nr. 170904 Gemischte Bau- und Abbruchabfälle (Baumischabfall)**
Menge: 198,000 t

### Bereich 9 Titel: Baustrom

#### Abschnitt 9.1 Trafos

*Hinweis: Vorbemerkung - Trafostation 1000 kVA - 10 kV*
Trafostation 1000kVA - 10kV
Container-Transformatoren-Station, begehbar, in stahlblech- gekapselter Ausführung
Reihe 12 bzw. 24 je nach Anforderung
mit Störlichtbogenqualifikation der Schaltanlage und der Station nach EN 62271-200
VDE 0671 Teil 200 sowie EN 62271-202 VDE 0671 Teil 202
zur Aufstellung im Freien auf ein bauseits zu erstellendes Fundament oder auf Stahlträger, bestückt mit Ölwanne für Öl-Transformatoren.

Aufnahme-Volumen gem. Trafo-Baugröße, mit Lüftungsgitter Zu- und Abluft in der
Trafobox inkl. Beleuchtungs-Installation, Steckdose, Rippenrohrheizkörper ca.
1000 W, 230 V/50Hz sowie kompletter Innenraumerdungsanlage.

LxBxH ca. 4.500 bzw. 6.000 x 2.438 x 2.591mm
fabrikfertige Mittelspannungs-Innenraum-Schaltanlage, stahlblechgekapselt.

Feld 1 - Einspeisung 1
Feld 2 - Einspeisung 2
Feld 3 - Trafoabgang

Inklusive entsprechendes Schaltanlagenzubehör

Bestückung Niederspannungsseite:
1 Stck.Niederspannungs-Schaltgerüst, bestückt und ausgebaut mit
1 Stck. 3-poliger Leistungsschalter, bemessen für Trafo-Leistung mit Auslöseeinrichtung
1 Stck. Strom-Messung
1 Stck. Spannungs-Messung mit Spannungsmesser-Umschalter
1 Stck. Sammelschienensystem, ausreichend bemessen
7 Stk. Sicherungs-Lasttrennleisten Gr. 1, 2 oder 3
Transformator: 1 Stck.
Drehstrom-Öl-Innenraum-Transformator nach DIN- und VDE-Vorschrift.

**9.1.10 Einrichtung, Vorhaltung und Abbau**
*** Pauschalposition
Menge: 1,000 psch

**9.1.20 EVU Anmeldung**
*** Pauschalposition
Grundgebühr für Antragstellung, Anmeldung, Absprachen mit örtlichen Netzbetreibern
Menge: 1,000 psch

**9.1.30 Grundgebühr**
Lieferung und Einbau von einem Zählerwechselschrank gem. EVU-Vorschrift,
zur Aufnahme der Messeinrichtung des EVU.
Einschl. kompletter Verkabelung der Mittelspannungsanlage
(Niederspannungsanlage) vom Messwandler bis zum Zählerwechselschrank.
Menge: 1,000 ST

**9.1.40 Vorbereitung Messeinrichtung**
Abholung der Messwandler beim Netzbetreiber und Einbau in die
Transformatorstation. Vorbereitung der Zählertafel gem. TAB des
Energieversorgers.
Menge: 1,000 ST

**9.1.50 Trafostation 10/0,4 kV, 1000 kVA**
Vorhaltung gemäß Vorbemerkung.
Menge: 46,000 StMt

**9.1.60 Stahlträger IPB 300**
*** Pauschalposition
Stahlträger als Unterbau für Trafostation liefern und montieren.
Menge: 1,000 psch

**9.1.70 Installationspauschale (inkl. Erdung)**
Antransport, Montage, Abnahme mit dem Netzbetreiber und Inbetriebnahme der Transformatorstation.
Anschluss der Mittelspannung erfolgt durch den Energieversorger.

Inklusive Erdung und entsprechender Protokollierung.
Menge: 1,000 ST

**9.1.80 Demontagepauschale und Abtransport**
Menge: 1,000 ST

#### Abschnitt 9.2 Verteiler und Leitungen

*Hinweis: Verteiler*

*Hinweis: Vorbemerkung - Gruppenverteiler GV400*
Anschlussleistung:
- 277kVA
- nach IEC/EN 60439-4/A1 + A2 (DIN/VDE0660 T501/A1+A2)
Bestückung:
- 1 NH 2-Lasttrennschalter mit Sicherungen 400 A mit Bolzenanschluss M10
- 1 CU-Sammelschienensystem 400 A
- 1 NH 2-Sicherungslasttrennschalter 355 A mit Bolzenanschluss M10
- 1 NH 1-Sicherungslasttrennschalter 250 A mit Bolzenanschluss M10
- 2 NH00-Sicherungslasttrennschalter 100 A mit Bolzenanschluss M8
- 2 NH00-Sicherungslasttrennschalter 100 A mit Klemmenanschluss 2,5-35mm²

**9.2.10 Gruppenverteiler GV400 - Montage**
Montage Gruppenverteiler GV400:
liefern, ebenerdig aufstellen, montieren, in Betrieb nehmen
Menge: 6,000 ST

**9.2.20 Gruppenverteiler GV400 - Vorhaltung**
Vorhaltung Gruppenverteiler GV400

Kalkulationsgrundlage:
6 Stück für 46 Monate
Menge: 276,000 StMt

**9.2.30 Gruppenverteiler GV400 - Demontage**
Demontage Gruppenverteiler GV400:
räumen
Menge: 6,000 ST

*Hinweis: Vorbemerkung - Containerverteiler V250/C*
Anschlussleistung:
- 173 kVA
- nach IEC/EN 60439-4/A1 + A2 (DIN/VDE0660 T501/A1+A2)

Bestückung:
- 1 NH 1-Lasttrennschalter mit Sicherungen 250 A mit Bolzenanschluss M10
- 1 FI-Schutzschalter 4pol. 63 A/500 mA mit NH00-Sicherungslasttrennschalter 80 A
- 1 CEE-Steckdose 5/63 A 400 V/6h mit 1 Leitungsschutzschalter 3/63 A -C-
- 4 NH00-Sicherungsunterteile mit Sicherungen 63 A
- 4 FI-Schutzschalter 4pol. 63A / 30mA
- 12 CEE-Steckdosen 5/32 A 400 V/6 h mit je 1 Leitungsschutzschalter 3/32 A -C-
- 1 NH00-Sicherungslasttrennschalter mit Sicherungen 63 A
- 1 FI-Schutzschalter 4pol. 63 A/30 mA
- 6 Schutzkontaktsteckdosen 2/16 A 230 V mit je 1 Leitungsschutzschalter 1/16 A -C-

**9.2.40 Containerverteiler V250/C - Montage**
Montage Containerverteiler V250/C:
liefern, ebenerdig aufstellen, montieren, in Betrieb nehmen
Menge: 6,000 ST

**9.2.50 Containerverteiler V250/C - Vorhaltung**
Vorhaltung Containerverteiler V250/C:
Monatsmietpreis

Kalkulationsgrundlage:
6 Stück für 50 Monate
Menge: 300,000 StMt

**9.2.60 Containerverteiler V250/C - Demontage**
Demontage Containerverteiler V250/C:
räumen
Menge: 6,000 ST

**9.2.70 Kreuz- / Tiefenerder**
Als Container-Erdung.
Einschlagen und Anschließen eines 1,5m langen Kreuz- bzw. Tiefenerders zur Erdung der Containeranlage gem. DGUV im Radius von 5m um den Aufstellort des Verteilers.
Anschluss der Leitung zwischen Verteiler und Erder.

Bauseitige Freigabe der Einschlagestellen.
Menge: 6,000 ST

*Hinweis: Vorbemerkung - Containerverteiler V125/C*
Anschlussleistung:
- 87 kVA
- nach IEC/EN 60439-4/A1 + A2 (DIN/VDE0660 T501/A1+A2)

Bestückung:
- 1 NH 1-Lasttrennschalter mit Sicherungen 125 A mit Bolzenanschluss M10
- 2 FI-Schutzschalter 4pol. 63 A/30 mA mit je 1 NH00-Sicherungslasttrennschalter 63 A
- 6 CEE-Steckdosen 5/32 A 400 V/6 h mit je 1 Leitungsschutzschalter 3/32 A -C-
- 1 FI-Schutzschalter 4pol. 40A / 30mA
- 6 Schutzkontaktsteckdosen 2/16 A 230 V mit je 1 Leitungsschutzschalter 1/16 A -C-

**9.2.80 Containerverteiler V125/C - Montage**
Montage Containerverteiler V125/C:
liefern, ebenerdig aufstellen, montieren, in Betrieb
nehmen
Menge: 1,000 ST

**9.2.90 Containerverteiler V125/C - Vorhaltung**
Vorhaltung Containerverteiler V125/C:
Monatsmietpreis

Kalkulationsgrundlage:
1 Stück für 38 Monate
Menge: 38,000 StMt

**9.2.100 Containerverteiler V125/C - Demontage**
Demontage Containerverteiler V125/C:
räumen
Menge: 1,000 ST

**9.2.110 Kreuz- / Tiefenerder**
Als Container-Erdung.
Einschlagen und Anschließen eines 1,5m langen Kreuz- bzw. Tiefenerders zur Erdung der Containeranlage gem. DGUV im Radius von 5m um den Aufstellort des Verteilers.
Anschluss der Leitungzwischen Verteiler und Erder.

Bauseitige Freigabe der Einschlagestellen.
Menge: 1,000 ST

*Hinweis: Vorbemerkung - Kranverteiler GGV125/D*
Anschlussleistung:
- 87 kVA
- nach IEC/EN 60439-4/A1 + A2 (DIN/VDE0660 T501/A1+A2)

Bestückung:
- 1 NH1 Lasttrennschalter mit Sicherungen 125A, mit Bolzenanschluss M10
- 1 FI Schutzschalter 4 pol. 125A/500mA allstromsensitiv
- 1 Bolzenabgang M8 direkt vom FI-Schutzschalter
- 1 CEE-Steckdose 5/63 A 400 V/6h mit DIII Sicherungen 3/63 A -C-
- 1 DIII-Sicherungsunterteil mit Sicherungen 35A
- 1 FI-Schutzschalter 4pol. 40A/30mA
- 1 CEE-Steckdose 5/32A 400V/6h mit Leitungsschutzschalter 3/32 A -C-
- 1 Schutzkontaktsteckdose 2/16A 230V mit Leitungsschutzschalter 1/16 A -C-

**9.2.120 Kranverteiler GGV125/D - Montage**
Montage Kranverteiler GGV125/D:
liefern, ebenerdig aufstellen, montieren, in Betrieb
nehmen
Menge: 7,000 ST

**9.2.130 Kranverteiler FU GGV125/D - Typ B - Vorhaltung**
Vorhaltung Kranverteiler FU GGV125/D - Typ-B:
Monatsmietpreis

Kalkulationsgrundlage:
7 Stück für 30 Monate
Menge: 210,000 StMt

**9.2.140 Kranverteiler GGV125/D - Demontage**
Demontage Kranverteiler GGV125/D:
räumen
Menge: 7,000 ST

*Hinweis: Vorbemerkung - Hauptverteiler V160*
Anschlussleistung:
- 111kVA
- nach IEC/EN 60439-4/A1 + A2 (DIN/VDE0660 T501/A1+A2)

Bestückung:
- 1 NH 1-Lasttrennschalter mit Sicherungen 160 A mit
 Bolzenanschluss M10
- 1 NH00-Sicherungsunterteil mit Sicherung 80 A
- 2 FI-Schutzschalter 4pol. 63 A/500 mA
- 2 CEE-Steckdosen 5/63 A 400 V/6 h mit je
 1 Leitungsschutzschalter 3/50 A -C-
- 1 NH00-Sicherungsunterteil mit Sicherung 80 A
- 1 FI-Schutzschalter 4pol. 63 A/30 mA
- 2 CEE-Steckdosen 5/32 A 400 V/6 h mit je
 1 Leitungsschutzschalter 3/25 A -C-
- 1 FI-Schutzschalter 4pol. 63 A/30 mA
- 2 CEE-Steckdosen 5/16 A 400 V/6 h mit je
 1 Leitungsschutzschalter 3/16 A -C-
- 6 Schutzkontaktsteckdosen 2/16 A 230 V mit je
 1 Leitungsschutzschalter 1/16 A -C-

**9.2.150 Hauptverteiler V160 - Montage**
Montage Hauptverteiler V160:
liefern, ebenerdig aufstellen, montieren, in Betrieb nehmen
Menge: 11,000 ST

**9.2.160 Hauptverteiler V160 - Typ-B - Vorhaltung**
Vorhaltung Hauptverteiler V160 - Typ B:
Monatsmietpreis

Kalkulationsgrundlage:
11 Stück für 30 Monate
Menge: 330,000 StMt

**9.2.170 Hauptverteiler V160 - Demontage**
Demontage Hauptverteiler V160:
räumen
Menge: 11,000 ST

*Hinweis: Vorbemerkung - Hauptverteiler V100*
Anschlussleistung:
- 87kVA
- nach IEC/EN 60439-4/A1 + A2 (DIN/VDE0660 T501/A1+A2)

Bestückung:
- 1 NH 1-Lasttrennschalter mit Sicherungen 125 A mit
 Bolzenanschluss M10
- 1 NH00-Sicherungsunterteil mit Sicherung 80 A
- 1 FI-Schutzschalter 4pol. 63 A/500 mA
- 1 CEE-Steckdose 5/63 A 400 V/6 h mit
 Leitungsschutzschalter 3/63 A -C-
- 1 FI-Schutzschalter 4pol. 63 A/30 mA
- 2 CEE-Steckdosen 5/32 A 400 V/6 h mit je
 1 Leitungsschutzschalter 3/25 A -C-
- 1 NH 00-Sicherungsunterteil mit Sicherung 80 A
- 1 FI-Schutzschalter 4pol. 63 A/30 mA
- 1 CEE-Steckdose 5/32 A 400 V/6h mit
 Leitungsschutzschalter 3/25 A -C-
- 2 CEE-Steckdosen 5/16 A 400 V/6 h mit je
 1 Leitungsschutzschalter 3/16 A -C-
- 1 FI-Schutzschalter 4pol. 63 A/30 mA
- 6 Schutzkontaktsteckdosen 2/16 A 230 V mit je
 1 Leitungsschutzschalter 1/16 A -C-

**9.2.180 Hauptverteiler V100 - Montage**
Montage Hauptverteiler V100:
liefern, ebenerdig aufstellen, montieren, in Betrieb nehmen
Menge: 1,000 ST

**9.2.190 Hauptverteiler V100 - Typ B - Vorhaltung**
Vorhaltung Hauptverteiler V100 - Typ B:

Kalkulationsgrundlage:
1 Stück für 42 Monate
Menge: 42,000 StMt

**9.2.200 Hauptverteiler V100 - Demontage**
Demontage Hauptverteiler V100:
räumen
Menge: 1,000 ST

*Hinweis: Vorbemerkung - Endverteiler EV63*
Anschlussleistung:
- 44kVA
- Anschluss über Kabel mit Kupplung CEE 5x63A

Bestückung:
- 1 CEE-Gerätestecker 5/63 A 400 V/6 h
- 1 CEE-Steckdose 5/63 A 400 V/6 h für Kabelschleife
- 1 FI-Schutzschalter 4pol. 63 A/30 mA
- 2 CEE-Steckdosen 5/32 A 400 V/6 h mit je
 1 Leitungsschutzschalter 3/25 A -C-
- 2 CEE-Steckdosen 5/16 A 400 V/6 h mit je
 1 Leitungsschutzschalter 3/16 A -C-
- 1 FI-Schutzschalter 4pol. 40 A/30 mA
- 6 Schutzkontaktsteckdosen 2/16 A 230 V mit je 1 Leitungsschutzschalter 1/16 A -C-

**9.2.210 Endverteiler EV63 - Montage**
Montage Endverteiler EV63:
liefern, ebenerdig aufstellen, montieren, in Betrieb nehmen
Menge: 20,000 ST

**9.2.220 Endverteiler EV63 -Typ-B - Vorhaltung**
Vorhaltung Endverteiler EV63 -Typ-B:

Kalkulationsgrundlage:
20 Stück für 30 Monate
Menge: 600,000 StMt

**9.2.230 Endverteiler EV63 - Demontage**
Demontage Endverteiler EV63:
räumen
Menge: 20,000 ST

*Hinweis: Leitungen / Baustromkabel*

*Hinweis: Leitung H07RN-F 4G120*

**9.2.240 Leitung H07RN-F 4G120 - Montage**
Montage Leitung H07RN-F 4G120:
liefern, ebenerdig verlegen, anschließen, in Betrieb nehmen
Menge: 1062,000 m

**9.2.250 Leitung H07RN-F 4G120 - Vorhaltung**
Vorhaltung Leitung H07RN-F 4G120:
Monatsmietpreis je Meter

Kalkulationsgrundlage:
1062 Meter für 42 Monate
Menge: 44604,000 mMt

**9.2.260 Leitung H07RN-F 4G120 - Demontage**
Demontage Leitung H07RN-F 4G120:
räumen
Menge: 1062,000 m

*Hinweis: Leitung H07RN-F 5G95*

**9.2.270 Leitung H07RN-F 5G95 - Montage**
Montage Leitung H07RN-F 5G95:
liefern, ebenerdig verlegen, anschließen, in Betrieb nehmen
Menge: 150,000 m

**9.2.280 Leitung H07RN-F 5G95 - Vorhaltung**
Vorhaltung Leitung H07RN-F 5G95:
Monatsmietpreis je Meter

Kalkulationsgrundlage:
150 Meter für 36 Monate
Menge: 5400,000 mMt

**9.2.290 Leitung H07RN-F 5G95 - Demontage**
Demontage Leitung H07RN-F 5G95:
räumen
Menge: 150,000 m

*Hinweis: Leitung H07RN-F 5G70*

**9.2.300 Leitung H07RN-F 5G70 - Montage**
Montage Leitung H07RN-F 5G70:
liefern, ebenerdig verlegen, anschließen, in Betrieb nehmen
Menge: 132,000 m

**9.2.310 Leitung H07RN-F 5G70 - Vorhaltung**
Vorhaltung Leitung H07RN-F 5G70:
Monatsmietpreis je Meter

Kalkulationsgrundlage:
132 Meter für 36 Monate
Menge: 4752,000 mMt

**9.2.320 Leitung H07RN-F 5G70 - Demontage**
Demontage Leitung H07RN-F 5G70:
räumen
Menge: 132,000 m

*Hinweis: Leitung H07RN-F 5G50*

**9.2.330 Leitung H07RN-F 5G50 - Montage**
Montage Leitung H07RN-F 5G50:
liefern, ebenerdig verlegen, anschließen, in Betrieb nehmen
Menge: 359,000 m

**9.2.340 Leitung H07RN-F 5G50 - Vorhaltung**
Vorhaltung Leitung H07RN-F 5G50:
Monatsmietpreis je Meter

Kalkulationsgrundlage:
359 Meter für 30 Monate
Menge: 10770,000 mMt

**9.2.350 Leitung H07RN-F 5G50 - Demontage**
Demontage Leitung H07RN-F 5G50:
räumen
Menge: 359,000 m

*Hinweis: Leitung H07RN-F 5G35*

**9.2.360 Leitung H07RN-F 5G35 - Montage**
Montage Leitung H07RN-F 5G35:
liefern, ebenerdig verlegen, anschließen, in Betrieb nehmen
Menge: 684,000 m

**9.2.370 Leitung H07RN-F 5G35 - Vorhaltung**
Vorhaltung Leitung H07RN-F 5G35:
Monatsmietpreis je Meter

Kalkulationsgrundlage:
684 Meter für 30 Monate
Menge: 20520,000 mMt

**9.2.380 Leitung H07RN-F 5G35 - Demontage**
Demontage Leitung H07RN-F 5G35:
räumen
Menge: 684,000 m

#### Abschnitt 9.3 Verlängerungskabel

*Hinweis: CEE-Verlängerung 63 A bis 25m*

**9.3.10 CEE-Verlängerung 63 A bis 25 m - Montage**
Montage CEE-Verlängerung 63 A bis 25 m:
liefern, ebenerdig verlegen, anschließen, in Betrieb nehmen
Menge: 20,000 ST

**9.3.20 CEE-Verlängerung 63 A bis 25 m - Vorhaltung**
Vorhaltung CEE-Verlängerung 63 A bis 25 m:
Monatsmietpreis

Kalkulationsgrundlage:
20 Stück für 30 Monate
Menge: 600,000 StMt

**9.3.30 CEE-Verlängerung 63 A bis 25 m - Demontage**
Demontage CEE-Verlängerung 63 A bis 25 m:
räumen
Menge: 20,000 ST

#### Abschnitt 9.4 Kabelüberführung

**9.4.10 Kabelschutzrohr - Mon-/Demontage**
Mon-/Demontage Kabelschutzrohr:
liefern. ebenerdig verlegen, räumen
Menge: 150,000 m

*Hinweis: Genehmigung Kabelbrücke*
Einholen der verkehrsrechtlichen Anordnung sowie Einreichung bei der entsprechenden Behörde
Erstellung eines Lageplans zur Genehmigung der Kabelbrücke
Ortstermin zur Prüfung möglicher Stellflächen

Eventuell anfallende Gebühren für Stellflächen sowie Sondernutzungsgebühren werden direkt über den AG berechnet.

**9.4.20 Genehmigung Kabelbrücke**
Menge: 2,000 ST

*Hinweis: Kabelbrücke bis 18 m*
Die Kabelbrücke soll zusätzlich als Überführung der Bauwasserinstallation dienen.

lichte Weite 15 m, 2 St. Lasttürme,
lichte Höhe 4,70 m, Stellfläche 1,75 x 1,40 m, inkl. Zentralballast,
Tragfähigkeit max. 7 kg/m

**9.4.30 Kabelbrücke bis 18 m - Montage**
Montage Kabelbrücke 13/15/18 m:
wie vor beschrieben liefern, aufstellen, montieren
Menge: 2,000 ST

**9.4.40 Kabelbrücke bis 18 m - Vorhaltung**
Vorhaltung Kabelbrücke 13/15/18 m:
Monatsmietpreis.
Sämtliche Genehmigungen und ggf. anfallende Gebühren
für Stellflächen u.ä.
sind vom Auftraggeber zu leisten.

Kalkulationsgrundlage:
2 Stück für 42 Monate
Menge: 84,000 StMt

**9.4.50 Kabelbrücke bis 18 m - Demontage**
Demontage Kabelbrücke 13/15/18 m:
räumen
Menge: 2,000 ST

**9.4.60 Kabelschutzrohr - Mon-/Demontage**
Mon-/Demontage Kabelschutzrohr:
liefern, unterirdisch bis 80cm Tiefer verlegen, räumen.
Menge: 150,000 m

**9.4.70 Leitung auf Kabelbrücke montieren**
Zusatzaufwand für die Montage und Befestigung der Leitungen an Kabelbrücke.

Kalkulationsgrundlage:
2 Stück Kabelbrücke 18 m
Menge: 2,000 ST

**9.4.80 Leitung auf Kabelbrücke demontieren**
Zusatzaufwand für die Demontage der Leitungen von Kabelbrücke.

Kalkulationsgrundlage:
2 Stück Kabelbrücke 18 m
Menge: 2,000 ST

**9.4.90 Leitung in Kabelschutzrohr montieren**
Zusatzaufwand für die Montage von Leitungen in Kabelschutzrohr.
Menge: 150,000 m

**9.4.100 Leitung in Kabelschutzrohr demontieren**
Zusatzaufwand für die Demontage von Leitungen aus Kabelschutzrohr.
Menge: 150,000 m

#### Abschnitt 9.5 Anschlüsse

**9.5.10 Containeranschluss**
Ab Baustromverteiler, inkl. Erstprüfung, Containererdung bzw. Potenzialausgleich anschließen, Inbetriebnahme und räumen.

Hinweis Anschluss Container der AN:
Container müssen über intakte, äußere Erdungsanschlüsse verfügen. Container ohne
Erdungsmöglichkeit können nicht in Betrieb genommen werden.
Erdungsanlage durch AN.
Menge: 8,000 ST

#### Abschnitt 9.6 Service

*Hinweis: Monatliche FI-Prüfung*
Gem. DGUV Vorschrift 3.
Inkl. Protokoll.

**9.6.10 FI-Prüfung pro Prüfstelle**
Menge: 1686,000 ST

**9.6.20 FI-Prüfung Anfahrtspauschale**
Menge: 51,000 ST

### Bereich 10 Titel: Baubeleuchtung

#### Abschnitt 10.1 Flutlichtstrahler / Beleuchtungsmast

*Hinweis: Vorbemerkung - Beleuchtungsmast 6 Meter*
Beleuchtungsmast 6 Meter

Ausführung:
- Stahlständer mit Standfuß, inklusive Grundballast

Bestückung:
- 2 Stück LED Strahler mit je 2 x LED Modul mit optimierter Abstrahlcharakteristik
- Leistungsaufnahme je Strahler 150 W
- 2 x 25.500 lm Lichtstrom

**10.1.10 Beleuchtungsmast 6 m - Montage**
Beleuchtungsmast 6 Meter Montage inkl. Leuchtmittel

ebenerdig aufstellen, montieren, in Betrieb nehmen.
Inklusive Antransport.
Menge: 20,000 ST

**10.1.20 Beleuchtungsmast 6 m - Vorhaltung**
Vorhaltung der zuvor beschriebenen Position.

Kalkulationsgrundlage:
20 Stück für 42 Monate
Menge: 840,000 StMt

**10.1.30 Beleuchtungsmast 6 m - Demontage**
Demontage und Abtransport der zuvor beschriebenen Position.
Menge: 20,000 ST

**10.1.40 Montage Zuleitung**
Liefern und montieren von Zuleitungskabel.
Menge: 2500,000 m

*Hinweis: LED Strahler 100 W*
LED-Strahler mit Montagebügel
100 W LED mit Reflektor und Schutzscheibe
230 V, IP65 für Innen- und Außenmontage
10000 lm

**10.1.50 LED Strahler - Montage**
Montage LED Strahler:
Montage auf Träger, Gerüst oder an Gebäudekonstruktion gebunden bzw. gehangen,
Montagehöhe max. 2,20 m exkl. Zuleitung.
Montieren, in Betrieb nehmen
Menge: 8,000 ST

**10.1.60 LED Strahler - Demontage**
Demontage und Entsorgung
Menge: 8,000 ST

#### Abschnitt 10.2 Bauwegebeleuchtung

*Hinweis: Vorbemerkung - Bauwegebeleuchtung - TRH und Flure*
Bauwegebeleuchtung für die Verkehrsflächen Flure, Tiefgeschoss und Treppenhäuser, bestehend aus:

Feuchtraumwannenleuchten 36 W, 230 V, IP 65,
aus glasfaserverstärktem Polyestergewebe mit Wanne inkl. Leuchtmittel oder gleichwertiges Beleuchtungsmittel

Montage auf Rohbeton oder an vorhandene Gebäudekonstruktion gebunden bzw. gehangen.

Montage in den Treppenhäusern auf montierte Kanthölzer im Bereich Treppenauge.
Montagehöhe im Geschoss max. 2,20 m, exkl. Zuleitung.

**10.2.10 Bauwegebeleuchtung - TRH und Flure - Montage**
Bauwegebeleuchtung montieren und in Betrieb nehmen.
Menge: 300,000 ST

**10.2.20 Montage Zuleitung**
Liefern und montieren von Zuleitungskabel.
Menge: 3000,000 m

**10.2.30 Bauwegebeleuchtung - TRH und Flure - Umsetzen**
Umsetzen vorhandener Bauwegebeleuchtung inkl. Inbetriebnahme.
Menge: 80,000 ST

**10.2.40 Bauwegebeleuchtung - TRH und Flure - Demontage**
Demontage und Entsorgung
Menge: 300,000 ST

*Hinweis: Vorbemerkung Bauwerksbeleuchtung - akkugepuffert*
Bauwegebeleuchtung

Akkugepuffert für die Verkehrsflächen Tiefgeschoss und Treppenhäuser, bestehend aus:

Feuchtraumwannenleuchten 36 W, 230 V, IP 65, aus glasfaserverstärktem Polyestergewebe mit Wanne inkl. Leuchtmittel.
Montage auf Rohbeton oder an vorhandene Gebäudekonstruktion gebunden bzw. gehangen.
Montage in den Treppenhäusern auf Kanthölzer im Bereich Treppenauge.
Montagehöhe im Geschoss max. 2,20 m, exkl. Zuleitung.

Akku für 3 h Notbetrieb.

**10.2.50 Bauwegebeleuchtung akkugepuffert - Montage**
Bauwegebeleuchtung montieren und in Betrieb nehmen.
Menge: 50,000 ST

**10.2.60 Bauwegebeleuchtung akkugepuffert - Demontage**
Demontage und Entsorgung
Menge: 50,000 ST

### Bereich 11 Titel: Bauwasser

*Hinweis: Vorbemerkung - Bauwasser*
Der Abruf der Bauwasserinstallation erfolgt Etappenweise.

Eine mögliche Trinkwasserversorgung in den Containeranlagen ist vor Beginn der Installation durch den BLOG abzustimmen und in der Werkplanung zu berücksichtigen.

#### Abschnitt 11.01 Anschlüsse Wasser

**11.01.10 Ortstermin, Planung und Antragsmanagement**
Bestehend aus:
Ortstermin, Planung und Antragsmanagement für die Bauwasserversorgung.

Übernahme aller erforderlichen Koordinationen und Mitwirkung bei Antragsstellungen bzgl. der Bauwasserversorgung.
Anfallende Gebühren werden vom AG übernommen.

Abstimmungen mit dem AG hinsichtlich der Ausführung und Qualität der Bauwasserversorgung / Trinkwasserversorgung.
Menge: 1,000 ST

**11.01.20 Anschluss am öffentlichen / bestehenden Wassernetz**
Herstellen eines Bauwasseranschlusses, bestehend aus:
Abholung und Montage des Standrohres am Hydranten.

Der Umschluss erfolgt nach Angaben und geltenden Richtlinien.
Anfallende Anschlussgebühren werden vom AG übernommen.

Herstellen einer Standrohrverkleidung aus wetterfestem Holz inkl. Dämmung aus geeignetem Dämmmaterial als Diebstahl und Frostschutz.
Menge: 3,000 ST

**11.01.30 Anschluss an bestehende Rohrleitung bis 1"**
Herstellen eines Bauwasseranschlusses, bestehend aus:
Anschluss an einer bestehenden Wasserleitung bis 1".
Inkl. Absperren, entleeren, auftrennen der Leitung und einpressen eines Überganges.
Menge: 1,000 ST

**11.01.40 Anschluss an bestehende Rohrleitung bis 2"**
Herstellen eines Bauwasseranschlusses, bestehend aus:
Anschluss an einer bestehenden Wasserleitung bis 2".
Inkl. Absperren, entleeren, auftrennen der Leitung und einpressen eines Überganges.
Menge: 1,000 ST

#### Abschnitt 11.02 Rohrleitungsarmaturen und Verteiler

**11.02.10 Bauwasserverteiler**
Lieferung und betriebsbereite Montage eines Bauwasserverteilers, bestehend aus:
Zwei Zapfventilen 3/4" mit Rohrbelüfter und Rückflussverhinderer gemäß DIN EN 1717.
Menge: 6,000 ST

**11.02.20 C-Schlauchanschluss am Bauwasserverteiler**
Lieferung und betriebsbereite Montage von einem C-Anschluss
mit Absperrventil 2 '..........' zur Erweiterung des vorhandenen
Bauwasserverteilers.
Menge: 2,000 ST

**11.02.30 Wasserzähler 1"**
Lieferung und betriebsbereite Montage eines Wasserzählers 1".

Zur Zählung der entnommenen Wassermengen zur Ermittlung genauen Abwassermengen, für spätere Abwassergebühren des Wasserversorgers.
Menge: 1,000 ST

**11.02.40 Systemtrenner**
Lieferung und betriebsbereite Montage.

Zum Schutz des Wassernetzes vor Rückfließen, Rücksaugen und Rückdrücken von nicht-Trinkwasser.
Menge: 2,000 ST

**11.02.50 Absperrventil bis 1"**
Lieferung und betriebsbereite Montage.

Absperrorgan zur Zonenteilung einzelner Stränge.
Menge: 3,000 ST

**11.02.60 Absperrventil bis 2"**
Lieferung und betriebsbereite Montage.

Absperrorgan zur Zonenteilung einzelner Stränge.
Menge: 2,000 ST

#### Abschnitt 11.03 Leitungen Wasser

**11.03.10 PE Druckrohr Da32mm**
Lieferung und betriebsbereite Montage, inkl. aller Formteile.
Verlegung ebenerdig und befestigen der Leitungen an vorhandenen Bauzaun.
Menge: 850,000 m

**11.03.20 PE Druckrohr Da50mm**
Lieferung und betriebsbereite Montage, inkl. aller Formteile.
Verlegung ebenerdig und befestigen der Leitungen an vorhandenen Bauzaun.
Menge: 450,000 m

**11.03.30 PE Rohrleitung auf Kabelbrücke montieren**
Zusatzaufwand für die Montage und Befestigung der PE-Rohrleitung an Kabelbrücke.

Kalkulationsgrundlage:
3 Stück Kabelbrücke 18 m
Menge: 3,000 ST

**11.03.40 PE Rohrleitung auf Kabelbrücke demontieren**
Zusatzaufwand für die Demontage der PE-Rohrleitung von Kabelbrücke.

Kalkulationsgrundlage:
3 Stück Kabelbrücke 18 m
Menge: 3,000 ST

**11.03.50 PE Rohrleitung durch Leerrohr einziehen / montieren**
Zusatzaufwand für das Einziehen von PE-Rohrleitung in Leerrohr.

Ausreichend dimensioniertes Leerrohr in separater Position Titel Baustrom, inkl. Zugband.
Max. Teillänge der einzuziehenden Strecken ca. 10m.
Menge: 7,000 ST

**11.03.60 PE Rohrleitung durch Leerrohr demontieren**
Zusatzaufwand für die Demontage von PE-Rohrleitung aus Leerrohr.
Menge: 7,000 ST

**11.03.70 Montage PE-Rohr (Leerrohr)**
Montage von PE-Rohrleitung DN125 als Leerrohr für die Bauwasserversorgung.
Erdverlegt in einer Tiefe von ca. 0,6 m.
Menge: 70,000 m

**11.03.80 Demontage PE-Rohr (Leerrohr)**
Demontage von PE-Rohrleitung DN125 als Leerrohr für die Bauwasserversorgung.
Erdverlegt in einer Tiefe von ca. 0,6 m.
Menge: 70,000 m

#### Abschnitt 11.04 Frostschutz

*Hinweis: Vorbemerkung - Frostschutz*
Für einen wirksamen Frostschutz müssen bei oberirdischer bzw. ebenerdiger Verlegung alle Rohrleitungen mit Heizband
ausgestattet werden.

Sofern Teile der Rohrleitung in min. 0,6m Tiefe im Erdreich eingegraben werden, wird hierdurch ein Einfrieren auch ohne Heizband verhindert.

**11.04.10 Selbstregelndes Heizband mit KTW zulassung**
Lieferung und betriebsbereite Montage inkl. Befestigungsmaterial.
Menge: 850,000 m

**11.04.20 Anschlusszubehör für 50m selbstregelndes Heizband**
Lieferung und betriebsbereite Montage inkl. Befestigungsmaterial.
Menge: 17,000 ST

**11.04.30 Zuleitung - Montage**
Lieferung und betriebsbereite Montage der Zuleitung zum Heizband.
Menge: 250,000 m

**11.04.40 Rohrdämmung**
Lieferung und Montage von geeigneter Rohrdämmung.
Inklusive verlegen und verkleben.
Menge: 500,000 m

#### Abschnitt 11.05 Anschlüsse Abwasser

**11.05.10 Anbindung der Abwasserleitung**
Betriebsbereite Anbindung an vorhandenes Kanalsystem oder Fäkalientank inkl. aller Formteile.
Menge: 3,000 ST

#### Abschnitt 11.06 Leitungen Abwasser

**11.06.10 Abwasserrohr bis DN100 inkl. aller Formteile**
Lieferung und betriebsbereite Montage von Abwasserrohr bis DN100 inkl. aller Formteile und erforderlichem Befestigungsmaterial.

Die abwasserseitige Anbindung der Container ist zu berücksichtigen.
Menge: 150,000 m

#### Abschnitt 11.07 Containeranschlüsse

**11.07.10 Container wasserseitig anschließen**
Herstellen betriebsbereiter Containeranschlüsse.

Kalkulationsgrundlage:
1 Stück Sanitärcontainer
1 Stück Sanitätscontainer
1 Stück Küchencontainer
Menge: 3,000 ST

**11.07.20 Container abwasserseitig anschließen**
Herstellen betriebsbereiter Containeranschlüsse an zuvor erstellte Übergabepunkte anschließen.

Kalkulationsgrundlage:
1 Stück Sanitärcontainer
1 Stück Sanitätscontainer
1 Stück Küchencontainer
Menge: 3,000 ST

#### Abschnitt 11.08 Installationsmaterial

**11.08.10 Installationsmaterial Großanlage**
Lieferung von erforderlichem Dichtungs- und Befestigungsmaterial zur betriebsbereiten Montage der Bauwasserinstallation.
Menge: 1,000 ST

#### Abschnitt 11.09 Inbetriebnahme - Service - Demontage

**11.09.10 Inbetriebnahme der Bauwasserinstallation**
Inbetriebnahme der Bauwasserinstallation, bestehend aus:
Spülen der Installation und Durchführung der Dichtheitsprobe
Menge: 1,000 ST

**11.09.20 Demontage der Installation**
Bestehend aus:
Demontage, räumen und entsorgen der zuvor beschriebenen Bauwasserinstallationen.
Menge: 1,000 ST

### Bereich 12 Titel: Geräte

#### Abschnitt 12.01 Bauaufzüge zur Personen- und Materialbeförderung

*Hinweis: Vorbemerkung - Bauaufzüge zur Materialbeförderung*
Bauaufzüge zur  Materialbeförderung Leitbeschreibung der Bauaufzüge zur Personen- und Materialbeförderung im Innenbereich:
Die nachfolgend beschriebenen Bauaufzüge sind ab der Phase "Ausbau", durch den BLOG aufzubauen und vorzuhalten. Der Abruf erfolgt durch den AG.

Grundlagen der Planung:
Ein ausreichend dimensionierter Stromanschluss sowie zugehörige Kosten für den Baustrom werden seitens des AG gestellt bzw. sind Titel Baustrom beinhaltet.

Einzukalkulierende Planungs-/ Ausführungsleistungen des BLOG:

- Alle erforderlichen Genehmigungen, Erlaubnisse, statischen Berechnungen, Nachweise (für Fundamente und Verankerungen)
- Eine Maschinenbruchversicherung ist über den Vorhaltezeitraum einzukalkulieren
- Unterweisungen zur Bedienung der Bauaufzüge für das eigene Baulogistikpersonal sind zu planen und einzukalkulieren
- Die Bauaufzüge sind an der Gebäudekonstruktion zu verankern (Beton)

Allgemeine und technische Anforderungen an die Bauaufzüge:

- Die Bauaufzüge sind so zu wählen, dass sie allen Anforderungen/ Beanspruchungen entsprechen und über die Nutzungsdauer eine einwandfreie Funktionalität gewährleisten
- Die Bauaufzüge müssen nach EN 12158-1 zertifiziert und nach der Maschinenrichtlinie 2006/42/EG geprüft sein
- Die Bauaufzüge müssen von jeder Ladestelle aus jederzeit abrufbar sein und bei Bedarf für die Bedienarten (Automatik, An, Aus) per Schlüssel geschaltet werden können
- Eine gleichbleibende Geschwindigkeit bei Personen- und Materialtransporten ist zu gewährleisten
- Die sichere Verriegelung der Tore hat durch eine einfache Funktionsweise zu erfolgen
- Es sind stabile Ausstiegsrampen mit barrierefreien Übergängen zu den einzelnen Etagen vorzusehen, welche der dauerhaften Belastung standhalten

**12.01.10 Bauaufzug Achse 31 ǀ E - Antransport und Montage**
Anlieferung und Montage eines Personenbauaufzug als Personen- und Materialaufzug. Lieferung mit elektrisch überwachter niedriger Umwehrung, d.h. beim Öffnen der Tür kann das Gerät nicht aus der Bodenstation gefahren werden bzw. das Gerät stoppt, ein Unterfahrschutz ist zu integrieren.

Einsatzbereich Personen/Materialtransport
Tragfähigkeit (kg) max. 2000
Personenzahl zul. 7
Hubgeschwindigkeit (m/min) 12
Antrieb 2x 3/ 6,1 kW/400 V/50Hz/ 32A
Bühnenabmessungen 1450 x 3300 x 1100/ 1800 mm
1 Beladetür, 1 Entladeklappe

Ladestellen:  2 Stück
Die Montage erfolgt über 2 Geschosse / 7,50 m mit der zugehörigen Montage der Ladestellen.
Menge: 1,000 ST

**12.01.20 Bauaufzug Achse 31 ǀ E - Vorhaltung**
Vorhaltung des zuvor beschriebenen Personenaufzugs.

Kalkulationsgrundlage:
Die Nutzungsdauer beträgt 6 Arbeitstage je Woche.
Menge: 36,000 StMt

**12.01.21 Bauaufzug Achse 31 ǀ E - Umsetzen**
Umsetzen des zuvor beschriebenen Personenaufzugs.
Transportweg auf dem Baufeld: bis 50 Meter.
Menge: 1,000 St

**12.01.22 Bauaufzug Achse 31 ǀ E - Demontage und Abtransport**
Demontage und Abtransport gem. Vorbemerkung.
Die Demontage erfolgt in einem Arbeitsschritt.
Menge: 1,000 ST

**12.01.23 Bauaufzug Achse 28 ǀ Q - Antransport und Montage**
Anlieferung und Montage eines Personenbauaufzug als Personen- und Materialaufzug. Lieferung mit elektrisch überwachter niedriger Umwehrung, d.h. beim Öffnen der Tür kann das Gerät nicht aus der Bodenstation gefahren werden bzw. das Gerät stoppt, ein Unterfahrschutz ist zu integrieren.

Einsatzbereich Personen/Materialtransport
Tragfähigkeit (kg) max. 2000
Personenzahl zul. 7
Hubgeschwindigkeit (m/min) 12
Antrieb 2x 3/ 6,1 kW/400 V/50Hz/ 32A
Bühnenabmessungen 1450 x 3300 x 1100/ 1800 mm
1 Beladetür, 1 Entladeklappe

Ladestellen:  2 Stück
Die Montage erfolgt über 2 Geschosse / 7,50 m mit der zugehörigen Montage der Ladestellen.
Menge: 1,000 ST

**12.01.24 Bauaufzug Achse 28 ǀ Q - Vorhaltung**
Vorhaltung des zuvor beschriebenen Personenaufzugs.

Kalkulationsgrundlage:
Die Nutzungsdauer beträgt 6 Arbeitstage je Woche.
Menge: 36,000 StMt

**12.01.25 Bauaufzug Achse 28 ǀ Q - Umsetzen**
Umsetzen des zuvor beschriebenen Personenaufzugs.
Transportweg auf dem Baufeld: bis 50 Meter.
Menge: 1,000 St

**12.01.26 Bauaufzug Achse 28 ǀ Q - Demontage und Abtransport**
Demontage und Abtransport gem. Vorbemerkung.
Die Demontage erfolgt in einem Arbeitsschritt.
Menge: 1,000 ST

**12.01.27 Bauaufzug Achse 55 ǀ C - Antransport und Montage**
Anlieferung und Montage eines Personenbauaufzug als Personen- und Materialaufzug. Lieferung mit elektrisch überwachter niedriger Umwehrung, d.h. beim Öffnen der Tür kann das Gerät nicht aus der Bodenstation gefahren werden bzw. das Gerät stoppt, ein Unterfahrschutz ist zu integrieren.

Einsatzbereich Personen/Materialtransport
Tragfähigkeit (kg) max. 2000
Personenzahl zul. 7
Hubgeschwindigkeit (m/min) 12
Antrieb 2x 3/ 6,1 kW/400 V/50Hz/ 32A
Bühnenabmessungen 1450 x 3300 x 1100/ 1800 mm
1 Beladetür, 1 Entladeklappe

Ladestellen:  2 Stück
Die Montage erfolgt über 2 Geschosse / 7,50 m mit der zugehörigen Montage der Ladestellen.
Menge: 1,000 ST

**12.01.28 Bauaufzug Achse 55 ǀ C - Vorhaltung**
Vorhaltung des zuvor beschriebenen Personenaufzugs.

Kalkulationsgrundlage:
Die Nutzungsdauer beträgt 6 Arbeitstage je Woche.
Menge: 36,000 StMt

**12.01.29 Bauaufzug Achse 55 ǀ C - Umsetzen**
Umsetzen des zuvor beschriebenen Personenaufzugs.
Transportweg auf dem Baufeld: bis 50 Meter.
Menge: 1,000 St

**12.01.30 Bauaufzug Achse 55 ǀ C - Demontage und Abtransport**
Demontage und Abtransport gem. Vorbemerkung.
Die Demontage erfolgt in einem Arbeitsschritt.
Menge: 1,000 ST

#### Abschnitt 12.02 Taubenvergrämung Bauzeit

**12.02.1 Lieferung Taubenvergrämung während Bauzeit**
Kombigerät zur Taubenvegrämung bestehend aus Ultraschall und hellen LED-Blinklichtern. Positionierung im Bereich der Zufahrtstore der Messehallen während der Bauzeit.
inkl. Anschluss an Baustromverteiler.
Montage an Deckenkonstruktion bzw. Laibung der Toröffnung

Lieferung und Montage inkl. Rückbau
Menge: 12,000 St

**12.02.2 Vorhaltung Taubenvergrämung während Bauzeit**
Vorhaltung der Vorposition für ca. 18 Monate je Stück
Menge: 216,000 Mo
